# Parque Urbano anexo al Polo Científico y Tecnológico de La Laguna

- Formato: FIEBDC-3/2007
- Programa: SISPRE 8.05.10 WINDOWS
- Tipo: presupuesto
- Comentario: OBRA
- Fecha de los precios: 27/02/2000
- Divisa: EUR
- Gastos generales: 13 %
- Beneficio industrial: 6 %
- IVA: 7 %
- Código: PREEJEMAT (07/08/2014)
Importe: 2361393.10

## 1 PARQUE URBANO.
Importe: 2299409.37

### 1.1 OBRAS PREVIAS DE LIMPIEZA, DEMOLICION Y REHABILITACION Y RESTAURACION
Importe: 50443.20

#### 1.1.1 OBRAS DE LIMPIEZA, PODA Y DESCARGA DE LA VEGETACION
Importe: 34740.00

**MTDE0051** M2 LIMPIEZA DE TERRENOS (09/09/2007)
18000.000 M2 × 0.81 = 14580.00
Limpieza de terrenos, retirada de suelos inadecuados, escombros, basuras y demolición de pequeñas obras de fábrica, desbroce de especies vegetales no adecuadas, rasanteo, rastrillado y limpieza de rocas. Totalmente terminado según instrucciones de la Dirección Facultativa incluso clasificación de materiales, carga y transporte a vertedero autorizado, entrega al gestor de residuos y abono de las tasas por el servicio de gestión.

| Medición | Uds. | Parcial |
|---|---|---|
| PARQUE URBANO | 18000.000 | 18000.000 |
| Total |  | 18000.000 |

**MTDE0051B** M2 Tratamiento de poda de descarga y saneado de espec (23/07/2014)
18000.000 M2 × 1.12 = 20160.00
Tratamiento de poda de descarga y saneado de especies arbóreas y arbustivas. Descarga y limpieza de corona foliar en palmáceas, con apoyo de medios mecánicos de elevación y corte. Aplicación de productos fitosanitarios y cicatrización en el corte. Incluso retirada de material vegetal. Totalmente terminado según instrucciones de la Dirección Facultativa incluso clasificación de materiales, carga y transporte a vertedero autorizado, entrega al gestor de residuos y abono de las tasas por el servicio de gestión.

| Medición | Uds. | Parcial |
|---|---|---|
| PARQUE URBANO | 18000.000 | 18000.000 |
| Total |  | 18000.000 |

#### 1.1.2 RESTAURACION Y DELIMITACION CON CERRAMIENTOS.
Importe: 6207.33

**MTZA0013** M3 EXCAVACIÓN ZANJAS OBRAS URBANAS+DEMOLICION , (28/01/2003, 19/07/2014)
17.259 M3 × 7.87 = 135.83
Excavación en zanjas, pozos o cimientos de obras, en todo tipo de terreno y de superficie, con corte previo del firme y/o retirada de pavimento y mobiliario urbano, demoliciones no clasificadas previas a la unidad, levante y retirada de bordillos y demolición de pavimentos <<firmes de calzada o de aceras>>, agotamiento durante el periodo de ejecución de las obras, transporte a vertedero del material sobrante, refino y compactación del fondo de la excavación, entibación, totalmente terminada incluso con parte proporcional de actividades de gestión, identificación y mantenimiento o reposición de los servicios afectados por la obra, así como protección de las excavaciones, pasos provisionales, señalización y ordenación del tráfico en los tramos de calles o carreteras.

| Medición | Uds. | Largo | Ancho | Alto | Parcial |
|---|---|---|---|---|---|
| IMPUTACION 50% |  |  |  |  |  |
| EXCAVACION: 0.30X0.30X0.50 | 0.500 | 48.000 | 0.090 | 0.500 | 1.080 |
| 120 ML / 2.50= 48 | 16.179 |  |  |  | 16.179 |
| Total |  |  |  |  | 17.259 |

**HRMA016** M3 HM-20/P/20/IIa-b, sin encofrado (25/01/2003, 19/07/2014)
1.080 M3 × 86.02 = 92.90
Hormigón en masa HM-20/P/20 puesto en obra mediante vertido directo; en soleras, cimientos y toda clase de obra, sin encofrado, tratamiento de juntas, compactación y curado.

| Medición | Uds. | Largo | Ancho | Alto | Parcial |
|---|---|---|---|---|---|
| IMPUTACION 50% |  |  |  |  |  |
| EXCAVACION: 0.30X0.30X0.50 | 0.500 | 48.000 | 0.090 | 0.500 | 1.080 |
| 120 ML / 2.50= 48 |  |  |  |  |  |
| Total |  |  |  |  | 1.080 |

**CRCE006** Ml Cerca NYLOFORT 3D (30/03/2004)
60.000 Ml × 84.31 = 5058.60
Cerca de cerramiento de la instalación, de paneles modulares de 2500x2030 mm., con malla de 200x50 mm. y pliegues de refuerzo de 100x50 mm, con alambres de acero galvanizado en caliente de 5 mm., instalación con postes de 70x45 mm. de plancha soldada y galvanizada en interiores y exteriores y con alojamientos para la fijación de los paneles.
Protección con recubrimiento de zinc de 16 gr/m2, capa de adherencia y plastificación en poliéster de espesor mínimo 60 micras. Color a elegir según criterio de la Dirección Facultativa, totalmente terminada y colocada incluso con taladros de empotramiento a la base de la cimentación. Tipo BEKAERT NYLOFOR 3D-a con postes Bekafix o equivalente.

| Medición | Uds. | Largo | Parcial |
|---|---|---|---|
| IMPUTACION 50% |  |  |  |
| CERCA | 0.500 | 120.000 | 60.000 |
| Total |  |  | 60.000 |

**ALFB006** M2 MURO DE BLOQUES DE HORMIGON Y PP. PILARES (23/10/2008)
20.000 M2 × 36.28 = 725.60
Muro de cerramiento constituido por fábrica de bloque hueco de hormigón vibrado de 20 cm. de espesor (50x25x20), incluso p.p. de pilares de 30x30 cm. cada 3.50 m., armaduras de trabazón, correa de zócalo o dintel, etc., totalmente terminado.

| Medición | Uds. | Largo | Alto | Parcial |
|---|---|---|---|---|
| REPOSICION DE MUROS | 1.000 | 10.000 | 2.000 | 20.000 |
| Total |  |  |  | 20.000 |

**DEMO001** M2 Demolición de muro de bloques, por me (07/06/2006)
10.000 M2 × 1.96 = 19.60
Demolición de muro de bloques, por medios mecánicos o manuales, incluso parte proporcional de pilares y zócalo de hormigón armado, carga y retirada de productos a vertedero o entrega al gestor de residuos. Totalmente terminado según instrucciones de la Dirección Facultativa incluso clasificación de materiales, carga y transporte a vertedero autorizado, entrega al gestor de residuos y abono de las tasas por el servicio de gestión.

**DEMO0022** M3 Demolición edificación (22/07/2014)
10.000 M3 × 2.60 = 26.00
Demolición de edificación, por medios mecánicos o manuales, incluso clasificación de productos, incluso apeo, carga y retirada a vertedero, lugar de acopio o entrega al gestor de residuos. Medición del volumen por la envolvente externos de los elementos básicos de la edificación. Totalmente terminado según instrucciones de la Dirección Facultativa incluso clasificación de materiales, carga y transporte a vertedero autorizado, entrega al gestor de residuos y abono de las tasas por el servicio de gestión.

**DEMO00111** M2 Retirada de verja de cerramiento. (25/05/2004)
20.000 M2 × 1.17 = 23.40
Retirada de verjas, barandillas o cualquier tipo de estructura metálica de cerramiento. Trabajos realizados con cualquier tipo de medio manual o mecánicos. Carga y transporte a vertedero o almacén. Totalmente terminado según instrucciones de la Dirección Facultativa incluso clasificación de materiales, carga y transporte a vertedero autorizado, entrega al gestor de residuos y abono de las tasas por el servicio de gestión.

**DEMO01203** M2 DEMOLICIÓN PAVIMENTO Y SOLERA LIGERA HORMIGÓN (09/04/2005)
50.000 M2 × 1.83 = 91.50
Demolición de pavimento de losetas, capa de mortero de asiento y solera ligera de hormigón. Trabajos realizados con medios mecánicos o manuales. Totalmente terminado con carga y transporte a vertedero.

**RVPI002** M2 Picado de enfoscados de mortero de cemento en paramentos verticales o horizontales, con martillo eléctrico (10/11/2009)
5.000 M2 × 6.78 = 33.90
Picado de enfoscados de mortero de cemento en paramentos verticales o horizontales, con martillo eléctrico, incluso andamios en muros, con retirada de escombros, carga manual y transporte hasta contenedor o pie de carga. Totalmente terminado incluso medios auxiliares y parte proporcional de carga y transporte a vertedero.

#### 1.1.3 MODIFICACION DE TRAZADO: CANAL VICTORIA-SANTA CRUZ Y CANAL DE ARACA
Importe: 9495.87

**DEMO003** M3 Demolic.Muros masa o armado (25/05/2004)
12.650 M3 × 5.67 = 71.73
Demolición de muros de hormigón en masa o armado, con medios mecánicos, incluso carga y transporte a vertedero o entrega al gestor de residuos. Totalmente terminado según instrucciones de la Dirección Facultativa incluso clasificación de materiales, carga y transporte a vertedero autorizado, entrega al gestor de residuos y abono de las tasas por el servicio de gestión.

| Medición | Uds. | Largo | Ancho | Alto | Parcial |
|---|---|---|---|---|---|
| IMPUTACION 22% |  |  |  |  |  |
| RDEMOLICION DE LA SECCIÓN ANTIGUA DEL CANAL | 0.220 | 250.000 | 0.600 | 0.150 | 4.950 |
|  | 0.440 | 250.000 | 0.100 | 0.400 | 4.400 |
|  | 0.220 | 250.000 | 0.600 | 0.100 | 3.300 |
| Total |  |  |  |  | 12.650 |

**ABFD0061** Ml DESMONTAJE+NUEVO MONTAJE tubería FDC DN-200 mm., K-9 (24/09/2004)
55.000 Ml × 16.42 = 903.10
Desmontaje, retirada, acopio, transporte y nuevo montaje de tubería de fundición dúctil centrifugada DN-200 mm., K-9 con junta "STANDARD", incluso p.p. de piezas especiales, anclajes, colocación y prueba, totalmente colocada, incluso p.p. de nueva tubería, uniones, bridas, junta, tornillería, piezas especiales y pruebas.

| Medición | Uds. | Largo | Parcial |
|---|---|---|---|
| IMPUTACION 22% |  |  |  |
| CONDUCTO CANAL VICTORIA-SANTA CRUZ | 0.220 | 250.000 | 55.000 |
| Total |  |  | 55.000 |

**MTZA0013** M3 EXCAVACIÓN ZANJAS OBRAS URBANAS+DEMOLICION ,
123.279 M3 × 7.87 = 970.21

| Medición | Uds. | Parcial |
|---|---|---|
| IMPUTACION 22%X235 |  |  |
| CANAL VICTORIA - SANTA CRUZ | 82.186 | 82.186 |
| MONTAJE POR LOS PASEOS | 41.093 | 41.093 |
| Total |  | 123.279 |

**MTRS002** M3 Relleno de arena volcánic (22/06/2001, 11/11/2007)
10.963 M3 × 17.76 = 194.70
Arena volcánica, en núcleos o lecho de apoyo de conducciones, incluso extensión o rasanteo.

| Medición | Uds. | Parcial |
|---|---|---|
| IMPUTACION 22%*235 |  |  |
| CAMA DE ARENA+Ø+ PROTECCION 30 CM. |  |  |
| CANAL VICTORIA - SANTA CRUZ | 31.434 | 31.434 |
| MONTAJE POR LOS PASEOS |  |  |
| DEDUCCION DE CONDUCTO. 235 ML | -20.471 | -20.471 |
| Total |  | 10.963 |

**MTRS0011** M3 RELLENO Y COMPACTACIÓN ZANJAS. ACOPIO INTERMEDIO (05/01/2002, 19/07/2014)
110.682 M3 × 4.70 = 520.21
Relleno en zanja o en obras de fábrica, con materiales seleccionados procedentes de acopio intermedio de los suelos de la excavación o de préstamo, de acuerdo con la clasificación de relleno seleccionado y compactación del 95 o del 100 % del proctor modificado.

| Medición | Uds. | Largo | Ancho | Alto | Parcial |
|---|---|---|---|---|---|
| IMPUTACION 22% |  |  |  |  |  |
| EXCAVACION | 123.279 |  |  |  | 123.279 |
| DEDUCCION ARENA VOLCANICA | -10.963 |  |  |  | -10.963 |
| DEDUCCION DE CONDUCTO 22% X235 | -3.142 | 52.000 | 0.100 | 0.100 | -1.634 |
| Total |  |  |  |  | 110.682 |

**ABFD006** Ml Tub.fund.DN-200"STANDARD" (04/07/2009)
51.700 Ml × 61.07 = 3157.32
Tubería de fundición dúctil centrifugada DN-200 mm., K-9 con junta "STANDARD", incluso p.p. de piezas especiales, anclajes, colocación y prueba.

| Medición | Uds. | Largo | Parcial |
|---|---|---|---|
| IMPUTACION 22% |  |  |  |
| REPOSICION CANAL VICTORIA SANTA CRUZ | 0.220 | 235.000 | 51.700 |
| Total |  |  | 51.700 |

**ZPAAJ1000** PA PA CANAL DE ARACA. PARTIDA ALZADA A JUSTIDFICAR (20/07/2014)
1.000 PA × 3678.60 = 3678.60
Partida alzada a justificar según cuadro de precios del proyecto. Trabajos de localización del canal de Araca, desmontaje y retirada de los materiales, incluso a vertedero o entrega al gestor de residuos. Reposición del canal en su nueva posición, incluso obras accesorias de mantenimiento del servicio si así fuese necesario. Totalmente terminado y operativo.

### 1.2 EXPLANACION: AMBITO PARQUE URBANO
Importe: 108465.80

**MTDE005** M2 Desbroce (09/09/2007)
18000.000 M2 × 0.54 = 9720.00
Desbroce con carga y transporte a vertedero de los materiales. Totalmente terminado según instrucciones de la Dirección Facultativa incluso clasificación de materiales, carga y transporte a vertedero autorizado, entrega al gestor de residuos y abono de las tasas por el servicio de gestión.

| Medición | Uds. | Parcial |
|---|---|---|
| AREA PARQUE URBANO | 18000.000 | 18000.000 |
| Total |  | 18000.000 |

**MTDE0022** M3 DESMONTE + CAJEO DE FIRMES ZONA URBANA (07/11/2002, 05/02/2004)
27395.050 M3 × 3.40 = 93143.17
Desmonte y cajeo de firmes en obras de vías urbanas, en todo tipo de terreno y de superficie, con corte previo del firme y/o retirada de pavimento y mobiliario urbano, arbustos, árboles y tierra vegetal de las zonas verdes, agotamiento durante el periodo de ejecución de las obras, transporte a vertedero del material sobrante, refino y compactación del fondo de la excavación, entibación, totalmente terminada incluso con parte proporcional de actividades de gestión, identificación y mantenimiento o reposición de los servicios afectados por la obra, así como protección de las excavaciones, pasos provisionales, señalización y ordenación del tráfico en los tramos de calles o carreteras.

| Medición | Uds. | Alto | Parcial |
|---|---|---|---|
| EXPLANACION GENERAL |  |  |  |
| AMBITO. PARQUE TECNOLOGICO |  |  |  |
| PK 0+000 |  |  |  |
| 0+010 |  |  |  |
| 0+020 |  |  |  |
| 0+030 | 134.650 |  | 134.650 |
| 0+040 | 217.600 |  | 217.600 |
| 0+050 | 276.750 |  | 276.750 |
| 0+060 | 332.650 |  | 332.650 |
| 0+070 | 441.050 |  | 441.050 |
| 0+080 | 894.400 |  | 894.400 |
| 0+090 | 1312.700 |  | 1312.700 |
| 0+100 | 1568.500 |  | 1568.500 |
| 0+110 | 1703.700 |  | 1703.700 |
| 0+120 | 1809.700 |  | 1809.700 |
| 0+130 | 1803.650 |  | 1803.650 |
| 0+140 | 1237.250 |  | 1237.250 |
| 0+150 | 786.250 |  | 786.250 |
| 0+160 | 821.900 |  | 821.900 |
| 0+170 | 851.500 |  | 851.500 |
| 0+180 | 847.450 |  | 847.450 |
| 0+190 | 804.400 |  | 804.400 |
| 0+200 | 724.900 |  | 724.900 |
| 0+210 | 646.850 |  | 646.850 |
| 0+220 | 609.000 |  | 609.000 |
| 0+230 | 545.200 |  | 545.200 |
| 0+240 | 471.850 |  | 471.850 |
| 0+250 | 459.200 |  | 459.200 |
| 0+260 | 433.500 |  | 433.500 |
| 0+270 | 330.650 |  | 330.650 |
| 0+280 | 276.900 |  | 276.900 |
| 0+290 | 266.700 |  | 266.700 |
| 0+300 | 249.650 |  | 249.650 |
| 0+310 | 253.500 |  | 253.500 |
| 0+320 | 253.650 |  | 253.650 |
| 0+330 | 261.600 |  | 261.600 |
| 0+340 | 471.950 |  | 471.950 |
| 0+350 | 711.600 |  | 711.600 |
| 0+360 | 728.150 |  | 728.150 |
| 0+370 | 693.950 |  | 693.950 |
| 0+380 | 550.300 |  | 550.300 |
| 0+390 | 283.650 |  | 283.650 |
| 0+400 | 78.200 |  | 78.200 |
| 0+402.56 |  |  |  |
| PREPARACION DE CAJA DE JARDINES | 4500.000 | 0.500 | 2250.000 |
| Total |  |  | 27395.050 |

**MTTE0013** M3 TERRAPLEN O TODO UNO: DE LA EXCAVACION O PRESTAMOS. (08/02/2003, 19/02/2004)
4871.850 M3 × 1.15 = 5602.63
Terraplén en formación de las plataformas de las vías, con materiales clasificados como terraplén o todo uno <<de acuerdo con los artículos 330 y 333 del PG3>>, procedentes de las excavaciones o de préstamos, estructuras totalmente terminadas, incluso rasanteo y refino de taludes.

| Medición | Uds. | Parcial |
|---|---|---|
| EXPLANACION GENERAL |  |  |
| AMBITO. PARQUE TECNOLOGICO |  |  |
| PK 0+000 | 1261.550 | 1261.550 |
| 0+010 | 1158.750 | 1158.750 |
| 0+020 | 755.100 | 755.100 |
| 0+030 | 373.950 | 373.950 |
| 0+040 | 224.750 | 224.750 |
| 0+050 | 137.150 | 137.150 |
| 0+060 | 97.700 | 97.700 |
| 0+070 | 87.500 | 87.500 |
| 0+080 | 62.050 | 62.050 |
| 0+090 | 24.750 | 24.750 |
| 0+100 | 5.750 | 5.750 |
| 0+110 | 3.900 | 3.900 |
| 0+120 | 6.000 | 6.000 |
| 0+130 | 8.750 | 8.750 |
| 0+140 | 5.050 | 5.050 |
| 0+150 |  |  |
| 0+160 |  |  |
| 0+170 |  |  |
| 0+180 |  |  |
| 0+190 |  |  |
| 0+200 |  |  |
| 0+210 |  |  |
| 0+220 |  |  |
| 0+230 |  |  |
| 0+240 | 1.400 | 1.400 |
| 0+250 | 5.050 | 5.050 |
| 0+260 | 4.200 | 4.200 |
| 0+270 | 0.550 | 0.550 |
| 0+280 |  |  |
| 0+290 |  |  |
| 0+300 | 14.050 | 14.050 |
| 0+310 | 17.750 | 17.750 |
| 0+320 | 10.350 | 10.350 |
| 0+330 | 30.500 | 30.500 |
| 0+340 | 47.100 | 47.100 |
| 0+350 | 53.500 | 53.500 |
| 0+360 | 68.650 | 68.650 |
| 0+370 | 84.350 | 84.350 |
| 0+380 | 97.900 | 97.900 |
| 0+390 | 110.200 | 110.200 |
| 0+400 | 113.600 | 113.600 |
| 0+402.56 |  |  |
| Total |  | 4871.850 |

### 1.3 FIRMES Y PAVIMENTOS. AMBITO DEL PARQUE URBANO
Importe: 601088.79

**MTES001** M2 Escarificado-compactación (19/12/2004)
12952.600 M2 × 0.54 = 6994.40
Escarificado, refino y compactación de la explanación, incluso retirada a vertedero de materiales no aptos.

| Medición | Uds. | Largo | Ancho | Parcial |
|---|---|---|---|---|
| ESCARIFICADO REFINO Y COMPACTACION DEL AMBITO |  |  |  |  |
| MEDICION CAD SEGUN PLANOS |  |  |  |  |
| FIRME TIPO 1 | 3552.000 |  |  | 3552.000 |
| FIRME TIPO 2 | 849.000 |  |  | 849.000 |
| LOSA VIOLA DE 8 CM. | 522.000 |  |  | 522.000 |
| FIRME TIPO 2 BIS | 606.000 |  |  | 606.000 |
| LOSA VIOLA DE 6 CM. | 303.000 |  |  | 303.000 |
| FIRME TIPO 3 | 570.000 |  |  | 570.000 |
| FIRME F3 BIS |  |  |  |  |
| FIRME F4 | 252.000 |  |  | 252.000 |
| FIRME F5 | 504.000 |  |  | 504.000 |
| FIRME F6 | 50.000 |  |  | 50.000 |
| FIRME F7 | 698.000 |  |  | 698.000 |
| FIRME F8 | 1219.000 |  |  | 1219.000 |
| FIRME F9 | 850.000 |  |  | 850.000 |
| FIRME 10 | 1404.000 |  |  | 1404.000 |
| ESPACIOS PARA BANCOS | 42.000 | 3.000 | 1.200 | 151.200 |
|  | 5.000 | 3.000 | 1.200 | 18.000 |
| EXCESOS POR BORDILLOS Y CIMIENTOS | 2808.800 |  | 0.500 | 1404.400 |
| Total |  |  |  | 12952.600 |

**URPV041** M3 Zahorra artificial (21/08/2002, 19/10/2004)
2019.540 M3 × 18.99 = 38351.06
Zahorra artificial, extendida y compactada.

| Medición | Uds. | Largo | Ancho | Alto | Parcial |
|---|---|---|---|---|---|
| MEDICION CAD SEGUN PLANOS |  |  |  |  |  |
| FIRME TIPO 1 | 3552.000 |  |  | 0.200 | 710.400 |
| FIRME TIPO 2 | 849.000 |  |  | 0.200 | 169.800 |
| LOSA VIOLA DE 8 CM. | 522.000 |  |  | 0.150 | 78.300 |
| FIRME TIPO 2 BIS | 606.000 |  |  | 0.200 | 121.200 |
| LOSA VIOLA DE 6 CM. | 303.000 |  |  | 0.150 | 45.450 |
| FIRME TIPO 3 | 570.000 |  |  | 0.200 | 114.000 |
| FIRME F3 BIS |  |  |  |  |  |
| FIRME F4 | 252.000 |  |  | 0.150 | 37.800 |
| FIRME F5 | 504.000 |  |  | 0.150 | 75.600 |
| FIRME F6 | 50.000 |  |  | 0.150 | 7.500 |
| FIRME F7 | 698.000 |  |  | 0.150 | 104.700 |
| FIRME F8 | 1219.000 |  |  | 0.150 | 182.850 |
| FIRME F9 | 850.000 |  |  | 0.150 | 127.500 |
| FIRME 10 | 1404.000 |  |  | 0.150 | 210.600 |
| ESPACIOS PARA BANCOS | 42.000 | 3.000 | 1.200 | 0.200 | 30.240 |
|  | 5.000 | 3.000 | 1.200 | 0.200 | 3.600 |
| Total |  |  |  |  | 2019.540 |

**URPV02621** M2 Pavimet.Piedra "VIOLADA" de 5 cm. (12/07/2004)
91.000 M2 × 64.14 = 5836.74
Pavimento de Piedra ignimbrita "Violada" procedente de Arico. En losas de 5 cm. al corte de sierra, , con tratamiento hidrófugo, con junta abierta de 1.50 mm. <<incluso terminación abujardada a criterio de la Dirección Facultativa>>, colocada sobre solera de hormigón con capa de mortero M-16 de 4 cm., totalmente terminado según planos de detalle, incluso cortes para inclusión de tapas de arquetas.

| Medición | Uds. | Largo | Ancho | Parcial |
|---|---|---|---|---|
| EN FORMACION DE CUNETA DE BORDE EN LA PLAZA |  |  |  |  |
| CON PIEZAS DE 40X20 Y DE 20X10 de 5 cm. de espesor | 1.000 | 70.000 | 0.700 | 49.000 |
|  | 1.000 | 60.000 | 0.700 | 42.000 |
| Total |  |  |  | 91.000 |

**URPV02622** M2 Pavimet.Piedra "VIOLADA" de 6 cm. (12/07/2004)
454.200 M2 × 72.54 = 32947.67
Pavimento de Piedra ignimbrita "Violada" procedente de Arico. En losas de 6 cm. al corte de sierra, , con tratamiento hidrófugo, con junta abierta de 1.50 mm. <<incluso terminación abujardada a criterio de la Dirección Facultativa>>, colocada sobre solera de hormigón con capa de mortero M-16 de 4 cm., totalmente terminado según planos de detalle, incluso cortes para inclusión de tapas de arquetas.

| Medición | Uds. | Largo | Ancho | Parcial |
|---|---|---|---|---|
| SEGUN MEDICION CAD |  |  |  |  |
| PAVIMENTO TIPO F2 BIS |  |  |  |  |
| LOSA VIOLA DE 6 CM. | 303.000 |  |  | 303.000 |
| ESPACIOS PARA BANCOS | 42.000 | 3.000 | 1.200 | 151.200 |
| Total |  |  |  | 454.200 |

**URPV02623** M2 Pavimet.Piedra "VIOLADA" de 8 cm. (12/07/2004)
550.000 M2 × 90.39 = 49714.50
Pavimento de Piedra ignimbrita "Violada" procedente de Arico. En losas de 8 cm. al corte de sierra, , con tratamiento hidrófugo, con junta abierta de 1.50 mm. <<incluso terminación abujardada a criterio de la Dirección Facultativa>>, colocada sobre solera de hormigón con capa de mortero M-16 de 4 cm., totalmente terminado según planos de detalle, incluso cortes para inclusión de tapas de arquetas.

| Medición | Uds. | Parcial |
|---|---|---|
| MEDICION CAD SEGUN PLANOS |  |  |
| PAVIMENTO F2 |  |  |
| LOSA VIOLA DE 8 CM. | 550.000 | 550.000 |
| Total |  | 550.000 |

**URPV026210** M2 Pavimet.Piedra PIEDRA BASALTICA 40X20X5 (12/07/2004)
254.000 M2 × 65.19 = 16558.26
Pavimento de losas de piedra basáltica de 40x20 y 5 cm. de espesor, al corte de sierra, con junta abierta de 1.50 mm. <<incluso terminación abujardada a criterio de la Dirección Facultativa>>, colocada sobre solera de hormigón con capa de mortero M-16 de 4 cm., totalmente terminado según planos de detalle, incluso cortes para inclusión de tapas de arquetas.

| Medición | Uds. | Parcial |
|---|---|---|
| FIRME TIPO 4. LOSA BASALTICA DE 5 CM. | 254.000 | 254.000 |
| Total |  | 254.000 |

**URPV0182** Ml Bordillo PIEDRA IGNIMBRITA ARICO VIOLETA 10x25 (13/12/2004)
2654.800 Ml × 46.99 = 124749.05
Bordillo de piedra ignimbrita violeta de Arico, de 10x25 cm., en piezas de largo variable <<de 50 o 60 cm.>>, colocado sobre cimiento de hormigón con mortero M-16, con juntas de 2 mm. selladas con mortero especial sin retracción. Totalmente terminado según planos.

| Medición | Uds. | Ancho | Parcial |
|---|---|---|---|
| SEGUN MEDICION CAD |  |  |  |
| FIRME TIPO 1-FIRME 2-FIRME 2 BIS | 1308.000 |  | 1308.000 |
| FIRME TIPO 3 | 401.000 |  | 401.000 |
| FIRME F3 BIS |  |  |  |
| FIRME F4 | 155.000 |  | 155.000 |
| FIRME F5 | 370.000 |  | 370.000 |
| FIRME F6 |  |  |  |
| FIRME F7 | 180.000 |  | 180.000 |
| FIRME F8 |  |  |  |
| FIRME F9 | 128.000 |  | 128.000 |
| FIRME 10 |  |  |  |
| ESPACIOS PARA BANCOS | 94.000 | 1.200 | 112.800 |
| Total |  |  | 2654.800 |

**URPV0135** Ml BORDILLO DE 50X20X10 CM. (10/01/2002, 28/02/2005)
154.000 Ml × 12.38 = 1906.52
Bordillo recto de hormigón prefabricado 50x20x10 cm., colocado y rejuntado con mortero M-16. Totalmente terminado.

| Medición | Uds. | Largo | Parcial |
|---|---|---|---|
| SEGUN MEDICION CAD |  |  |  |
| FIRME TIPO 6 | 1.000 | 70.000 | 70.000 |
| FIRME TIPO 10 | 1.000 | 84.000 | 84.000 |
| Total |  |  | 154.000 |

**URPV0014B** Ml CIMIENTO+ TACON MOLDEADO BORDILLO 25X15+10X10 (10/05/2003, 15/12/2004)
2808.800 Ml × 6.32 = 17751.62
Cimiento y tacón de bordillos de 25x15+10x10 cm. con hormigón moldeado tipo HM-20, incluso encofrado y desencofrado, ejecutado de forma completa antes de recibir el bordillo, totalmente terminado incluso excavación, compactación y/o preparación del soporte.

| Medición | Uds. | Largo | Parcial |
|---|---|---|---|
| BORDILLO DE PIEDRA IGNIMBRITA | 1.000 | 2654.800 | 2654.800 |
| BORDILO HORMIGON DE 50X20X10 | 1.000 | 154.000 | 154.000 |
| Total |  |  | 2808.800 |

**URPV02522** M2 ADOQUIN KLINKER -FLASEADO ROJO- GUIA DE ISORA (12/07/2004)
698.000 M2 × 34.51 = 24087.98
Pavimento de adoquín de Klinker cerámico tipo MAPESA o equivalente, de 19,70x9,70x5,00 centímetros <<Material de dureza Mohs: según UNE 67.108, de 8 -topacio->>, modelo FLASEADO ROJO-MARRON o equivalente, colocados en diferentes aparejos, con junta abierta de 1,50 mm., colocado previa humectación de la pieza, untado de la cara de soporte con mortero cola y colocado sobre capa de mortero fresco de M-16 de 5 cm. de espesor, incluso parte proporcional de cortes para inclusión y adaptación en tapas de arquetas y registros, Totalmente terminado según planos.

| Medición | Uds. | Parcial |
|---|---|---|
| MEDICION CAD SEGUN PLANOS |  |  |
| FIRME F7 | 698.000 | 698.000 |
| Total |  | 698.000 |

**URPV066** M2 PAVIMENTO ASFALTO PULIDO DE 3 CM. TREMINACION DE RESINAS (21/07/2014, 13/12/2004)
5005.000 M2 × 16.00 = 80080.00
Pavimento de mezcla asfáltica tipo IVa <<denominación del Instituto del Asfalto>>, o del tipo AC-16, de granulometría modificada con áridos 6-12/20 de mármol, en capa de 3 cm. con terminación de superficie mediante pulido. <<Proceso manual y mecánico en tres fases: Desbastado inicial, lechada bituminosa, pulido de afinado y tratamiento final mediante resinas>>. Totalmente terminado.

| Medición | Uds. | Parcial |
|---|---|---|
| MEDICION CAD SEGUN PLANOS |  |  |
| TERMINACION COMPATADO 3 CM. |  |  |
| FIRME TIPO 1 | 3552.000 | 3552.000 |
| FIRME TIPO 2 | 849.000 | 849.000 |
| FIRME TIPO 2 BIS | 604.000 | 604.000 |
| Total |  | 5005.000 |

**URPV0691** M2 PAVIMENTO IMPRESO 4 cm 8.B TERMINACION A ELEGIR (10/08/2007)
588.000 M2 × 29.33 = 17246.04
Pavimento impreso de 4 cm. de mezcla asfáltica discontinua en caliente tipo 8.B <<anterior M-8>>, extendida y compactada. Impresión según el método de Street Print o equivalente, con tratamiento de tráfico Street Bond de sellado, endurecedor y de color, Terminación a elección de la Dirección Facultativa <<en adoquín o piedra de cantería, y en color>> . Totalmente terminado con corte de juntas, extendido manual y preparación de la capa de soporte.

| Medición | Uds. | Largo | Ancho | Parcial |
|---|---|---|---|---|
| MEDICION CAD SEGUN PLANOS |  |  |  |  |
| FIRME TIPO 3 | 570.000 |  |  | 570.000 |
| ESPACIOS PARA BANCOS | 5.000 | 3.000 | 1.200 | 18.000 |
| Total |  |  |  | 588.000 |

**URPV0502** Tn Mezcla asfáltica cal.D-12 <<AC 16 SURF D>> (06/09/2003, 22/07/2004)
717.532 Tn × 61.27 = 43963.19
Mezcla asfáltica en caliente tipo AC 16 surf D <<anterior D-12>>, extendida y compactada.

| Medición | Uds. | Ancho | Alto | Parcial |
|---|---|---|---|---|
| MEDICION CAD SEGUN PLANOS |  |  |  |  |
| DENSIDAD ESTIMADA 2.45 TN/M3 |  |  |  |  |
| FIRME TIPO 1- 5 CM. | 3552.000 | 2.450 | 0.050 | 435.120 |
| FIRME TIPO 2 -5 CM- | 849.000 | 2.450 | 0.050 | 104.003 |
| FIRME TIPO 2 BIS -4 CM- | 604.000 | 2.450 | 0.040 | 59.192 |
| FIRME TIPO 3 -5 CM- | 570.000 | 2.450 | 0.050 | 69.825 |
| FIRME F5 -4 CM- | 504.000 | 2.450 | 0.040 | 49.392 |
| Total |  |  |  | 717.532 |

**URPV049** Tn Emulsión ECR-1/ECL-1 SANTA CRUZ (06/09/2003, 30/09/2005)
17.733 Tn × 642.97 = 11401.79
Emulsión asfáltica tipo ECR-1 en riegos de adherencia o ECL-1 en imprimación. Totalmente terminado incluso limpieza y preparación de la superficie de soporte.

| Medición | Uds. | Alto | Parcial |
|---|---|---|---|
| MEDICION CAD SEGUN PLANOS |  |  |  |
| RIEGO DE IMPRIMACION 1.50 KG/M2 |  |  |  |
| RIEGO DE ADHERENCIA 1.00 KG/M2 |  |  |  |
| FIRME TIPO 1 | 3552.000 | 0.002 | 7.104 |
|  | 3552.000 | 0.001 | 3.552 |
| FIRME TIPO 2 | 849.000 | 0.002 | 1.698 |
|  | 849.000 | 0.001 | 0.849 |
| FIRME TIPO 2 BIS | 604.000 | 0.002 | 1.208 |
|  | 604.000 | 0.001 | 0.604 |
| FIRME TIPO 3 | 570.000 | 0.002 | 1.140 |
|  | 570.000 | 0.001 | 0.570 |
| FIRME F5 | 504.000 | 0.002 | 1.008 |
| Total |  |  | 17.733 |

**HRMA016** M3 HM-20/P/20/IIa-b, sin encofrado
561.190 M3 × 86.02 = 48273.56

| Medición | Uds. | Largo | Ancho | Alto | Parcial |
|---|---|---|---|---|---|
| MEDICION CAD SEGUN PLANOS |  |  |  |  |  |
| FIRME TIPO 2 |  |  |  |  |  |
| LOSA VIOLA DE 8 CM. | 522.000 |  |  | 0.170 | 88.740 |
| FIRME TIPO 2 BIS |  |  |  |  |  |
| LOSA VIOLA DE 6 CM. | 303.000 |  |  | 0.190 | 57.570 |
| FIRME F4 | 254.000 |  |  | 0.150 | 38.100 |
| FIRME F7 | 698.000 |  |  | 0.150 | 104.700 |
| FIRME F8 | 1219.000 |  |  | 0.100 | 121.900 |
| FIRME F9 | 850.000 |  |  | 0.150 | 127.500 |
| ESPACIO PARA BANCOS | 42.000 | 3.000 | 1.200 | 0.150 | 22.680 |
| Total |  |  |  |  | 561.190 |

**URPV08362** M2 Pavimento rigido HF-4,0 de 15 cm. FRATASADO MECANICO (17/02/2003, 17/05/2005)
1404.000 M2 × 18.81 = 26409.24
Pavimento rígido, constituido por losas de hormigón en masa HF-4,0 de 15 cm. de espesor, <<Fabricación con cemento CEM II/AP 42,5 R/MR>>, compactación mediante regla vibrante desliza-da sobre encofrados laterales y terminación de la superficie con fratasado mecánico, formación de juntas de contracción en cuadriculas según planos por serrado en fresco, curado con emulsión de parafinas <<Tipo Bettocure C Bettor o equivalente>>, Totalmente terminado. según planos de detalle.

| Medición | Uds. | Parcial |
|---|---|---|
| MEDICION CAD SEGUN PLANOS |  |  |
| FIRME F10 | 1404.000 | 1404.000 |
| Total |  | 1404.000 |

**EHAC001** Kg acero B-500S o B-500T (24/12/2001, 29/11/2004)
7413.406 Kg × 1.14 = 8451.28
Acero en redondo B-500S, o en mallazo electrosoldado B-500T, en todo tipo de obra, elaborado y colocado. Incluso dispositivos de anclajes mediante barras transversales soldadas.

| Medición | Uds. | Alto | Parcial |
|---|---|---|---|
| MEDICION CAD SEGUN PLANOS |  |  |  |
| MALLAZO # 15X15 Ø 6-6 |  |  |  |
| FIRME 9 | 850.000 | 2.990 | 2541.500 |
| FIRME F10 | 1404.000 | 2.990 | 4197.960 |
| P.P. DE SOLAPES Y DESPUNTES | 673.946 |  | 673.946 |
| Total |  |  | 7413.406 |

**URPV110** M3 ARIPAQ M3 (02/2000, 23/02/2012)
3.000 M3 × 180.15 = 540.45
Pavimento de áridos seleccionados y aditivos. Tipo Aripaq o equivalente. Extendido y compactación con medios mecánicos y manuales. Totalmente terminado incluso tablones de delimitación de la superficies y limpieza y preparación del soporte.

| Medición | Uds. | Alto | Parcial |
|---|---|---|---|
| MEDICION CAD SEGUN PLANOS |  |  |  |
| FIRME F6 | 50.000 | 0.060 | 3.000 |
| Total |  |  | 3.000 |

**URPV1031** M2 PAVIMENTO URBANO PLUS SOBRE ASFALTO COMPOSAN (28/04/2001, 20/11/2008)
504.000 M2 × 20.91 = 10538.64
Tratamiento rugoso sobre base de aglomerado asfáltico. Compuesto por una capa de regularización y adherencia con mortero de resinas acrílicas, dos capas de mortero bicomponente a base de resinas acrílico-epoxi y capa final de sellado con pintura bicomponente a base de resinas acrílico-epoxi. extendido a mano con bandas de goma en capas uniformes y con espesor final de 1,5 mm. Sistema urbano sobre asfalto de Composan <<sistema Plus-Color>>, o equivalente. En color rojo y/o verde con las dotaciones expuestas en la composición del precio, Totalmente terminado incluso limpieza, preparación del soporte y limpieza final.

| Medición | Uds. | Parcial |
|---|---|---|
| MEDICION CAD SEGUN PLANOS |  |  |
| FIRME F5 | 504.000 | 504.000 |
| Total |  | 504.000 |

**URPV10311** M2 Revestimiento deportivo sobre base de hormigón. (28/04/2001, 20/11/2008)
850.000 M2 × 24.19 = 20561.50
Revestimiento deportivo sobre base de hormigón. Sistema de aplicación sucesiva de un mortero epoxi sobre tres capas de preparación del soporte mediante la aplicación de morteros acrílicos-epoxi y terminación y sellado mediante pintura acrílica-epoxi . Sistema Composport Sportlife de Composan o equivalente. En colores verde y azul. Totalmente terminado y operativo.

| Medición | Uds. | Parcial |
|---|---|---|
| MEDICION CAD SEGUN PLANOS |  |  |
| FIRME F9 | 850.000 | 850.000 |
| Total |  | 850.000 |

**URPVJ001** M3 Arena de río, extendida en recinto de juego de niños. (05/11/2011)
5.000 M3 × 17.36 = 86.80
Arena de río, extendida en recinto de juego de niños. Totalmente terminado.

| Medición | Uds. | Parcial |
|---|---|---|
| ESPACIO EDICIONAL | 5.000 | 5.000 |
| Total |  | 5.000 |

**URJR2452** Ud Alcorque ADOSADO BORDILLO de 1.20x0.80 metros (24/06/2013)
2.000 Ud × 99.89 = 199.78
Alcorque de 1.20x0.80 metros, adosado al bordillo, enrasado y delimitado superficialmente por la solera y las losas que componen el pavimento. De 1.50 metros de profundidad y con recinto de 60 cm. de profundidad formado por una membrana de PEAD de 1 mm. de espesor y dotada de nervios para dirigir a las raíces. Modelo Rot Barrier de Greenleaf o equivalente. Dotado de capa inferior de 20 cm. de gravas 20/40, y superior de 8 cm. para enrasar con el pavimento y relleno de tierra vegetal. Totalmente terminado según planos de detalle, incluso unidades accesorias, actividades de gestión, limpieza y ayudas a la unidad de plantación.

| Medición | Uds. | Parcial |
|---|---|---|
| EN ESQUINAS ADOSADO A BORDILLOS | 2.000 | 2.000 |
| Total |  | 2.000 |

**URJR24522** Ud Alcorque de Ø 1.60 metros, (24/06/2013)
25.000 Ud × 178.49 = 4462.25
Alcorque de Ø 1.60 metros, en espacios interiores, enrasado y delimitado superficialmente por la solera y el pavimento. De 1.50 metros de profundidad y con recinto de 60 cm. de profundidad formado por una membrana de PEAD de 1 mm. de espesor y dotada de nervios para dirigir a las raíces. Modelo Rot Barrier de Greenleaf o equivalente. Dotado de capa inferior de 20 cm. de gravas 20/40, y superior de 8 cm. para enrasar con el pavimento y relleno de tierra vegetal. Totalmente terminado según planos de detalle, incluso unidades accesorias, actividades de gestión, limpieza y ayudas a la unidad de plantación.

**URJR24521** Ml Chapa de acero corten de 250x3 mm. con terminación (23/07/2014)
136.880 Ml × 22.50 = 3079.80
Chapa de acero corten de 250x3 mm. con terminación en doblado de 50 mm. Colocada en delimitación del borde de alcorques o espacios singulares. Totalmente terminado incluso elementos auxiliares y dispositivos de anclaje.

| Medición | Uds. | Largo | Ancho | Alto | Parcial |
|---|---|---|---|---|---|
| ALCORQUES Ø 1600 | 3.142 | 25.000 | 2.000 | 0.800 | 125.680 |
| ALCORQUE 1.20X1.60 | 2.000 | 2.000 | 1.200 |  | 4.800 |
|  | 2.000 | 2.000 | 1.600 |  | 6.400 |
| Total |  |  |  |  | 136.880 |

**URPV02511** M2 Adoquín de piedra traquibasáltica "viola", (23/07/2014, 12/07/2004)
95.586 M2 × 40.00 = 3823.44
Adoquín de piedra traquibasáltica "viola", al corte de sierra en todas las caras, de 10x5x5 cm., colocado en la superficie de los alcorques. Totalmente terminado según planos.

| Medición | Uds. | Largo | Ancho | Alto | Parcial |
|---|---|---|---|---|---|
| ALCORQUES Ø 1600 | 3.142 | 25.000 | 2.000 | 0.800 | 125.680 |
|  | -3.142 | 25.000 | 2.000 | 0.200 | -31.420 |
| ALCORQUE 1.20X1.60 | 2.000 | 1.600 | 1.200 |  | 3.840 |
|  | -3.142 | 2.000 | 2.000 | 0.200 | -2.514 |
| Total |  |  |  |  | 95.586 |

**URJR24523** Ud Estaca de PVC para riego profundo en alcorques, de 36" de longitud. (23/07/2014)
100.000 Ud × 9.50 = 950.00
Estaca de PVC para riego profundo en alcorques, de 36" de longitud. Modelo BT301 Greenleaf o equivalente. Totalmente colocada y operativa.

| Medición | Uds. | Largo | Parcial |
|---|---|---|---|
|  | 4.000 | 25.000 | 100.000 |
| Total |  |  | 100.000 |

**URPV0182B** Ml ABSORBEDERO. (13/12/2004)
35.000 Ml × 50.87 = 1780.45
Absorbedero de bordillo de piedra ignimbrita violeta de Arico, de 10x25 cm., tragadero de 20x5 cm., colocado sobre cimiento de hormigón con mortero M-16, con juntas de 2 mm. selladas con mortero especial sin retracción. Totalmente terminado y montado según planos, incluso formación del babero de descarga con piedras basálticas alineadas y relleno de cascajo suelto

| Medición | Uds. | Parcial |
|---|---|---|
| EN DRENAJE DE PASEOS | 35.000 | 35.000 |
| Total |  | 35.000 |

**ESCO001** Ml Murete de conformación de plataformas para evitar (24/07/2014)
126.000 Ml × 2.00 = 252.00
Murete de conformación de plataformas para evitar la erosión y favorecer la retención e infiltración del agua de lluvia y riego, consistente en la apertura de zanja de 40x40 cm., colocación de piedra basáltica de diámetro aparente mayor de 40 cm. y su posterior rejuntado y consolidación con tierra y cascajos procedente del a apertura o préstamos. Totalmente terminado.

| Medición | Uds. | Largo | Parcial |
|---|---|---|---|
| MURETE CONFORMACION DE BABEROS | 35.000 | 3.600 | 126.000 |
| Total |  |  | 126.000 |

**MTRS0091B** M3 M3 Grava 40/70 "CASCAJO" (02/01/2002, 31/03/2006)
5.600 M3 × 16.21 = 90.78
Grava 40-70 mm. de piedra basáltica en formación de plataforma de los absorbederos "cascajo", con material procedente de la obra o de aportación. Unidad totalmente terminada.

| Medición | Uds. | Largo | Alto | Parcial |
|---|---|---|---|---|
| MURETE CONFORMACION DE BABEROS | 35.000 | 1.600 | 0.100 | 5.600 |
| Total |  |  |  | 5.600 |

### 1.4 FORMACIÓN DE ESPACIOS, MUROS Y ESTRUCTURAS
Importe: 461712.11

#### 1.4.1 MUROS. AMBITO DEL PARQUE URBANO
Importe: 433235.48

##### 1.4.1.1 PARQUE URBANO: MUROS EXTERIORES: MURO CALLE INFERIOR
Importe: 266312.41

**MTZA0013** M3 EXCAVACIÓN ZANJAS OBRAS URBANAS+DEMOLICION ,
2215.146 M3 × 7.87 = 17433.20

| Medición | Uds. | Parcial |
|---|---|---|
| MURO CALLE INFERIOR |  |  |
| MURO TIPO | 2165.246 | 2165.246 |
| EXCESOS EXCAVACION ZAPATAS PK 0+000-0+020 | 25.325 | 25.325 |
|  | 24.575 | 24.575 |
| Total |  | 2215.146 |

**MTRS0011** M3 RELLENO Y COMPACTACIÓN ZANJAS. ACOPIO INTERMEDIO
1027.155 M3 × 4.70 = 4827.63

| Medición | Uds. | Largo | Ancho | Alto | Parcial |
|---|---|---|---|---|---|
| EXCAVACION | 2215.146 |  |  |  | 2215.146 |
| DEDUCCION |  |  |  |  |  |
| ZAPATA | -1.000 | 403.000 | 2.290 | 0.500 | -461.435 |
| CUERPO DE MURO | -1.000 | 403.000 | 1.390 | 1.210 | -677.806 |
| CUERPO DE ZAPATA | -1.000 | 10.000 | 4.950 | 0.500 | -24.750 |
|  | -1.000 | 10.000 | 4.800 | 0.500 | -24.000 |
| Total |  |  |  |  | 1027.155 |

**HRMA034** M3 Hormigón HA-30/P/20/IIa, IIb, IIIa ESTRUCTURAS (22/09/2003, 13/04/2004)
49.050 M3 × 97.66 = 4790.22
Hormigón HA-30/P/20, exposición IIa, IIb, IIIa, puesto en obra de cimientos y alzados de obras hidráulicas, incluso compactación y curado.

| Medición | Uds. | Largo | Ancho | Alto | Parcial |
|---|---|---|---|---|---|
| ZAPATA PK 0+000-0+010 | 1.000 | 10.000 | 4.980 | 0.500 | 24.900 |
|  | 1.000 | 10.000 | 4.830 | 0.500 | 24.150 |
| Total |  |  |  |  | 49.050 |

**EHAC001** Kg acero B-500S o B-500T
6915.622 Kg × 1.14 = 7883.81

| Medición | Uds. | Largo | Ancho | Alto | Parcial |
|---|---|---|---|---|---|
| ZAPATA | 2.000 | 10.000 | 4.980 | 11.980 | 1193.208 |
| 2 # 15X15 Ø 12-12 - 11.98 kG/M2 | 2.000 | 10.000 | 4.830 | 11.980 | 1157.268 |
| MURO CALLE INFERIOR. 47 UDS-175.06 ML |  |  |  |  |  |
| PILAR 1.00X1.00 - 16 Ø 12 | 16.000 | 175.060 |  | 0.890 | 2492.854 |
| CERCOS Ø 8/ 20 CM.- 3.70 ML | 5.000 | 175.060 | 3.700 | 0.390 | 1263.058 |
| PILARES DE CORONACION. 47 |  |  |  |  |  |
| PILAR 0.50X0.50 - 8 Ø 12- 51x1.65= 84.15 ml | 8.000 | 47.000 | 1.650 | 0.890 | 552.156 |
| CERCOS Ø 8/ 20 CM.- 1.70 ML | 5.000 | 77.550 | 1.700 | 0.390 | 257.078 |
| Total |  |  |  |  | 6915.622 |

**ENCO0011** M2 ENCOFRADO RECTO OBRAS HORMIGON (25/07/2002, 06/11/2005)
4131.119 M2 × 14.29 = 59033.69
Encofrado recto, terminación de superficie vista o oculto, en obras de hormigón, incluso elementos y dispositivos de anclaje, apuntalamiento, pasarelas de trabajo, todo tipo de cimbras y desencofrado. Totalmente terminado.

| Medición | Uds. | Largo | Ancho | Alto | Parcial |
|---|---|---|---|---|---|
| ZAPATA | 2.000 | 10.000 |  | 0.500 | 10.000 |
|  | 2.000 | 10.000 |  | 0.500 | 10.000 |
|  | 2.000 | 4.980 |  | 0.500 | 4.980 |
|  | 1.000 | 4.830 |  | 0.500 | 2.415 |
| ALZADO INTRADOS | 1.000 | 403.000 |  | 3.260 | 1313.780 |
| ALZADO TRASDOS | 1.054 | 403.000 |  | 3.260 | 1384.724 |
| MURO EXENTO. | 2.000 | 114.210 |  |  | 228.420 |
| MURO ALZADO VISTO | 2.000 | 160.730 |  |  | 321.460 |
| PILARES 1.00X1.00 | 4.000 | 1.000 |  | 175.060 | 700.240 |
| PILARES 0.50X0.50 | 47.000 | 4.000 | 0.500 | 1.650 | 155.100 |
| Total |  |  |  |  | 4131.119 |

**IMPE001** M2 Imperm. COMPO E-4 COMPOSAN CIMIENTOS Y TRASDOS (24/12/2001, 05/05/2006)
24.890 M2 × 5.88 = 146.35
Impermeabilización de cimentaciones o trasdós de muros con emulsión asfáltica tipo Compo E-4 de Composan o equivalente, con una primera capa de imprimación de 0,3 Kg/m2, y tres manos de impermeabilización, las dos últimas cruzadas, con consumo de 0,50 Kg/m2 por mano. Totalmente terminado incluso preparación del soporte y todo tipo de trabajo o medios accesorios hasta la total terminación de la unidad.

| Medición | Uds. | Largo | Ancho | Alto | Parcial |
|---|---|---|---|---|---|
| ZAPATA | 2.000 | 10.000 |  | 0.500 | 10.000 |
|  | 2.000 | 10.000 |  | 0.500 | 10.000 |
|  | 1.000 | 4.980 | 0.500 |  | 2.490 |
|  | 1.000 | 4.800 | 0.500 |  | 2.400 |
| Total |  |  |  |  | 24.890 |

**HRMA0221** M3 Hormigón HM-20,/P/20/ OBRAS SIN ENCOFRADO CON BOMBEO (14/12/2004)
1310.849 M3 × 91.78 = 120309.72
Hormigón HM-20/P/20 puesto en obra mediante bombeo, o equipos de elevación, en rellenos o macizos de anclaje. incluso compactación y curado.

| Medición | Uds. | Largo | Ancho | Alto | Parcial |
|---|---|---|---|---|---|
| MUROS GRAVEDAD. ALTO 3.26-403 ML | 1.000 | 403.000 |  | 3.400 | 1370.200 |
| MUROS EXENTO | 1.000 | 114.210 | 0.700 |  | 79.947 |
| MURO ALZADO | 1.000 | 160.730 | 0.550 |  | 88.402 |
| DEDUCCION MAMPOSTERIA | -759.000 |  | 0.300 |  | -227.700 |
| Total |  |  |  |  | 1310.849 |

**URPV02624** M2 REVESTIMIENTO Piedra "VIOLADA" 40x20x2 (12/07/2004)
114.210 M2 × 38.60 = 4408.51
Revestimiento de piedra ignimbrita "Violada" procedente de Arico. En losas de 40x20x2 cm. al corte de sierra limpio, puesto en obra con mortero de cementos modificados. Totalmente terminado con parte proporcional de elementos singulares, arquetas, postes equipamientos y con tratamiento hidrófugo.

| Medición | Uds. | Largo | Parcial |
|---|---|---|---|
| MURO EXENTO. | 1.000 | 114.210 | 114.210 |
| Total |  |  | 114.210 |

**HRMP0012** M2 MAMPOSTERIA BASALTICA MUROS. (27/07/2005, 01/04/2004)
759.000 M2 × 41.70 = 31650.30
Mampostería ordinaria de piedra basáltica, en muros de 30 cm de espesor, rejuntada interiormente con mortero M-4, totalmente terminada.

| Medición | Uds. | Parcial |
|---|---|---|
| SEGUN MEDICION | 759.000 | 759.000 |
| Total |  | 759.000 |

**URPV1000** ML. Pieza de hormigón <<aprox 25X30>> 30 cm. (12/07/2004)
302.000 ML. × 29.28 = 8842.56
Pieza de hormigón prefabricado en taller de sección según planos de detalle <<aprox 25X30 >>, y de 30 cm. de longitud. Puesta en la fábrica según planos. Con parte proporcional de manipulación, cortes para formación de piezas especiales en formación de ángulos, esquinas y adaptación para los anclajes de cerrajería. Totalmente terminada.

| Medición | Uds. | Largo | Parcial |
|---|---|---|---|
| MURO EXTERIOR | 1.000 | 302.000 | 302.000 |
| Total |  |  | 302.000 |

**URPV1001** ML Pieza de hormigón <<aprox 20xc20>> 30 cm. (12/07/2004)
391.000 ML × 16.62 = 6498.42
Pieza de hormigón prefabricado en taller de sección según planos de detalle <<aprox 20x20 cm.>>, y de 30 cm. de longitud. Puesta en la fábrica según planos. Con parte proporcional de manipulación, cortes para formación de piezas especiales en formación de ángulos, esquinas y adaptación para los anclajes de cerrajería. Totalmente terminada.

| Medición | Uds. | Largo | Parcial |
|---|---|---|---|
| MURO EXTERIOR | 1.000 | 391.000 | 391.000 |
| Total |  |  | 391.000 |

**URPV1002** ML Conjunto de piezas de remate de los pilares d (12/07/2004)
61.000 ML × 8.00 = 488.00
Conjunto de piezas de remate de los pilares de hormigón prefabricado en taller, de sección según planos de detalle <<de 45x45, 50x50 y 55x55, de 5 cm. de espesor>>, Puestas en la fábrica con mortero M-16, según planos. Con parte proporcional de manipulación, Totalmente terminada.

| Medición | Uds. | Parcial |
|---|---|---|
| TOTAL PIEZAS EN EL CERRAMIENTO | 61.000 | 61.000 |
| Total |  | 61.000 |

##### 1.4.1.2 PARQUE URBANO: MUROS INTERIORES
Importe: 125977.09

**MTZA0013** M3 EXCAVACIÓN ZANJAS OBRAS URBANAS+DEMOLICION ,
456.470 M3 × 7.87 = 3592.42

| Medición | Uds. | Largo | Ancho | Alto | Parcial |
|---|---|---|---|---|---|
| SEGUN MEDICIONES AUXILIARES |  |  |  |  |  |
| ========================== |  |  |  |  |  |
| ACCESO 2. MURO DERECHO. RAMPA | 37.990 |  |  |  | 37.990 |
| ACCESO 2. MURO IZQUIERDO RAMPA | 24.580 |  |  |  | 24.580 |
| ACCESO 2. MURO IZQUIERDA ESCALERA | 7.890 |  |  |  | 7.890 |
| ACCESO 2. MURO DERECHO ESCALERA | 7.960 |  |  |  | 7.960 |
| ACCESO 1. MURO DERECHO FORMACION RAMPA | 38.690 |  |  |  | 38.690 |
| ACCESO 1. MURO IZQUIERDO RAMPA | 25.190 |  |  |  | 25.190 |
| ACCESO 1 MURO IZQUIERDO ESCALERA | 7.500 |  |  |  | 7.500 |
| ACCESO 1. MURO DERECHO ESCALERA | 7.560 |  |  |  | 7.560 |
| MURO FRONTAL ESCENARIO | 20.630 |  |  |  | 20.630 |
| MURO TRASERO ESCENARIO | 28.390 |  |  |  | 28.390 |
| CANCHA GRADA IZQUIERDA | 72.200 |  |  |  | 72.200 |
| CANCHA GRADA DERECHA | 53.890 |  |  |  | 53.890 |
| MURO SKATEPARK | 117.340 |  |  |  | 117.340 |
| MURETE SOBRE MUROS . FORMACION CIMIENTO |  |  |  |  |  |
| EN ESCALERAS (SOBRE CIMIENTO) | 2.000 | 5.000 | 0.600 | 0.150 | 0.900 |
|  | 2.000 | 10.000 | 0.600 | 0.150 | 1.800 |
|  | 1.000 | 9.000 | 0.600 | 0.150 | 0.810 |
| (SOBRE CIMIENTO) | 1.000 | 35.000 | 0.600 | 0.150 | 3.150 |
| Total |  |  |  |  | 456.470 |

**MTRS0011** M3 RELLENO Y COMPACTACIÓN ZANJAS. ACOPIO INTERMEDIO
99.810 M3 × 4.70 = 469.11

| Medición | Uds. | Parcial |
|---|---|---|
| EXCAVACION EN ZANJAS | 449.810 | 449.810 |
| DEDUCCION CUERPO DE MUROS, FABRICA DE MUROS ENTERRADA | -350.000 | -350.000 |
| Total |  | 99.810 |

**HRMA0221** M3 Hormigón HM-20,/P/20/ OBRAS SIN ENCOFRADO CON BOMBEO
404.988 M3 × 91.78 = 37169.80

| Medición | Uds. | Ancho | Parcial |
|---|---|---|---|
| SEGUN MEDICIONES AUXILIARES |  |  |  |
| ========================== |  |  |  |
| ACCESO 2. MURO DERECHO. RAMPA | 41.120 |  | 41.120 |
| ACCESO 2. MURO IZQUIERDO RAMPA | 25.640 |  | 25.640 |
| ACCESO 2. MURO IZQUIERDA ESCALERA | 6.750 |  | 6.750 |
| ACCESO 2. MURO DERECHO ESCALERA | 7.090 |  | 7.090 |
| ACCESO 1. MURO DERECHO FORMACION RAMPA | 41.220 |  | 41.220 |
| ACCESO 1. MURO IZQUIERDO RAMPA | 25.580 |  | 25.580 |
| ACCESO 1 MURO IZQUIERDO ESCALERA | 6.800 |  | 6.800 |
| ACCESO 1. MURO DERECHO ESCALERA | 7.090 |  | 7.090 |
| MURO FRONTAL ESCENARIO | 25.310 |  | 25.310 |
| MURO TRASERO ESCENARIO | 63.010 |  | 63.010 |
| CANCHA GRADA IZQUIERDA | 53.830 |  | 53.830 |
| CANCHA GRADA DERECHA | 67.780 |  | 67.780 |
| MURO SKATEPARK | 174.740 |  | 174.740 |
| DEDUCCION MAMPOSTERIA | -469.907 | 0.300 | -140.972 |
| Total |  |  | 404.988 |

**ENCO0011** M2 ENCOFRADO RECTO OBRAS HORMIGON
868.646 M2 × 14.29 = 12412.95

| Medición | Uds. | Largo | Alto | Parcial |
|---|---|---|---|---|
| SEGUN MEDICIONES AUXILIARES |  |  |  |  |
| ========================== |  |  |  |  |
| ENCOFRADO RECTO EN TRASDOS |  |  |  |  |
| ACCESO 2. MURO DERECHO. RAMPA | 55.560 |  |  | 55.560 |
| ACCESO 2. MURO IZQUIERDO RAMPA | 35.260 |  |  | 35.260 |
| ACCESO 2. MURO IZQUIERDA ESCALERA | 8.850 |  |  | 8.850 |
| ACCESO 2. MURO DERECHO ESCALERA | 9.160 |  |  | 9.160 |
| ACCESO 1. MURO DERECHO FORMACION RAMPA | 55.660 |  |  | 55.660 |
| ACCESO 1. MURO IZQUIERDO RAMPA | 35.170 |  |  | 35.170 |
| ACCESO 1 MURO IZQUIERDO ESCALERA | 8.890 |  |  | 8.890 |
| ACCESO 1. MURO DERECHO ESCALERA | 9.160 |  |  | 9.160 |
| MURO FRONTAL ESCENARIO | 35.350 |  |  | 35.350 |
| MURO TRASERO ESCENARIO | 60.540 |  |  | 60.540 |
| CANCHA GRADA IZQUIERDA | 70.200 |  |  | 70.200 |
| CANCHA GRADA DERECHA | 83.430 |  |  | 83.430 |
| ENCOFRADO EN INTRADOS |  |  |  |  |
| MURO SKATEPARK. | 349.480 |  |  | 349.480 |
| CIERRES INTERMEDIOS MUROS |  |  |  |  |
| PARTE PROPORCIONAL | 40.836 |  |  | 40.836 |
| MURETE SOBRE MUROS |  |  |  |  |
| EN ESCALERAS (SOBRE CIMIENTO) | 2.000 | 5.000 | 0.150 | 1.500 |
|  | 2.000 | 10.000 | 0.150 | 3.000 |
|  | 1.000 | 9.000 | 0.150 | 1.350 |
| (SOBRE CIMIENTO) | 1.000 | 35.000 | 0.150 | 5.250 |
| Total |  |  |  | 868.646 |

**HRMP0012** M2 MAMPOSTERIA BASALTICA MUROS.
469.907 M2 × 41.70 = 19595.12

| Medición | Uds. | Parcial |
|---|---|---|
| SEGUN MEDICIONES AUXILIARES |  |  |
| ========================== |  |  |
| PARAMENTO RECTO EN INTRADOS |  |  |
| ACCESO 2. MURO DERECHO. RAMPA | 53.220 | 53.220 |
| ACCESO 2. MURO IZQUIERDO RAMPA | 33.770 | 33.770 |
| ACCESO 2. MURO IZQUIERDA ESCALERA | 8.480 | 8.480 |
| ACCESO 2. MURO DERECHO ESCALERA | 8.770 | 8.770 |
| ACCESO 1. MURO DERECHO FORMACION RAMPA | 53.310 | 53.310 |
| ACCESO 1. MURO IZQUIERDO RAMPA | 33.690 | 33.690 |
| ACCESO 1 MURO IZQUIERDO ESCALERA | 8.510 | 8.510 |
| ACCESO 1. MURO DERECHO ESCALERA | 8.770 | 8.770 |
| MURO FRONTAL ESCENARIO | 33.860 | 33.860 |
| MURO TRASERO ESCENARIO | 57.990 | 57.990 |
| CANCHA GRADA IZQUIERDA | 67.240 | 67.240 |
| CANCHA GRADA DERECHA | 79.920 | 79.920 |
| MURO SKATEPARK (HORMIGON VISTO) |  |  |
| CIERRES DE MUROS |  |  |
| PARTE PROPORCIONAL | 22.377 | 22.377 |
| Total |  | 469.907 |

**HRMP002** Ml Mampos.muros 50x50 SOBRE CIMIENTO 15 CM. (15/06/2002, 08/02/2005)
352.000 Ml × 54.41 = 19152.32
Murete de mampostería ordinaría de 0.50x0.50m, a tres caras, sobre cimiento de hormigón HM-20 de 0,15 cm. de espesor, totalmente terminado incluso zonas con cuatro superficies en finales o espacios vacíos.

| Medición | Uds. | Largo | Parcial |
|---|---|---|---|
| MURETE SOBRE MUROS |  |  |  |
| ACCESOS AL PARQUE | 1.000 | 24.000 | 24.000 |
|  | 1.000 | 5.000 | 5.000 |
|  | 1.000 | 5.000 | 5.000 |
|  | 1.000 | 35.000 | 35.000 |
|  | 1.000 | 24.000 | 24.000 |
|  | 1.000 | 5.000 | 5.000 |
|  | 1.000 | 5.000 | 5.000 |
|  | 1.000 | 36.000 | 36.000 |
| EN ESCALERAS (SOBRE CIMIENTO) | 2.000 | 5.000 | 10.000 |
|  | 2.000 | 10.000 | 20.000 |
|  | 1.000 | 9.000 | 9.000 |
| ZONA DE GRADAS | 1.000 | 30.000 | 30.000 |
|  | 2.000 | 8.500 | 17.000 |
|  | 1.000 | 35.000 | 35.000 |
|  | 1.000 | 20.000 | 20.000 |
|  | 1.000 | 37.000 | 37.000 |
| (SOBRE CIMIENTO) | 1.000 | 35.000 | 35.000 |
| Total |  |  | 352.000 |

**HRMA016** M3 HM-20/P/20/IIa-b, sin encofrado
6.660 M3 × 86.02 = 572.89

| Medición | Uds. | Largo | Ancho | Alto | Parcial |
|---|---|---|---|---|---|
| MURETE SOBRE MUROS |  |  |  |  |  |
| EN ESCALERAS (SOBRE CIMIENTO) | 2.000 | 5.000 | 0.600 | 0.150 | 0.900 |
|  | 2.000 | 10.000 | 0.600 | 0.150 | 1.800 |
|  | 1.000 | 9.000 | 0.600 | 0.150 | 0.810 |
| (SOBRE CIMIENTO) | 1.000 | 35.000 | 0.600 | 0.150 | 3.150 |
| Total |  |  |  |  | 6.660 |

**MURO0111** M3 Muro gaviones 8x10 cm 2,7 mm. PROTECCION PLASTIFICADO (24/09/2004)
333.000 M3 × 77.80 = 25907.40
De estructura de muro de gaviones de mallazo de acero galvanizado de 2,7 mm. y con protección de plastificado de PVC, en escuadría de 8x10 cm., con relleno de piedra basáltica, en jaulas de cualquier medida, incluso gavines de 0,50 m de altura en formación de plataformas de cimentación, en cualquier tipo de aparejo, hilada o formación de plataformas en contrapendiente, totalmente terminado incluso con parte proporcional de encofrado para sostenimiento de los paramentos durante el llenado del gavión.

| Medición | Uds. | Largo | Ancho | Alto | Parcial |
|---|---|---|---|---|---|
| ZONA DE SKATEPARK. MURO DE GAVIONES | 42.000 | 2.000 | 1.000 | 1.000 | 84.000 |
|  | 25.000 | 2.000 | 1.000 | 1.000 | 50.000 |
|  | 24.000 | 2.000 | 0.500 | 0.500 | 12.000 |
|  | 43.000 | 2.000 | 1.000 | 1.000 | 86.000 |
|  | 32.000 | 2.000 | 1.000 | 1.000 | 64.000 |
|  | 15.000 | 2.000 | 1.000 | 1.000 | 30.000 |
|  | 14.000 | 2.000 | 0.500 | 0.500 | 7.000 |
| Total |  |  |  |  | 333.000 |

**HRMA2000** M2 Formación de MURAL O FRONTIS (06/08/2014, 24/07/2014)
46.421 M2 × 120.00 = 5570.52
Formación de mural o frontis de escenario, mediante la colocación de columnas basálticas en simulación de órganos columnares de hasta 3 metros de altura. Fabricación en taller o en obra con hormigón HM-20 o gunita, con parte proporcional de moldes, encofrados, tintura, aditivos, materiales naturales y terminación mediante tallado manual. Totalmente terminado con independencia de la técnica utilizada y a criterio de la Dirección Facultativa.

| Medición | Uds. | Largo | Ancho | Parcial |
|---|---|---|---|---|
| FRONTIS DEL ESCENARIO | 1.000 | 1.400 | 1.850 | 2.590 |
|  | 1.000 | 3.610 | 2.370 | 8.556 |
|  | 2.000 | 4.030 | 2.960 | 23.858 |
|  | 1.000 | 3.190 | 2.460 | 7.847 |
|  | 1.000 | 1.750 | 2.040 | 3.570 |
| Total |  |  |  | 46.421 |

**ALFB0051B** M2 REVESTIMIENTO COLUMBIA TRIPLE CAMARA 40x14x20 (21/12/2002, 23/10/2008)
43.750 M2 × 32.79 = 1434.56
Fábrica de bloque hueco visto de hormigón vibrado de 40x20x15 cm. de triple cámara, tipo Columbia o equivalente, en revestimiento de muros de fábrica de hormigón, recibido con mortero M-4 y trasdochado directo interior de panel de poliestireno expandido, poliestireno extruido o lana mineral, incluyendo replanteo, aplomado, nivelado, rejuntado y formación de juntas, armaduras de refuerzo de acero, grapas metálicas de unión a la estructura, ejecución de jambas y encuentros. Totalmente terminado.

| Medición | Uds. | Largo | Ancho | Parcial |
|---|---|---|---|---|
| EN MUROS PISTA | 1.000 | 35.000 | 1.250 | 43.750 |
| Total |  |  |  | 43.750 |

**ALPR011B** Ml Losa remate 50x50x5 (28/04/2006)
4.000 Ml × 25.00 = 100.00
Encimera, grada, de remate en hormigón visto prefabricado en piezas de 500x500x50 mm, recibida con mortero M-20, incluso p.p. de cortes, rejuntado y limpieza.

| Medición | Uds. | Parcial |
|---|---|---|
| ASIENTOS | 4.000 | 4.000 |
| Total |  | 4.000 |

##### 1.4.1.3 ESTRUCTURA DE HORMIGON ARMADO
Importe: 40945.98

**HRMA003** M3 HM-15 /P/20/IIa-b, SIN ENCOFRADO (25/01/2003, 19/07/2014)
7.387 M3 × 82.28 = 607.80
Hormigón en masa HM-15/P/20 en soleras cimientos y toda clase de obra, sin encofrado, incluso tratamiento de juntas y curado.

| Medición | Uds. | Largo | Ancho | Alto | Parcial |
|---|---|---|---|---|---|
| LIMPIEZA | 1.000 | 17.800 | 4.150 | 0.100 | 7.387 |
| Total |  |  |  |  | 7.387 |

**ENCO001** M2 ENCOFRADO RECTO ESTRUCTURAS (03/07/2004)
525.735 M2 × 20.17 = 10604.07
Encofrado recto, terminación de superficie vista, en estructuras de hormigón armado, incluso elementos y dispositivos de anclaje, apuntalamiento, pasarelas de trabajo y desencofrado. Totalmente terminado.

| Medición | Uds. | Largo | Alto | Parcial |
|---|---|---|---|---|
| ESTRUCTURA |  |  |  |  |
| ZAPATAS | 1.000 | 17.800 | 0.750 | 13.350 |
|  | 1.000 | 14.800 | 0.750 | 11.100 |
|  | 2.000 | 5.500 | 0.750 | 8.250 |
|  | 2.000 | 2.500 | 0.750 | 3.750 |
|  | 2.000 | 7.950 | 0.750 | 11.925 |
|  | 2.000 | 6.450 | 0.750 | 9.675 |
| MUROS | 1.000 | 17.800 | 4.150 | 73.870 |
|  | 2.000 | 5.500 | 4.150 | 45.650 |
|  | 4.000 | 4.400 | 3.800 | 66.880 |
|  | 1.000 | 17.000 | 4.150 | 70.550 |
|  | 2.000 | 4.550 | 4.150 | 37.765 |
|  | 4.000 | 4.400 | 3.800 | 66.880 |
| VIGAS | 2.000 | 4.550 | 0.750 | 6.825 |
|  | 1.000 | 4.550 | 0.300 | 1.365 |
| LOSA | 1.000 | 17.800 | 5.500 | 97.900 |
| Total |  |  |  | 525.735 |

**EHAC001** Kg acero B-500S o B-500T
10816.972 Kg × 1.14 = 12331.35

| Medición | Uds. | Parcial |
|---|---|---|
| ESTRUCTURA |  |  |
| ZAPATAS | 995.400 | 995.400 |
|  | 281.952 | 281.952 |
| ALZADO | 1311.400 | 1311.400 |
|  | 1374.600 | 1374.600 |
|  | 740.124 | 740.124 |
|  | 740.124 | 740.124 |
| LOSA |  |  |
| # 15X15 Ø 12-12 | 1186.010 | 1186.010 |
|  | 2713.445 | 2713.445 |
| VIGAS | 237.120 | 237.120 |
|  | 22.400 | 22.400 |
| SOLERA # 15X15 Ø 8-8 | 413.140 | 413.140 |
| P.P. DESPUNTES Y PERDIDAS | 801.257 | 801.257 |
| Total |  | 10816.972 |

**MTRS008** M3 Relleno zahorra artificial (27/04/2001, 25/05/2004)
19.338 M3 × 14.76 = 285.43
Rellenos localizados con zahorra artificial, compactada.

| Medición | Uds. | Largo | Ancho | Alto | Parcial |
|---|---|---|---|---|---|
| SOLERA SOPORTE | 1.000 | 17.000 | 4.550 | 0.250 | 19.338 |
| Total |  |  |  |  | 19.338 |

**HRMA034** M3 Hormigón HA-30/P/20/IIa, IIb, IIIa ESTRUCTURAS
132.998 M3 × 97.66 = 12988.58

| Medición | Uds. | Largo | Ancho | Alto | Parcial |
|---|---|---|---|---|---|
| ESTRUCTURA |  |  |  |  |  |
| MUROS ZAPATAS | 1.000 | 17.800 | 1.500 | 0.750 | 20.025 |
|  | 2.000 | 2.500 | 1.500 | 0.750 | 5.625 |
|  | 2.000 | 7.950 | 1.500 | 0.750 | 17.888 |
| ALZADO | 1.000 | 17.800 | 0.400 | 4.150 | 29.548 |
|  | 2.000 | 4.700 | 0.400 | 4.150 | 15.604 |
|  | 2.000 | 2.450 | 0.730 | 0.300 | 1.073 |
|  | 2.000 | 7.950 | 0.550 | 2.550 | 22.300 |
| DEDUCCION MAMPOSTERIA | -2.000 | 6.400 | 0.300 | 1.950 | -7.488 |
| HUECOS | -2.000 | 1.600 | 0.550 | 2.150 | -3.784 |
| VIGAS | 1.000 | 4.550 | 0.300 | 0.750 | 1.024 |
| LOSA | 1.000 | 9.000 | 5.500 | 0.200 | 9.900 |
|  | 1.000 | 8.800 | 5.500 | 0.200 | 9.680 |
| SOLERA | 1.000 | 17.000 | 4.550 | 0.150 | 11.603 |
| Total |  |  |  |  | 132.998 |

**RVEN011** M2 REVEST. SELCO2/C (07/06/2005)
11.603 M2 × 9.02 = 104.66
Revestimiento de pavimentos industriales de poliuretano liquido, color rojo, totalmente terminado sobre solera de hormigón.

| Medición | Uds. | Largo | Ancho | Alto | Parcial |
|---|---|---|---|---|---|
| SOLERA | 1.000 | 17.000 | 4.550 | 0.150 | 11.603 |
| Total |  |  |  |  | 11.603 |

**EHAC027** KG Acero estructural S-355-W2D, "CORTEN" (16/09/2002, 16/05/2005)
494.400 KG × 3.45 = 1705.68
Acero estructural AE-355-W2D según UNE EN 10025-5: 2004, Acero Corten. Fabricación en taller, montaje, protección y montaje en obra y elementos accesorios. En obra de estructura, cerramientos o en carpintería de puertas y portones. Incluso con parte proporcional de accesorios, equipos mecánicos y obra auxiliar hasta la total terminación de la unidad según planos.

| Medición | Uds. | Largo | Ancho | Alto | Parcial |
|---|---|---|---|---|---|
| CARPINTERIA PUERTAS VENTANA |  |  |  |  |  |
| PUERTAS | 2.000 | 1.600 | 2.150 | 30.000 | 206.400 |
| CELOSIA | 2.000 | 6.400 | 0.850 | 20.000 | 217.600 |
|  | 2.000 | 1.600 | 1.100 | 20.000 | 70.400 |
| Total |  |  |  |  | 494.400 |

**ALPI0121** M2 Pintura pétrea Acriton (31/12/2001, 19/07/2014)
204.450 M2 × 10.24 = 2093.57
Pintura pétrea a base de resinas de polimerización acrílica, aplicada en juntas realzadas de fábrica de mampostería. En exteriores a dos manos, tipo ACRITON-LISA o equivalente, Totalmente terminadas incluso preparación del paramento.

| Medición | Uds. | Largo | Alto | Parcial |
|---|---|---|---|---|
| PINTURA INTERIORES | 2.000 | 17.000 | 3.950 | 134.300 |
|  | 2.000 | 2.500 | 3.950 | 19.750 |
|  | 2.000 | 1.000 | 3.950 | 7.900 |
|  | 1.000 | 17.000 | 2.500 | 42.500 |
| Total |  |  |  | 204.450 |

**GEOT023** M2 Geot.polipropileno 230 gr/m2 (11/05/2001, 12/02/2010)
20.000 M2 × 2.35 = 47.00
Geotextil no tejido de polipropileno punzonado, de 230 gr/m2, colocado en plataforma o trasdós de estructuras.

**GEOT027** M2 Geot.polipropileno 530 gr/m2 COMPOSAN (11/05/2001, 07/06/2005)
20.000 M2 × 4.91 = 98.20
Geotextil de fibras de polipropileno, fabricado no tejido y textura mediante punzonamiento y termofusión, de 530 gr/m2. Tipo GEOTESAN NT-58 COMPOSAN o equivalente. colocado en plataforma o trasdós de estructuras.

**RVEN009** M2 Pavimento APOKOR W BETTOR (31/12/2001, 11/03/2005)
4.000 M2 × 19.91 = 79.64
Acabado de pavimentos de epoxi en dos componentes, coloreado, para superficies de alta resistencia al desgaste y agresiones químicas, tipo APOKOR W de BETTOR o equivalente, totalmente terminado en dos capas incluso limpieza del soporte.

#### 1.4.2 FORMACION DE ESCALERAS Y GRADAS
Importe: 28476.63

**HRMA0221** M3 Hormigón HM-20,/P/20/ OBRAS SIN ENCOFRADO CON BOMBEO
66.402 M3 × 91.78 = 6094.38

| Medición | Uds. | Largo | Ancho | Alto | Parcial |
|---|---|---|---|---|---|
| SOLERA, SOBRE EL TERRENO, DE ESCALERAS |  |  |  |  |  |
| ESCALERAS ESPESOR 0.15 |  |  |  |  |  |
| =========================== |  |  |  |  |  |
| ACCESO 2 |  |  |  |  |  |
| fórmula: A*(5.20*(4.00+11.50)/2) | 0.150 |  |  |  | 6.045 |
| ACCESO 1 |  |  |  |  |  |
| fórmula: A*(5.20*(4+11.50)/2) | 0.150 |  |  |  | 6.045 |
| fórmula: A*(3.50*(5+11.50)/2) | 0.150 |  |  |  | 4.331 |
|  | 1.000 | 3.000 | 2.300 | 0.150 | 1.035 |
|  | 1.000 | 3.000 | 2.100 | 0.150 | 0.945 |
| ESCENARIO | 1.000 | 1.750 | 1.000 | 0.150 | 0.263 |
|  | 1.000 | 1.400 | 1.000 | 0.150 | 0.210 |
| fórmula: A*(3.50*(5+11.50)/2) | 0.150 |  |  |  | 4.331 |
| ZONA DE GRADAS | 2.000 | 2.200 | 5.000 | 0.150 | 3.300 |
| FORMACION DE PELDAÑOS |  |  |  |  |  |
| fórmula: A*(11*4*(0.40*0.14)/2) | 0.150 |  |  |  | 0.185 |
| ACCESO 2 |  |  |  |  |  |
| fórmula: A*(10*7.75*(0.40*0.14)/2) | 0.150 |  |  |  | 0.326 |
| ACCESO 1 |  |  |  |  |  |
| fórmula: A*(10*7.75*(0.40*0.14)/2) | 0.150 |  |  |  | 0.326 |
| ESCENARIO |  |  |  |  |  |
| fórmula: A*(9*1.00*(0.40*0.14)/2) | 0.150 |  |  |  | 0.038 |
| GRADAS. ESPESOR 0.15 |  |  |  |  |  |
| ZONA DEL PARQUE | 1.000 | 20.000 | 3.000 | 0.150 | 9.000 |
|  | 1.000 | 5.000 | 3.200 | 0.150 | 2.400 |
|  | 1.000 | 18.000 | 3.000 | 0.150 | 8.100 |
| ZONA SKATEPARK | 1.000 | 10.000 | 1.600 | 0.150 | 2.400 |
|  | 1.000 | 6.000 | 1.600 | 0.150 | 1.440 |
|  | 1.000 | 13.000 | 2.000 | 0.150 | 3.900 |
|  | 1.000 | 18.000 | 1.600 | 0.150 | 4.320 |
|  | 1.000 | 5.000 | 1.600 | 0.150 | 1.200 |
| FORMACION DE PELDAÑOS |  |  |  |  |  |
| fórmula: A*(2*10*(0.90*0.35)/2) | 0.150 |  |  |  | 0.473 |
| fórmula: A*(2*6*(0.90*0.35)/2) | 0.150 |  |  |  | 0.284 |
| fórmula: A*(1*15*(0.90*0.35)/2) | 0.150 |  |  |  | 0.354 |
| fórmula: A*(1*12*(0.90*0.35)/2) | 0.150 |  |  |  | 0.284 |
| fórmula: A*(1*9*(0.90*0.35)/2) | 0.150 |  |  |  | 0.213 |
| fórmula: A*(1*18*(0.90*0.35)/2) | 0.150 |  |  |  | 0.425 |
| fórmula: A*(2*5*(0.90*0.35)/2) | 0.150 |  |  |  | 0.236 |
| ZONA DEL PARQUE |  |  |  |  |  |
| fórmula: A*(1*74*(0.90*0.35)/2) | 0.150 |  |  |  | 1.748 |
| fórmula: A*(1*70*(0.90*0.35)/2) | 0.150 |  |  |  | 1.654 |
| fórmula: A*(5*5*(0.90*0.35)/2) | 0.150 |  |  |  | 0.591 |
| Total |  |  |  |  | 66.402 |

**URPV0260** ML Conjunto de Piedra Basáltica Molinera al corte de sierra, en losa de 37X30X5 cm. y de 30x11x2 cm. (12/07/2004)
430.000 ML × 32.82 = 14112.60
Conjunto de Piedra Basáltica Molinera al corte de sierra, en losa de 37X30X5 cm. y de 30x11x2 cm. En formación de huella y contrahuella de escalera, colocada sobre solera de hormigón con capa de mortero M-16 de 4 cm., totalmente terminado según planos de detalle, incluso cortes especiales.

| Medición | Uds. | Largo | Parcial |
|---|---|---|---|
| EN ESCALERAS |  |  |  |
| ZONA DE GRADAS | 11.000 | 4.000 | 44.000 |
| EN ACCESO 1 | 10.000 | 7.750 | 77.500 |
| EN ACCESO 2 | 10.000 | 7.750 | 77.500 |
| EN ESCENARIO | 9.000 | 1.000 | 9.000 |
| ACCESO PEATONAL INFERIOR 4 | 9.000 | 8.000 | 72.000 |
|  | 10.000 | 3.000 | 30.000 |
| ZONA ENTRADA FRENTE JARDIN-PASEOS | 8.000 | 5.000 | 40.000 |
| ACCESO PEATONAL INFERIOR Nº 2 | 10.000 | 8.000 | 80.000 |
| Total |  |  | 430.000 |

**ALPR007** Ml Grada de 800x400x50 mm. (06/02/2005)
255.000 Ml × 32.43 = 8269.65
Grada de hormigón prefabricado de 800x400x50 mm. y contrahuella de 350x400x5 cm. de áridos de triturado de mármol, terminación de lavado al ácido de color blanco, recibida con mortero M-20, incluso p.p. de cortes, rejuntado y limpieza.

| Medición | Uds. | Largo | Parcial |
|---|---|---|---|
| ZONA DE PARQUE | 1.000 | 74.000 | 74.000 |
|  | 1.000 | 70.000 | 70.000 |
|  | 5.000 | 5.000 | 25.000 |
| ZONA SKATE | 1.000 | 86.000 | 86.000 |
| Total |  |  | 255.000 |

### 1.5 CERRAMIENTOS Y CERRAJERIA
Importe: 159420.00

**CRBA0134B** ML Barandilla de 20 cm. Construida con pasamanos de tubo de acero austenítico AISI-316 de diámetro nominal 50,8 mm., espesor de 1.20 mm. con montantes de tubo macizo de 10 mm. dispuestas cada 1.50 metros, placas de anclaje de acero austenítico AISI-316 de p (23/11/2009, 14/08/2006)
112.000 ML × 75.00 = 8400.00
Barandilla de 20 cm. Construida con pasamanos de tubo de acero austenítico AISI-316 de diámetro nominal 50,8 mm., espesor de 1.20 mm. con montantes de tubo macizo de 10 mm. dispuestas cada 1.50 metros, placas de anclaje de acero austenítico AISI-316 de pletina de Ø 50x5 mm. y con tres fijaciones. Totalmente terminado de acuerdo con planos de detalle.

| Medición | Uds. | Largo | Parcial |
|---|---|---|---|
| PASAMANOS EN RAMPAS DE ACCESO | 2.000 | 22.000 | 44.000 |
|  | 2.000 | 34.000 | 68.000 |
| Total |  |  | 112.000 |

**CRBA0135B** ML Barandilla de centro de escalera. Construida con tubo de acero austenítico AISI-316 de diámetro nominal 50,8 mm., espesor de 1.20 mm. con montantes de tubo 40x1 mm. dispuestas cada 0.50 metros. Totalmente terminado de acuerdo con planos de detalle. (23/11/2009, 14/08/2006)
76.000 ML × 145.00 = 11020.00

| Medición | Uds. | Largo | Parcial |
|---|---|---|---|
| SEGUN MEDICION CAD |  |  |  |
| EN ESCALERAS | 1.000 | 25.000 | 25.000 |
| EN ACCESO A LA PISTA SKATE | 1.000 | 26.000 | 26.000 |
|  | 1.000 | 25.000 | 25.000 |
| Total |  |  | 76.000 |

**PERGOLA** Ud. MODULO Pergola de perfilería de acero galvanizado y alumi (26/06/2014)
33.000 Ud. × 800.00 = 26400.00
Estructura de pérgola de perfilería de acero en poste de 160x160x6 mm de 4.35 ml de altura, placa de base de 400x400x10 mm., cartelas y angular de 100x100x8 mm. de 2.50 m. de longitud. Con perfiles de aluminio de 60x60x5 mm. Montaje según planos de detalle. Tratamiento en el exterior con una capa de base de pintura epoxi poliamida de 70 micras de espesor final y terminación con dos capas de 40 micras de película seca de poliuretano alifático de color gris. Estructura totalmente terminada y montada.

**EHAC651** Ud. Modulo de Vallado de cerramiento recto de 1 x 9.0 (26/06/2014)
44.000 Ud. × 1500.00 = 66000.00
Modulo de vallado de cerramiento inclinado de 1 x 9 mts (con pendientes variables según tramos), realizado con acero AE-355-W2D según UNE EN 10025-5: 2004, Acero Corten. Cortado y doblado según diseño, soldado sobre pletinas del mismo material, incluyendo suministro de pletina base de anclaje y detalle de drenaje. Todo instalado según especificaciones técnicas de los planos de detalle. Totalmente terminado.

**EHAC652** Ud. Modulo CERRAMIENTO TUBULAR (26/06/2014)
44.000 Ud. × 900.00 = 39600.00
Modulo de Vallado de cerramiento tubular, realizado con tubos verticales de acero galvanizado de 2" y de 1/2" en el tubo horizontal, con alturas progresivas según diseño y todo soldado sobre pletinas del mismo material. Tratamiento en el exterior con una capa de base de pintura epoxi poliamida de 70 micras de espesor final y terminación con dos capas de 40 micras de película seca de poliuretano alifático de color gris. Totalmente terminado y montado según planos de detalle.

| Medición | Uds. | Parcial |
|---|---|---|
| MODULO | 44.000 | 44.000 |
| Total |  | 44.000 |

**EHAC653** Ud. PORTON CERRAMIENTO (26/06/2014)
2.000 Ud. × 4000.00 = 8000.00
Portón doble de cerramiento exterior a corredera de unos 25 m2, realizado con acero AE-355-W2D según UNE EN 10025-5: 2004, cortado y doblado según diseño, soldado sobre pletinas del mismo material,, incluyendo en el conjunto 2 puertas abatibles de acceso peatonal, se incluye suministro de guía de corredera con anclajes y motorización en ambos lados. Totalmente terminado según planos de detalle.

### 1.6 REDES DE INFRAESTRUCTURA DE ABASTO, SANITARIAS Y DE DRENAJE
Importe: 33106.12

#### 1.6.1 ACOMETIDAS SANITARIAS Y DE DRENAJE
Importe: 20734.40

##### 1.6.1.1 ACOMETIDA SANITARIA DE LA ESTRUCTURA DEL KIOSCO Y ALMACÉN
Importe: 7074.04

**MTZA0013** M3 EXCAVACIÓN ZANJAS OBRAS URBANAS+DEMOLICION ,
31.350 M3 × 7.87 = 246.72

| Medición | Uds. | Parcial |
|---|---|---|
| ACOMETIDA |  |  |
|  | 4.000 | 4.000 |
| CRUCE | 27.350 | 27.350 |
| Total |  | 31.350 |

**HRMA016** M3 HM-20/P/20/IIa-b, sin encofrado
12.901 M3 × 86.02 = 1109.74

| Medición | Uds. | Parcial |
|---|---|---|
| ACOMETIDA. PROTECCION 15 CM. |  |  |
| 0.15+Ø+0.15 | 4.000 | 4.000 |
| CRUCE | 10.000 | 10.000 |
| DEDUCCION CONDUCTO: Ø 20 - 35 ML | -1.099 | -1.099 |
| Total |  | 12.901 |

**MTRS0011** M3 RELLENO Y COMPACTACIÓN ZANJAS. ACOPIO INTERMEDIO
17.349 M3 × 4.70 = 81.54

| Medición | Uds. | Largo | Ancho | Alto | Parcial |
|---|---|---|---|---|---|
| EXCAVACION | 31.350 |  |  |  | 31.350 |
| DEDUCCCION HORMIGON | -12.901 |  |  |  | -12.901 |
| DEDUCCION CONDUCTOS | -3.142 | 35.000 | 0.100 | 0.100 | -1.100 |
| Total |  |  |  |  | 17.349 |

**STPV004** Ml Tubería SANITARIA SN-4 P.V.C. DN-200 (13/12/2004)
35.000 Ml × 24.90 = 871.50
Tubería de P.V.C. sanitaria DN-200 con junta elástica. Rigidez 4 Kn/m2, color teja RAL-8023, Tipo SN-4. Incluso parte proporcional de piezas especiales, colocación y prueba.

| Medición | Uds. | Largo | Parcial |
|---|---|---|---|
| ACOMETIDA | 1.000 | 10.000 | 10.000 |
|  | 1.000 | 25.000 | 25.000 |
| Total |  |  | 35.000 |

**STPV006** Ml Tubería SANITARIA SN-4 P.V.C. DN-315 (01/05/2004)
5.000 Ml × 61.11 = 305.55
Tubería de P.V.C. sanitaria DN-315 con junta elástica. Rigidez 4 Kn/m2, color teja RAL-8023, Tipo SN-4. Incluso parte proporcional de piezas especiales, colocación y prueba.

| Código | Ud | Descripción | Cantidad | Precio | Importe |
|---|---|---|---|---|---|
| STPO0282 | Ud | Conexión de canalización a las redes existentes, totalmente terminada incluso reparación de la obra. (28/06/2003, 21/11/2004) | 2.000 | 178.77 | 357.54 |

**STPV043** Ud ACOMETIDA CALZADA.PVC TES DN-200 TAPA Ø 181 mm AYUNT.TENERIFE (04/09/2001, 24/03/2004)
1.000 Ud × 228.89 = 228.89
Acometida domiciliaria de conducto de PVC. DN-200, con dos piezas en TE, conducto y tapa de fundición dúctil de marco 250x250 mm. y tapa Ø 181 mm. Tipo C-250, totalmente terminada según planos.

| Medición | Uds. | Parcial |
|---|---|---|
| ACOMETIDA | 1.000 | 1.000 |
| Total |  | 1.000 |

**STPO0391** Ud ARQ.SANEAM.-C-250- 500x500 ENCOF. APARTE (ALTURA 0.70) (03/06/2002, 12/01/2005)
1.000 Ud × 170.90 = 170.90
Arqueta de acometida, derivación y registro en calzada, para saneamiento en línea terciaria, de hormigón HM-20, con tapa de fundición C-250, cerco de 500x500 mm., tapa 360x360x80 mm., totalmente terminada según planos <<obra interna de 35x35x70 cm.>>, incluso enlucido hidrófugo.

| Medición | Uds. | Parcial |
|---|---|---|
| EN LA CONDUCCION. CAMBIO DIRECCION | 1.000 | 1.000 |
| Total |  | 1.000 |

**URPV045** Ml Formación de junta en pavimento asfáltico de 25 cm. de espesor. (05/01/2002, 15/05/2004)
40.000 Ml × 1.56 = 62.40

| Medición | Uds. | Largo | Parcial |
|---|---|---|---|
| CORTE PAVIMENTO | 2.000 | 20.000 | 40.000 |
| Total |  |  | 40.000 |

**DEMO004** Ml Demolic.Bordillos y transport. (02/08/2008)
3.000 Ml × 2.67 = 8.01
Demolición de bordillos y cimiento de hormigón, con medios mecánicos o manuales, incluso carga y transporte a vertedero.

| Medición | Uds. | Largo | Parcial |
|---|---|---|---|
| RETIRADA DE BORDILLOS | 1.000 | 3.000 | 3.000 |
| Total |  |  | 3.000 |

**URPV041** M3 Zahorra artificial
23.250 M3 × 18.99 = 441.52

| Medición | Uds. | Largo | Ancho | Alto | Parcial |
|---|---|---|---|---|---|
| REPOSICIONS DE FIRMES | 1.000 | 10.000 | 3.000 | 0.150 | 4.500 |
| CRUCES DE CALZADA | 1.000 | 25.000 | 3.000 | 0.250 | 18.750 |
| Total |  |  |  |  | 23.250 |

**URPV049** Tn Emulsión ECR-1/ECL-1 SANTA CRUZ
0.225 Tn × 642.97 = 144.67

| Medición | Uds. | Largo | Ancho | Alto | Parcial |
|---|---|---|---|---|---|
| REPOSICION DE FIRMES |  |  |  |  |  |
| CRUCES DE CALZADA: 1.5+1 kG/M2 | 1.000 | 25.000 | 3.000 | 0.003 | 0.225 |
| Total |  |  |  |  | 0.225 |

**URPV0502** Tn Mezcla asfáltica cal.D-12 <<AC 16 SURF D>>
9.188 Tn × 61.27 = 562.95

| Medición | Uds. | Largo | Ancho | Alto | Parcial |
|---|---|---|---|---|---|
| REPOSICION CALZADA: 5 CM. |  |  |  |  |  |
| REPOSICION DE FIRMES |  |  |  |  |  |
| CRUCES DE CALZADA: | 2.450 | 25.000 | 3.000 | 0.050 | 9.188 |
| Total |  |  |  |  | 9.188 |

**URPV0531** Tn Mezcla asfáltica cal <<AC 22 bin D>> CANDELARIA (06/09/2003, 09/04/2005)
21.600 Tn × 58.21 = 1257.34
Mezcla asfáltica en caliente tipo AC 22 bin D, extendida y compactada.

| Medición | Uds. | Largo | Ancho | Alto | Parcial |
|---|---|---|---|---|---|
| REPOSICION CALZADA: 10 CM. |  |  |  |  |  |
| REPOSICION DE FIRMES |  |  |  |  |  |
| CRUCES DE CALZADA: | 2.400 | 25.000 | 3.000 | 0.100 | 18.000 |
| EN ACERA PROVISIONAL | 2.400 | 10.000 | 3.000 | 0.050 | 3.600 |
| Total |  |  |  |  | 21.600 |

**URPV0011** Ml CIMIENTO+ TACON MOLDEADO BORDILLO 30X15+10X15 (10/05/2003, 15/12/2004)
3.000 Ml × 7.29 = 21.87
Cimiento y tacón de bordillos de 30x15+10x15 cm. con hormigón moldeado tipo HM-20, incluso encofrado y desencofrado, ejecutado de forma completa antes de recibir el bordillo, totalmente terminado incluso excavación, compactación y/o preparación del soporte.

**URPV0101** Ml BORDILLO TIPO I DE DOBLE CAPA 100x28x17-14 cm. (07/06/2002, 14/12/2004)
3.000 Ml × 16.43 = 49.29
Bordillo recto o curvo de hormigón HM-30, de fabricación de doble capa de mortero de arena silícea, Tipo I de 100x28x17-14 cm. colocación y rejuntado con mortero M-16.

**MTRS006** M3 Relleno material filtro 20/40 (27/04/2001, 19/07/2014)
2.000 M3 × 16.21 = 32.42
Relleno de material filtrante, árido 20/40 colocado en rellenos de drenajes. totalmente terminado.

**STPO029** Ud Acondicionamiento Tapas Pozos (21/11/2004)
1.000 Ud × 46.18 = 46.18
Levantamiento y colocación en la nueva rasante de todo tipo de tapas de pozos y arquetas de las líneas de infraestructura. Trabajos en aceras o calzadas. Totalmente terminada incluso reposición de pavimentos o firme asfáltico.

**STPO1151** Ud POZO A-B/ PARTE FIJA/SOLERA+ TRONCO CONO RECTO 80 cm.+TAPA D-400 (24/08/2002, 01/05/2004)
1.000 Ud × 438.21 = 438.21
Parte fija de pozo de registro circular tipo A o B de resalto, (solera 0.20, Tronco de cono prefabricado de 0.80 y moldeado en la tapa de 0.10 ), con hormigón HM-20 y Tronco de cono prefabricado de Ø 80-60-10-60x45 cm. , totalmente terminado y según planos, incluso parte proporcional de excavación y pates de polipropileno. <<Modelo con tapa D-400 DN-850-600 con dispositivo acerrojado>>.

**STPO117** Ml POZO A-B- PARTE VARIABLE INFERIOR (24/08/2002, 03/02/2004)
1.000 Ml × 173.60 = 173.60
Parte variable de pozo de cuerpo inferior de pozo de registro circular tipo A o B de resalto, de altura Ø+20 cm, diámetro 1.10 metros y 25 cm. de espesor, con hormigón HM-20, totalmente terminado y según planos, incluso parte proporcional de excavación, rejuntado con los anillos prefabricados y pates de polipropileno.

**STPO1161** Ml P.VARIABLE CILINDRO PREFABRICADOS (17/03/2003, 03/02/2004)
1.000 Ml × 225.93 = 225.93
Parte variable de cuerpo de pozo de registro, construido con cilindros de hormigón prefabricado Ø 110x15 y alturas de 100, 50 o 25 cm., totalmente colocado y terminado según planos, incluso parte proporcional de excavación, rejuntado con mortero M-4 entre los anillos y pates de polipropileno. (Acceso a pozos o cámaras profundas)

**STPO0392** Ud ARQ.SANEAM -C-250- 500x500 ENCOFR. APARTE (ALTURA 1.40 m.) (03/06/2002, 12/01/2005)
1.000 Ud × 237.27 = 237.27
Arqueta de acometida, derivación y registro en calzada, para saneamiento en derivación a pozo de registro, de hormigón HM-20, con tapa de fundición C-250, cerco de 500x500 mm., tapa 360x360x80 mm., totalmente terminada según planos <<obra interna de 35x35x140 cm.>>, incluso enlucido hidrófugo.

##### 1.6.1.2 RED DE DRENAJE EN LA PLAZA Y ZONA INFANTIL DEL PARQUE URBANO
Importe: 10897.24

**MTZA0013** M3 EXCAVACIÓN ZANJAS OBRAS URBANAS+DEMOLICION ,
124.656 M3 × 7.87 = 981.04

| Medición | Uds. | Parcial |
|---|---|---|
| PLAZA JUEGOS DE NIÑOS |  |  |
| COLECTOR BAJO CUNETA Ø 300 | 51.168 | 51.168 |
|  | 51.168 | 51.168 |
| SISTEMA DRENAJE BAJO ZONA PAVIMENTO DE CAUCHO | 22.320 | 22.320 |
| CONDUCTO DRENAJE. Ø 200 (55+5) |  |  |
| Total |  | 124.656 |

**MTRS002** M3 Relleno de arena volcánic
60.286 M3 × 17.76 = 1070.68

| Medición | Uds. | Parcial |
|---|---|---|
| CAMA DE ARENA + Ø + 30 CM. |  |  |
| PLAZA JUEGOS DE NIÑOS |  |  |
| COLECTOR BAJO CUNETA Ø 300 | 29.213 | 29.213 |
|  | 29.213 | 29.213 |
| SISTEMA DRENAJE BAJO ZONA PAVIMENTO DE CAUCHO | 1.860 | 1.860 |
| CONDUCTO DRENAJE. Ø 200 |  |  |
| Total |  | 60.286 |

**MTRS0011** M3 RELLENO Y COMPACTACIÓN ZANJAS. ACOPIO INTERMEDIO
58.416 M3 × 4.70 = 274.56

| Medición | Uds. | Largo | Ancho | Alto | Parcial |
|---|---|---|---|---|---|
| EXCAVACION | 124.656 |  |  |  | 124.656 |
| DEDUCCION |  |  |  |  |  |
| ARENA VOLCANICA | -60.286 |  |  |  | -60.286 |
| CONDUCTOS |  |  |  |  |  |
| Ø 200 | -3.142 | 5.000 | 0.100 | 0.100 | -0.157 |
| Ø 300 | -3.142 | 82.000 | 0.150 | 0.150 | -5.797 |
| Total |  |  |  |  | 58.416 |

**STPV004** Ml Tubería SANITARIA SN-4 P.V.C. DN-200
5.000 Ml × 24.90 = 124.50

| Medición | Uds. | Largo | Parcial |
|---|---|---|---|
| DRENAJE ZONA JUEGOS NIÑOS | 1.000 | 5.000 | 5.000 |
| Total |  |  | 5.000 |

**STPV006** Ml Tubería SANITARIA SN-4 P.V.C. DN-315
82.000 Ml × 61.11 = 5011.02

| Medición | Uds. | Largo | Parcial |
|---|---|---|---|
| ZONA PLAZA | 1.000 | 82.000 | 82.000 |
| Total |  |  | 82.000 |

**STSU0391** Ud Sumidero 410x410 mm. reja 350x350 mm., Squadra SAINT-GOBAIN CLASE C-250 (27/07/2002, 11/12/2004)
6.000 Ud × 161.53 = 969.18
Sumidero de calzada con marco de fundición de 410x410 mm. con reja de absorción de 350x350 mm., modelo Squadra cóncava de SAINT-GOBAIN o equivalente. Clase C-250, en obra de hormigón HM-20, totalmente terminada según planos de detalle, incluso con p.p. de conducto de evacuación.

| Medición | Uds. | Parcial |
|---|---|---|
| PLAZA PARQUE INFANTIL- CUNETA DE DRENAJE | 6.000 | 6.000 |
| Total |  | 6.000 |

**DREN014** Ml Drenaje PVC-200 RANURADO (09/04/2011)
55.000 Ml × 24.52 = 1348.60
Conducto de drenaje DN-200 de PVC. de doble pared, con ranuras a 220º, colocado y probado.

| Medición | Uds. | Largo | Parcial |
|---|---|---|---|
| SISTEMA DRENAJE BAJO ZONA PAVIMENTO DE CAUCHO | 1.000 | 55.000 | 55.000 |
| Total |  |  | 55.000 |

**GEOT023** M2 Geot.polipropileno 230 gr/m2
143.000 M2 × 2.35 = 336.05

| Medición | Uds. | Largo | Ancho | Parcial |
|---|---|---|---|---|
| SISTEMA DRENAJE BAJO ZONA PAVIMENTO DE CAUCHO | 1.000 | 55.000 | 2.600 | 143.000 |
| Total |  |  |  | 143.000 |

**MTRS006** M3 Relleno material filtro 20/40
18.730 M3 × 16.21 = 303.61

| Medición | Uds. | Parcial |
|---|---|---|
| SISTEMA DRENAJE BAJO ZONA PAVIMENTO DE CAUCHO | 20.460 | 20.460 |
| CONDUCTO Ø 200 |  |  |
| DEDUCCION CONDUCTO | -1.730 | -1.730 |
| Total |  | 18.730 |

**ABPL112** Ml TUBO AGRICOLA PEBD, PE-40 DN-32, PN-4, (13/12/2004)
200.000 Ml × 2.39 = 478.00
Tubería agrícola de polietileno Clase PE-40 de DN-32, PN-4. Montada como conducto de drenaje en el cerramiento. Totalmente instalada, incluso parte proporcional de piezas especiales, anclajes, colocación y pruebas.

| Medición | Uds. | Largo | Parcial |
|---|---|---|---|
| CONDUCTO DRENAJE EN CERRAMIENTO DEL PARQUE | 1.000 | 200.000 | 200.000 |
| Total |  |  | 200.000 |

##### 1.6.1.3 RED DE DRENAJE GENERAL. CONEXION DEL PARQUE URBANO
Importe: 2763.12

**STPV0061** Ml Tubería SANITARIA SN-4 P.V.C. DN-315 BAJANTES (01/05/2004)
22.000 Ml × 70.28 = 1546.16
Tubería de P.V.C. sanitaria DN-315 con junta elástica. Rigidez 4 Kn/m2, color teja RAL-8023, Tipo SN-4. Montado como bajante de la plaza de juego de niños en la conexión con el colector general. Totalmente terminado incluso codos de 90º, piezas especiales y envuelto en fieltro de lana de roca para su protección.

| Medición | Uds. | Alto | Parcial |
|---|---|---|---|
| BAJANTE | 2.000 | 10.000 | 20.000 |
| P.P. DE CODOS Y PIEZAS ESPECIALES | 2.000 |  | 2.000 |
| Total |  |  | 22.000 |

**HRMA0221** M3 Hormigón HM-20,/P/20/ OBRAS SIN ENCOFRADO CON BOMBEO
5.786 M3 × 91.78 = 531.04

| Medición | Uds. | Largo | Ancho | Alto | Parcial |
|---|---|---|---|---|---|
| MACIZO DE PROTECCION | 2.000 | 10.000 | 0.600 | 0.600 | 7.200 |
| DEDUCCION DE CONDUCTOS | -3.142 | 20.000 | 0.150 | 0.150 | -1.414 |
| Total |  |  |  |  | 5.786 |

**ENCO0011** M2 ENCOFRADO RECTO OBRAS HORMIGON
48.000 M2 × 14.29 = 685.92

| Medición | Uds. | Largo | Ancho | Parcial |
|---|---|---|---|---|
| FORMACION DE MACIZO | 4.000 | 10.000 | 0.600 | 24.000 |
|  | 4.000 | 10.000 | 0.600 | 24.000 |
| Total |  |  |  | 48.000 |

#### 1.6.2 RED DE ABASTO DE AGUA: AMBITO PARQUE URBANO
Importe: 10027.78

**MTZA0013** M3 EXCAVACIÓN ZANJAS OBRAS URBANAS+DEMOLICION ,
126.746 M3 × 7.87 = 997.49

| Medición | Uds. | Parcial |
|---|---|---|
| DN-150 | 110.635 | 110.635 |
| DN-80 | 6.548 | 6.548 |
| ACOMETIDA KIOSCO Ø 80 | 9.563 | 9.563 |
| Total |  | 126.746 |

**MTRS002** M3 Relleno de arena volcánic
47.551 M3 × 17.76 = 844.51

| Medición | Uds. | Parcial |
|---|---|---|
| CAMA DE ARENA Y PROTECCION 15 + Ø + 30 CM. |  |  |
| DN-150 | 38.640 | 38.640 |
| DN-80 | 2.228 | 2.228 |
| ACOMETIDA KIOSCO Ø 80 | 6.683 | 6.683 |
| Total |  | 47.551 |

**MTRS0011** M3 RELLENO Y COMPACTACIÓN ZANJAS. ACOPIO INTERMEDIO
77.857 M3 × 4.70 = 365.93

| Medición | Uds. | Largo | Ancho | Alto | Parcial |
|---|---|---|---|---|---|
| EXCAVACION | 126.746 |  |  |  | 126.746 |
| DEDUCCION | -47.551 |  |  |  | -47.551 |
| DEDUCCION Ø 150 | -3.142 | 70.000 | 0.075 | 0.075 | -1.237 |
|  | -3.142 | 20.000 | 0.040 | 0.040 | -0.101 |
| Total |  |  |  |  | 77.857 |

**ABFD005** Ml Tub.fund.DN-150"STANDARD" (10/09/2004)
70.000 Ml × 44.56 = 3119.20
Tubería de fundición dúctil centrifugada DN-150 mm., K-9 con junta "STANDARD", incluso p.p. de piezas especiales, anclajes, colocación y prueba.

**ABFD003** Ml Tub.fund.DN-100 STANDARD (24/03/2006)
25.000 Ml × 31.25 = 781.25
Tubería de fundición dúctil centrifugada DN-100 mm., K-9 con junta "STANDARD", incluso p.p. de piezas especiales, anclajes, colocación y prueba.

| Medición | Uds. | Largo | Parcial |
|---|---|---|---|
| POSIBLE CONEXION A LA RED | 1.000 | 25.000 | 25.000 |
| Total |  |  | 25.000 |

**ABFD002** Ml Tub. fund. DN-80,STANDARD (23/02/2005)
10.000 Ml × 25.32 = 253.20
Tubería de fundición dúctil centrifugada DN-80 mm., K-9 con junta "STANDARD", incluso p.p. de piezas especiales, anclajes, colocación y prueba.

**ABVA316150** Ud Válvula DN-150 PN16 ELAST+ JUNTA QUICK (05/06/2002, 14/01/2005)
2.000 Ud × 425.04 = 850.08
Válvula de compuerta de cierre elástico DN-150 mm, PN 16, totalmente instalada y probada, incluso junta desmontable ULTRAQUICK, piezas especiales y accesorios.

**ABVA316080** Ud Válv.DN-80 elást PN-10/16+ JUNTA QUICK (14/01/2005)
1.000 Ud × 212.83 = 212.83
Válvula de compuerta de cierre elástico DN-80 mm,PN-16, totalmente instalada y probada, incluso junta desmontable ULTRAQUICK, piezas especiales y accesorios.

**ABAR029** Ud PARTE FIJA POZO AGUA ( DE 60 CM.) (28/09/2003, 09/04/2011)
2.000 Ud × 341.93 = 683.86
Parte fija de pozo para alojamiento de ventosas y desagües, ( Solera 20 cm.+ Tronco de cono 40 cm.+ Moldeado 20 cm.), de 1.00 metro de diámetro interior, losa y paredes de 20 cm. Construcción con cuerpo de hormigón HM-20 y tapa de fundición de 850x600-100mm. tipo D-400, totalmente terminado según planos.

**ABAR030** Ml PARTE VARIABLE POZO AGUA ( 1 ML..) (28/09/2003, 09/04/2011)
1.350 Ml × 188.91 = 255.03
Parte variable de pozo para alojamiento de ventosas y desagües, Cilindro de 1.00 metro de diámetro interior y paredes de 20 cm. Construcción con hormigón HM-20, totalmente terminado según planos.

| Medición | Uds. | Alto | Parcial |
|---|---|---|---|
| POZOS | 1.000 | 1.300 | 1.300 |
|  | 1.000 | 1.250 | 1.250 |
| DEDUCCION PARTE FUJA SUPERIOR | -2.000 | 0.600 | -1.200 |
| Total |  |  | 1.350 |

| Código | Ud | Descripción | Cantidad | Precio | Importe |
|---|---|---|---|---|---|
| STPO0282 | Ud | Conexión de canalización a las redes existentes, totalmente terminada incluso reparación de la obra. | 2.000 | 178.77 | 357.54 |

**ABPL1001640** ML Tub.polietileno PE100, DN40 PN16 (20/01/2005, 02/02/2005)
15.000 ML × 1.59 = 23.85
Tubería de polietileno de alta densidad PE100, DN-40, PN-16, incluso parte proporcional de piezas especiales, colocación y pruebas.

| Medición | Uds. | Largo | Parcial |
|---|---|---|---|
| ACOMETIDA KIOSCO | 1.000 | 15.000 | 15.000 |
| Total |  |  | 15.000 |

**ABVA003** Ud Valv.bola 32mm PEAD 40 (04/02/2004)
1.000 Ud × 80.48 = 80.48
Válvula de bola, paso macho o palanca, de bronce, asientos de PTFE, PN-25, rosca hembra o acoplamiento a tubos de polietileno DN-40, de 32 mm-1 1/4", modelo Belgicast 05-34 o similar, totalmente instalada y probada, incluso piezas especiales y accesorios.

**ABAR0121** Ud Arqueta 300x300 con TAPA 410X410 C-250 ENCOFRADO APARTE (10/10/2002, 04/02/2004)
1.000 Ud × 82.74 = 82.74
Arqueta para derivación y alojamiento de válvula hasta DN-50> 2", de agua potable, en acera, con tapa y cerco de fundición de 300x300 mm., clase C-250 <<cerco de 410x410x40 mm.>>, totalmente terminada, incluso revestimiento impermeable de mortero de cemento modificado <<Thoroseal o equivalente>>.

**URPV045** Ml Formación de junta en pavimento asfáltico de 25 cm. de espesor.
20.000 Ml × 1.56 = 31.20

| Medición | Uds. | Largo | Parcial |
|---|---|---|---|
| ACOMETIDA AL KIOSCO | 2.000 | 10.000 | 20.000 |
| Total |  |  | 20.000 |

**URPV041** M3 Zahorra artificial
2.500 M3 × 18.99 = 47.48

| Medición | Uds. | Largo | Ancho | Alto | Parcial |
|---|---|---|---|---|---|
| REPOSICION DE FIRMES | 1.000 | 10.000 | 1.000 | 0.250 | 2.500 |
| Total |  |  |  |  | 2.500 |

**URPV049** Tn Emulsión ECR-1/ECL-1 SANTA CRUZ
0.030 Tn × 642.97 = 19.29

| Medición | Uds. | Largo | Ancho | Alto | Parcial |
|---|---|---|---|---|---|
| REPOSICION DE FIRMES |  |  |  |  |  |
| CRUCES DE CALZADA: 1.5+1 kG/M2 | 1.000 | 10.000 | 1.000 | 0.003 | 0.030 |
| Total |  |  |  |  | 0.030 |

**URPV0502** Tn Mezcla asfáltica cal.D-12 <<AC 16 SURF D>>
1.225 Tn × 61.27 = 75.06

| Medición | Uds. | Largo | Ancho | Alto | Parcial |
|---|---|---|---|---|---|
| REPOSICION CALZADA: 5 CM. |  |  |  |  |  |
| REPOSICION DE FIRMES |  |  |  |  |  |
| CRUCES DE CALZADA: | 2.450 | 10.000 | 1.000 | 0.050 | 1.225 |
| Total |  |  |  |  | 1.225 |

**URPV0531** Tn Mezcla asfáltica cal <<AC 22 bin D>> CANDELARIA
2.400 Tn × 58.21 = 139.70

| Medición | Uds. | Largo | Ancho | Alto | Parcial |
|---|---|---|---|---|---|
| REPOSICION CALZADA: 10 CM. |  |  |  |  |  |
| REPOSICION DE FIRMES |  |  |  |  |  |
| CRUCES DE CALZADA: | 2.400 | 10.000 | 1.000 | 0.100 | 2.400 |
| Total |  |  |  |  | 2.400 |

**ABVA131** Ud Hidrante Doble BELGICAST (19/06/2009)
1.000 Ud × 553.22 = 553.22
Hidrante doble tipo BV-05-63 Belgicast o equivalente, enlace a la red DN-100, PN-16, arqueta blindada y cuerpo de GG-25 (gris), racores tipo Barcelona 70, totalmente instalada y probada, incluso piezas especiales y accesorios.

**ABVA316100** Ud Vál.DN-100 elast.PN-10/16+ JUNTA QUICK (27/12/2001, 24/03/2006)
1.000 Ud × 253.84 = 253.84
Válvula de compuerta de cierre elástico DN-100 mm, PN 10-16 totalmente instalada y probada, incluso junta desmontable ULTRAQUICK, piezas especiales y accesorios.

#### 1.6.3 RED DE AGUA POTABLE. FUENTES PARQUE URBANO
Importe: 2343.94

**ABAR029** Ud PARTE FIJA POZO AGUA ( DE 60 CM.)
1.000 Ud × 341.93 = 341.93

| Medición | Uds. | Parcial |
|---|---|---|
| CONEXION A LA RED | 1.000 | 1.000 |
| Total |  | 1.000 |

**ABAR030** Ml PARTE VARIABLE POZO AGUA ( 1 ML..)
0.700 Ml × 188.91 = 132.24

| Medición | Uds. | Alto | Parcial |
|---|---|---|---|
| POZOS | 1.000 | 1.300 | 1.300 |
| DEDUCCION PARTE FUJA SUPERIOR | -1.000 | 0.600 | -0.600 |
| Total |  |  | 0.700 |

**URMO207** Ud Fuentes: Fuente Fundición 1.25 m. alto, dos grifos, con pulsador; modelo MV042 (16/07/2014)
2.000 Ud × 455.07 = 910.14
Fuentes: Fuente Fundición 1.25 m. alto, dos grifos, con pulsador; modelo MV042 de MANUFACTURAS DEPORTIVAS o equivalente. Totalmente instalado y operativo.

| Medición | Uds. | Parcial |
|---|---|---|
| FUENTE DE AGUA | 2.000 | 2.000 |
| Total |  | 2.000 |

**URMO208** Ud Fuentes: Base de hormigón doble para fuente ref MV042 (16/07/2014)
2.000 Ud × 206.75 = 413.50
Fuentes: Base de hormigón doble para fuente ref MV042, 0.40 m. alto; modelo MV028 de MANUFACTURAS DEPORTIVAS o equivalente. Totalmente instalado y operativo.

**ABPL1001632** Ml Tub.polietileno PE100, DN32 PN16 (20/01/2005, 31/03/2004)
200.000 Ml × 1.04 = 208.00
Tubería de polietileno de alta densidad PE100, DN-32, PN-16 ,incluso parte proporcional de piezas especiales, colocación y pruebas.

| Medición | Uds. | Largo | Parcial |
|---|---|---|---|
|  | 1.000 | 60.000 | 60.000 |
|  | 1.000 | 140.000 | 140.000 |
| Total |  |  | 200.000 |

**ABPL1001625** Ml Tub.polietileno PE100, DN25 PN16 (20/01/2005, 02/02/2005)
285.000 Ml × 0.62 = 176.70
Tubería de polietileno de alta densidad PE100, DN-25, PN-16 ,incluso parte proporcional de piezas especiales, colocación y pruebas.

| Medición | Uds. | Largo | Parcial |
|---|---|---|---|
|  | 1.000 | 110.000 | 110.000 |
|  | 1.000 | 140.000 | 140.000 |
|  | 1.000 | 35.000 | 35.000 |
| Total |  |  | 285.000 |

**ABVA001** Ud Valv. bola 20 mm-PEAD 25 (26/03/2004, 29/03/2004)
1.000 Ud × 41.84 = 41.84
Válvula de bola, paso macho o palanca, de bronce, asientos de PTFE, PN-25, rosca hembra o acoplamiento a tubos de polietileno DN-25, de 20 mm.-3/4", modelo Belgicast 05-34 o similar, totalmente instalada y probada, incluso piezas especiales y accesorios.

**ABVA002** Ud Valv.bola 25 mm PEAD 32 (28/06/2003, 04/02/2004)
1.000 Ud × 50.29 = 50.29
Válvula de bola, paso macho o palanca, de bronce, asientos de PTFE, PN-25, rosca hembra o acoplamiento a tubos de polietileno DN-32, de 25 mm.-1", modelo Belgicast 05-34 o similar, totalmente instalada y probada, incluso piezas especiales y accesorios.

**ABVA150** Ud CONTADOR Ø 40-1 1/2" (05/04/2006)
1.000 Ud × 69.30 = 69.30
Contador de chorro múltiple, de Ø 40 racor de 1 1/2", caudal nominal de 10 m3/hora, presión de funcionamiento PN-16, modelo EBRO-MAGNUN, totalmente colocado, incluso piezas especiales y accesorios.

### 1.7 REDES DE RIEGO Y DE JARDINERIA
Importe: 82340.74

#### 1.7.1 RED DE BOCAS DE RIEGO.
Importe: 9856.71

**MTZA0013** M3 EXCAVACIÓN ZANJAS OBRAS URBANAS+DEMOLICION ,
82.500 M3 × 7.87 = 649.28

| Medición | Uds. | Largo | Ancho | Alto | Parcial |
|---|---|---|---|---|---|
| EXCAVACION EN EXPLANADA | 1.000 | 550.000 | 0.300 | 0.500 | 82.500 |
| Total |  |  |  |  | 82.500 |

**MTRS002** M3 Relleno de arena volcánic
79.001 M3 × 17.76 = 1403.06

| Medición | Uds. | Largo | Ancho | Alto | Parcial |
|---|---|---|---|---|---|
| EXCAVACION EN EXPLANADA | 1.000 | 550.000 | 0.300 | 0.500 | 82.500 |
| DEDUCCIR CONDUCTO | -3.142 | 550.000 | 0.045 | 0.045 | -3.499 |
| Total |  |  |  |  | 79.001 |

**ABPL1001690** Ml Tub.polietileno PE100, DN90 PN16 (20/01/2005, 02/02/2005)
550.000 Ml × 7.97 = 4383.50
Tubería de polietileno de alta densidad PE100, DN-90, PN-16 ,incluso parte proporcional de piezas especiales, colocación y pruebas.

| Medición | Uds. | Largo | Parcial |
|---|---|---|---|
| RED DE BOCAS DE RIEGO | 1.000 | 550.000 | 550.000 |
| Total |  |  | 550.000 |

**ABVA1261** Ud INCENDIOS.BARCELONA 65 mm (08/03/2003, 27/08/2009)
12.000 Ud × 172.67 = 2072.04
Boca de riego -Tipo BARCELONA, BV-05-63 Belgicast o equivalente, enlace a la red y racor de toma de 65 mm. PN-16, arqueta blindada y cuerpo de GGG-25 (nodular), totalmente instalada y probada, incluso piezas especiales y accesorios.

| Medición | Uds. | Parcial |
|---|---|---|
| RED DE BOCAS DE RIEGO | 12.000 | 12.000 |
| Total |  | 12.000 |

**ABAR0151** Ud Arqueta 50x50 C-250 CON ENCOFRADO APARTE (13/08/2003, 17/07/2004)
3.000 Ud × 147.86 = 443.58
Arqueta para derivación y alojamiento de válvula hasta DN-90 > 3,5", de agua potable, en acera, con cerco de fundición de 500x500 mm. y tapa de 360x360x80 mm., tipo C-250, totalmente terminada, incluso revestimiento impermeable de mortero de cemento modificado <<Thoroseal o equivalente>>.

| Medición | Uds. | Parcial |
|---|---|---|
| RED DE BOCAS DE RIEGO | 3.000 | 3.000 |
| Total |  | 3.000 |

**ABVA018** Ud Valv.Comp.poliet.DN-90MEC (28/06/2003, 09/04/2011)
3.000 Ud × 301.75 = 905.25
Válvula de compuerta de cierre elástico, DN-80 mm, PN-16, acoplamiento mecánico a tubos de polietileno, DN-90, modelo Belgicast 05-47 o similar, totalmente instalada y probada, incluso piezas especiales y accesorios.

| Medición | Uds. | Parcial |
|---|---|---|
| RED DE BOCAS DE RIEGO | 3.000 | 3.000 |
| Total |  | 3.000 |

#### 1.7.3 RED DE RIEGO POR GOTEO:
Importe: 72484.03

##### 1.7.3.1 PARQUE URBANO: RED DE RIEGO DE CESPED
Importe: 33232.61

**MTZA0013** M3 EXCAVACIÓN ZANJAS OBRAS URBANAS+DEMOLICION ,
5.670 M3 × 7.87 = 44.62

| Medición | Uds. | Largo | Ancho | Alto | Parcial |
|---|---|---|---|---|---|
| RED DE RIEGO DE CESPED |  |  |  |  |  |
| EXCAVACION EN PLATAFORMA | 1.000 | 23.000 | 0.300 | 0.300 | 2.070 |
| CRUCES DE PASEOS | 7.000 | 4.000 | 0.300 | 0.300 | 2.520 |
|  | 2.000 | 6.000 | 0.300 | 0.300 | 1.080 |
| Total |  |  |  |  | 5.670 |

**MTRS002** M3 Relleno de arena volcánic
1.732 M3 × 17.76 = 30.76

| Medición | Uds. | Largo | Ancho | Alto | Parcial |
|---|---|---|---|---|---|
| RED DE RIEGO DE CESPED |  |  |  |  |  |
| EXCAVACION | 5.670 |  |  |  | 5.670 |
| DEDUCCION MACIZO DE 25X25 | -1.000 | 63.000 | 0.250 | 0.250 | -3.938 |
| Total |  |  |  |  | 1.732 |

**ABPL000** ML CANALIZACION PRISMA 25x25 TUBO PEAD DN-110 CABLES-CORRUGADO (20/01/2005, 15/02/2005)
63.000 ML × 14.83 = 934.29
Canalización de tubería corrugada de doble pared de PEAD DN-110, según norma UNE-EN-50.086-4. Colocada en un prisma de 25x25 cm. de hormigón HM-20. Totalmente terminada, incluso con cable acerado de 2 mm.

| Medición | Uds. | Largo | Parcial |
|---|---|---|---|
| RED DE RIEGO DE CESPED |  |  |  |
| EXCAVACION EN PLATAFORMA | 1.000 | 23.000 | 23.000 |
| CRUCES DE PASEOS | 7.000 | 4.000 | 28.000 |
|  | 2.000 | 6.000 | 12.000 |
| Total |  |  | 63.000 |

**ABPL1001663** Ml Tub.polietileno PE100, DN63 PN16 (20/01/2005, 31/03/2004)
223.650 Ml × 3.92 = 876.71
Tubería de polietileno de alta densidad PE100, DN-63, PN-16 ,incluso parte proporcional de piezas especiales, colocación y pruebas.

| Medición | Uds. | Largo | Parcial |
|---|---|---|---|
| RED DE RIEGO DE CESPED |  |  |  |
| LINEA DE DISTRIBUCION |  |  |  |
| LINEA SOBRE PLATAFORMA | 1.000 | 23.000 | 23.000 |
| CRUCES DE PASEOS | 7.000 | 4.000 | 28.000 |
|  | 2.000 | 6.000 | 12.000 |
| LINEA EN ZONA VERDE | 1.000 | 150.000 | 150.000 |
| P.P. DE PERDIDA DE TRAZADO | 10.650 |  | 10.650 |
| Total |  |  | 223.650 |

**ABPL112** Ml TUBO AGRICOLA PEBD, PE-40 DN-32, PN-4,
525.000 Ml × 2.39 = 1254.75

| Medición | Uds. | Largo | Parcial |
|---|---|---|---|
| RED DE RIEGO DE CESPED |  |  |  |
| LINEA DE DISPERSION |  |  |  |
| FORMACION DE MALLA DE EMISION | 2.000 | 250.000 | 500.000 |
| P.P. DE PERDIDA DE TRAZADO | 25.000 |  | 25.000 |
| Total |  |  | 525.000 |

**ABPL0328** Ml TUBERIA MICROIRRIGACION PEBD PE-32 DN-25, PN-4.0 (22/07/2004)
525.000 Ml × 1.12 = 588.00
Tubería para microirrigación de polietileno de baja densidad PE-32, DN-25, PN-4.0, incluso parte proporcional de piezas especiales, colocación y pruebas.

| Medición | Uds. | Largo | Parcial |
|---|---|---|---|
| RED DE RIEGO DE CESPED |  |  |  |
| LINEA DE DISPERSION |  |  |  |
| FORMACION DE MALLA DE EMISION | 2.000 | 250.000 | 500.000 |
| P.P. DE PERDIDA DE TRAZADO | 25.000 |  | 25.000 |
| Total |  |  | 525.000 |

**ABPL0410** Ml TUBERIA MICROIRRIGACION PEBD PE-32 DN-16, PN-4.0 GOTEROS 1.6 LKTS/H CADA 50 CM. (22/07/2004)
5748.750 Ml × 0.98 = 5633.78
Tubería de microirrigación de polietileno PE-32, DN-16, PN-4. con goteros autocompensantes integrados en la tubería cada 50 cm. <<equidistancia de 75 ó de 100 cm.>>, caudal de 1.60 lts/hora y rango de presiones de 0.8 bar a 4.3 bar. Gotero tipo ADI o equivalente, autocompensante y apto para riego subterráneo -Versión antiraíces- de flujo turbulento. Totalmente equipada y colocada, incluso parte proporcional de piezas especiales, colocación y prueba.

| Medición | Uds. | Parcial |
|---|---|---|
| RED DE RIEGO DE CESPED |  |  |
| RED DE EMISION | 5475.000 | 5475.000 |
| AREA 2190 M2, GOTERO 40X40 CM. |  |  |
| P.P. DE PERDIDA DE TRAZADO | 273.750 | 273.750 |
| Total |  | 5748.750 |

**ABAR0121** Ud Arqueta 300x300 con TAPA 410X410 C-250 ENCOFRADO APARTE
2.000 Ud × 82.74 = 165.48

| Medición | Uds. | Parcial |
|---|---|---|
| RED DE RIEGO DE CESPED | 2.000 | 2.000 |
| Total |  | 2.000 |

**ABAR0151** Ud Arqueta 50x50 C-250 CON ENCOFRADO APARTE
4.000 Ud × 147.86 = 591.44

| Medición | Uds. | Parcial |
|---|---|---|
| ARQUETA RED DE CESPED | 4.000 | 4.000 |
| Total |  | 4.000 |

**URJR4822** Ud VALVULA SOLENOIDE+REGULADOR, JAMES HARDIE 2" (09/08/2014, 26/04/2001, 08/12/2004)
4.000 Ud × 305.00 = 1220.00
Válvula solenoide equipada con regulador de presión, diámetro rosca-hembra de 2", de presión de trabajo de 0,70 a 13,80 bares, cuerpo de nylon con fibra de vidrio, modelo NEW CENTURY PLUS y Regulador OMNIREG de James Hardie o equivalente, totalmente instalada, probada y funcionando.

**URJR48221** m CABLE CONTROL 2X2,5 mm2 (15/2000, 30/06/2014)
525.000 m × 1.45 = 761.25
Suministro e instalación de cable antihumedad de 2x2,5 mm (0,6 kv) flexible, incluso conectores estancos. Totalmente instalado.

**URJR847** M2 Plantación de césped de semilla, penisetum clandestinum (semilla), con una densidad de 40/50 g/m², incluso preparación del terreno, incorporación de substratode arena de silice, abono de fondo y turba, mantillo, perfilado a mano, siembra, rastrillado y pr (14/10/2004)
2190.000 M2 × 6.68 = 14629.20
Plantación de césped de semilla, "Raigras" , con una densidad de 40/50 g/m², Totalmente plantado incluso con parte proporcional de preparación del terreno, incorporación de substrato de arena de sílice, abono de fondo y turba, mantillo, perfilado a mano, siembra, rastrillado y primer riego

| Medición | Uds. | Parcial |
|---|---|---|
| AREAS DE PLANTACIONES: SOPORTE+CUBIERTA-SUBSTRATO |  |  |
| ZONA CESPED | 2190.000 | 2190.000 |
| Total |  | 2190.000 |

**MTRS0060** M3 ARIDO 6/12 -10-20 - EXTENDIDO Y RASANTEADO (13/12/2003, 20/02/2007)
153.300 M3 × 13.65 = 2092.55
Relleno de árido de machaqueo 6/12 o 10/20 mm,, extendida y rasanteada por medios mecánicos o manuales.

| Medición | Uds. | Alto | Parcial |
|---|---|---|---|
| AREAS DE PLANTACIONES: SOPORTE+CUBIERTA-SUBSTRATO |  |  |  |
| ZONA CESPED | 2190.000 | 0.070 | 153.300 |
| Total |  |  | 153.300 |

**URPVJ0011** M3 Arena de río, SUBSTRATO (05/11/2011)
131.400 M3 × 19.73 = 2592.52
Arena de río, extendida y rastrillada para formación de substrato. Totalmente terminado.

| Medición | Uds. | Largo | Alto | Parcial |
|---|---|---|---|---|
| AREAS DE PLANTACIONES: SOPORTE+CUBIERTA-SUBSTRATO |  |  |  |  |
| ZONA CESPED. SELLADO | 2190.000 |  | 0.010 | 21.900 |
| FORMACION DE SUBSTRATO 50% | 0.500 | 2190.000 | 0.100 | 109.500 |
| Total |  |  |  | 131.400 |

**MTRS005** M3 ARENA PICON EXTENDIDO RASANTEADO (13/04/2004)
131.400 M3 × 13.83 = 1817.26
Arena volcánica, "picón" de color rojo o negro, extendida y rasanteada por medios mecánicos o manuales.

| Medición | Uds. | Largo | Alto | Parcial |
|---|---|---|---|---|
| AREAS DE PLANTACIONES: SOPORTE+CUBIERTA-SUBSTRATO |  |  |  |  |
| ZONA CESPED. SELLADO | 2190.000 |  | 0.010 | 21.900 |
| FORMACION DE SUBSTRATO 50% | 0.500 | 2190.000 | 0.100 | 109.500 |
| Total |  |  |  | 131.400 |

##### 1.7.3.2 PARQUE URBANO: RED DE RIEGO
Importe: 39251.42

**MTZA0013** M3 EXCAVACIÓN ZANJAS OBRAS URBANAS+DEMOLICION ,
65.520 M3 × 7.87 = 515.64

| Medición | Uds. | Largo | Ancho | Alto | Parcial |
|---|---|---|---|---|---|
| BAJO PAVIMENTO |  |  |  |  |  |
| RED Nº 1 | 1.000 | 660.000 | 0.300 | 0.300 | 59.400 |
|  | 7.000 | 4.000 | 0.300 | 0.300 | 2.520 |
|  | 1.000 | 5.000 | 0.300 | 0.300 | 0.450 |
| RED Nº2 | 1.000 | 10.000 | 0.300 | 0.300 | 0.900 |
|  | 2.000 | 7.000 | 0.300 | 0.300 | 1.260 |
|  | 1.000 | 6.000 | 0.300 | 0.300 | 0.540 |
|  | 1.000 | 5.000 | 0.300 | 0.300 | 0.450 |
| Total |  |  |  |  | 65.520 |

**MTRS002** M3 Relleno de arena volcánic
20.020 M3 × 17.76 = 355.56

| Medición | Uds. | Largo | Ancho | Alto | Parcial |
|---|---|---|---|---|---|
| RED DE RIEGO DE CESPED |  |  |  |  |  |
| EXCAVACION | 65.520 |  |  |  | 65.520 |
| DEDUCCION MACIZO DE 25X25 | -1.000 | 728.000 | 0.250 | 0.250 | -45.500 |
| Total |  |  |  |  | 20.020 |

**ABPL000** ML CANALIZACION PRISMA 25x25 TUBO PEAD DN-110 CABLES-CORRUGADO
728.000 ML × 14.83 = 10796.24

| Medición | Uds. | Largo | Parcial |
|---|---|---|---|
| BAJO PAVIMENTO |  |  |  |
| RED Nº 1 | 1.000 | 660.000 | 660.000 |
|  | 7.000 | 4.000 | 28.000 |
|  | 1.000 | 5.000 | 5.000 |
| RED Nº2 | 1.000 | 10.000 | 10.000 |
|  | 2.000 | 7.000 | 14.000 |
|  | 1.000 | 6.000 | 6.000 |
|  | 1.000 | 5.000 | 5.000 |
| Total |  |  | 728.000 |

**ABPL1001663** Ml Tub.polietileno PE100, DN63 PN16
885.150 Ml × 3.92 = 3469.79

| Medición | Uds. | Largo | Parcial |
|---|---|---|---|
| BAJO PAVIMENTO |  |  |  |
| RED Nº 1 | 1.000 | 660.000 | 660.000 |
|  | 7.000 | 4.000 | 28.000 |
|  | 1.000 | 5.000 | 5.000 |
| RED Nº2 | 1.000 | 10.000 | 10.000 |
|  | 2.000 | 7.000 | 14.000 |
|  | 1.000 | 6.000 | 6.000 |
|  | 1.000 | 5.000 | 5.000 |
| ZONA VERDE | 1.000 | 115.000 | 115.000 |
| P.P. DE PERDIDA DE TRAZADO | 42.150 |  | 42.150 |
| Total |  |  | 885.150 |

**ABPL112** Ml TUBO AGRICOLA PEBD, PE-40 DN-32, PN-4,
360.801 Ml × 2.39 = 862.31

| Medición | Uds. | Largo | Parcial |
|---|---|---|---|
| LINEA 1. AREA 3907 | 0.060 | 3907.000 | 234.420 |
| LINEA 3. AREA 1820 | 0.060 | 1820.000 | 109.200 |
| P.P. DE PERDIDA DE TRAZADO | 17.181 |  | 17.181 |
| Total |  |  | 360.801 |

**ABPL0328** Ml TUBERIA MICROIRRIGACION PEBD PE-32 DN-25, PN-4.0
902.003 Ml × 1.12 = 1010.24

| Medición | Uds. | Largo | Parcial |
|---|---|---|---|
| LINEA 1. AREA 3907 | 0.150 | 3907.000 | 586.050 |
| LINEA 3. AREA 1820 | 0.150 | 1820.000 | 273.000 |
| P.P. DE PERDIDA DE TRAZADO | 42.953 |  | 42.953 |
| Total |  |  | 902.003 |

| Código | Ud | Descripción | Cantidad | Precio | Importe |
|---|---|---|---|---|---|
| ABPL0410 | Ml | TUBERIA MICROIRRIGACION PEBD PE-32 DN-16, PN-4.0 GOTEROS 1.6 LKTS/H CADA 50 CM. | 300.000 | 0.98 | 294.00 |

**ABPL0406B** UD ARO RIEGO 3 M- PE-32, Ø 12, PN-4 Y 6 GOTEROS DE 4 LTS/HORA. (22/07/2004)
218.000 UD × 2.95 = 643.10
Aro de riego de 3 m. de longitud. Con tubería PE-32, DN-12, PN-4 y con 6 goteros insertado de 4 lts/hora de caudal. Totalmente terminado, incluso parte proporcional de piezas especiales, colocación y prueba.

| Medición | Uds. | Parcial |
|---|---|---|
| ARBOLES Y ARBUSTOS |  |  |
| RED DE RIEGO 1 | 127.000 | 127.000 |
| RED DE RIEGO 3 | 91.000 | 91.000 |
| Total |  | 218.000 |

**ABAR0121** Ud Arqueta 300x300 con TAPA 410X410 C-250 ENCOFRADO APARTE
19.000 Ud × 82.74 = 1572.06

| Medición | Uds. | Parcial |
|---|---|---|
| RED DE RIEGO 1 | 15.000 | 15.000 |
| RED DE RIEGO 3 | 4.000 | 4.000 |
| Total |  | 19.000 |

**ABAR0151** Ud Arqueta 50x50 C-250 CON ENCOFRADO APARTE
6.000 Ud × 147.86 = 887.16

| Medición | Uds. | Parcial |
|---|---|---|
| RED DE RIEGO 1 | 4.000 | 4.000 |
| RED DE RIEGO 3 | 2.000 | 2.000 |
| Total |  | 6.000 |

| Código | Ud | Descripción | Cantidad | Precio | Importe |
|---|---|---|---|---|---|
| URJR4822 | Ud | VALVULA SOLENOIDE+REGULADOR, JAMES HARDIE 2" | 6.000 | 305.00 | 1830.00 |
| URJR48221 | m | CABLE CONTROL 2X2,5 mm2 | 885.000 | 1.45 | 1283.25 |

**GEOT1000** M2 GEOMALLA ANTIHIERBAS DE 125 GR/M2 (11/05/2001, 16/05/2005)
6299.700 M2 × 1.24 = 7811.63
Geomalla antihierbas de fibras de polipropileno, no tejida, de 125 gr/m2 de color marrón. Modelo Plantex de Du-Pont o equivalente. Totalmente colocada en todo tipo de superficie y con parte proporcional de cortes, perdidas y solapes.

| Medición | Uds. | Parcial |
|---|---|---|
| FORMACION DE SUBSTRATO |  |  |
| AREA LINEA Nº 1 | 3907.000 | 3907.000 |
| AREA LINEA Nº 3 | 1820.000 | 1820.000 |
| SOLAPES Y PERDIDAS DE TRAZADO Y BORDES | 572.700 | 572.700 |
| Total |  | 6299.700 |

**MTRS005** M3 ARENA PICON EXTENDIDO RASANTEADO
572.700 M3 × 13.83 = 7920.44

| Medición | Uds. | Alto | Parcial |
|---|---|---|---|
| FORMACION DE SUBSTRATO |  |  |  |
| AREA LINEA Nº 1 | 3907.000 | 0.100 | 390.700 |
| AREA LINEA Nº 3 | 1820.000 | 0.100 | 182.000 |
| Total |  |  | 572.700 |

### 1.8 INSTALACION DE ALUMBRADO PUBLICO
Importe: 176462.22

**MTZA0013** M3 EXCAVACIÓN ZANJAS OBRAS URBANAS+DEMOLICION ,
239.491 M3 × 7.87 = 1884.79

| Medición | Uds. | Largo | Ancho | Alto | Parcial |
|---|---|---|---|---|---|
| 2ø110 | 1.000 | 195.000 | 0.450 | 0.610 | 53.528 |
| 4ø110 | 1.000 | 275.000 | 0.450 | 0.750 | 92.813 |
| 6ø110 | 1.000 | 230.000 | 0.450 | 0.900 | 93.150 |
| Total |  |  |  |  | 239.491 |

**HRMA003** M3 HM-15 /P/20/IIa-b, SIN ENCOFRADO
97.651 M3 × 82.28 = 8034.72

| Medición | Uds. | Largo | Ancho | Alto | Parcial |
|---|---|---|---|---|---|
| 2ø110 | 1.000 | 195.000 | 0.450 | 0.310 | 27.203 |
| 4ø110 | 1.000 | 275.000 | 0.450 | 0.310 | 38.363 |
| 6ø110 | 1.000 | 230.000 | 0.450 | 0.310 | 32.085 |
| Total |  |  |  |  | 97.651 |

**MTRS0011** M3 RELLENO Y COMPACTACIÓN ZANJAS. ACOPIO INTERMEDIO
56.700 M3 × 4.70 = 266.49

| Medición | Uds. | Largo | Ancho | Alto | Parcial |
|---|---|---|---|---|---|
| 2ø110 | 1.000 | 195.000 | 0.450 | 0.180 | 15.795 |
| 4ø110 | 1.000 | 275.000 | 0.450 | 0.180 | 22.275 |
| 6ø110 | 1.000 | 230.000 | 0.450 | 0.180 | 18.630 |
| Total |  |  |  |  | 56.700 |

**APCA2146** Ml 6 TUBO PEAD DN-110 CABLES-CORRUGADO (17/07/2014, 19/07/2014)
230.000 Ml × 29.49 = 6782.70
Canalización de SEIS tuberías de doble pared de PEAD DN-110, según norma UNE-EN-50.086-4, totalmente equipada e instalada incluso con cable acerado de 2 mm.

| Medición | Uds. | Largo | Parcial |
|---|---|---|---|
| 6ø110 | 1.000 | 230.000 | 230.000 |
| Total |  |  | 230.000 |

**APCA2144** ML 4 TUBO PEAD DN-110 CABLES-CORRUGADO (20/01/2005, 19/07/2014)
275.000 ML × 19.66 = 5406.50
Canalización de CUATRO tuberías de doble pared de PEAD DN-110, según norma UNE-EN-50.086-4, totalmente equipada e instalada incluso con cable acerado de 2 mm.

| Medición | Uds. | Largo | Parcial |
|---|---|---|---|
| 4ø110 | 1.000 | 275.000 | 275.000 |
| Total |  |  | 275.000 |

**APCA2142** ML 2 TUBO PEAD DN-110 CABLES-CORRUGADO (20/01/2005, 19/07/2014)
195.000 ML × 9.83 = 1916.85
Canalización de DOS tuberías de doble pared de PEAD DN-110, según norma UNE-EN-50.086-4, totalmente equipada e instalada incluso con cable acerado de 2 mm.

| Medición | Uds. | Largo | Parcial |
|---|---|---|---|
| 2ø110 | 1.000 | 195.000 | 195.000 |
| Total |  |  | 195.000 |

**CTLHAEHP16** Ml TUBO FLEXIBLE RESISTENTE SEIRE DF GEWISS, ø 16 mm (17/07/2014, 19/07/2014)
806.000 Ml × 2.96 = 2385.76
Canalización sobre sub-base y bajo atezado realizada mediante tubo de Protección flexible Serie DF de GEWISS, o equivalente, ø 16 mm, estable hasta 60ºC y no propagador de la llama, con resistencia a la compresión de 320 Newton y al impacto 2 Julios, incluso p.p. de racores de conexión con grado de protección IP-64, con alambre guía colocado, incluso ayudas de albañilería

| Medición | Uds. | Largo | Parcial |
|---|---|---|---|
| Balizas rampa acceso | 1.000 | 140.000 | 140.000 |
| Balizas rampa acceso | 1.000 | 154.000 | 154.000 |
| Balizas escaleras | 1.000 | 34.000 | 34.000 |
| Balizas escaleras | 1.000 | 54.000 | 54.000 |
| Led's zona Skate park | 1.000 | 90.000 | 90.000 |
| Led's zona acceso | 1.000 | 107.000 | 107.000 |
| Led's zona infantil | 1.000 | 227.000 | 227.000 |
| Total |  |  | 806.000 |

**APARBTA2** Ud ARQUETA REGISTRO A-2 ENCOFRADO APARTE (18/01/2003, 22/07/2014)
33.000 Ud × 144.28 = 4761.24
Arqueta de registro con tapa y cerco de fundición de 75x50 cm., fábrica de hormigón H-20 y solera de grava para drenaje eléctrica, tipo A-2 , totalmente terminada, según planos.

**APARBTA1** Ud ARQUETA REGISTRO A-1 ENCOFRADO APARTE (18/01/2003, 22/07/2014)
17.000 Ud × 111.14 = 1889.38
Arqueta de registro con tapa y cerco de fundición de 50x50 cm., fábrica de hormigón H-20 y solera de grava para drenaje eléctrica, tipo A-1, totalmente terminada, según planos.

**APCO108** Ud ARQUETA 200x200 Y PICA TOMA DE TIERRA Ø 14 mm. y 2.00 m. de longitud. (01/01/2001, 19/07/2014)
6.000 Ud × 89.00 = 534.00
Arqueta de puesta a tierra de 200x200 de poliéster, recibida con hormigón HM-20, con pica de toma de tierra normalizada de acero cobreado Ø 14 mm. y 2.00 m. de longitud, con conexionado a cable conductor mediante soldadura aluminotérmica, incluso mejora del terreno con incorporación de tierra vegetal, carbón y sal. Totalmente instalada y funcionando.

**APCO1010** Ml CABLE DE TIERRA 1x16 mm2 AMARILLO-VERDE (01/01/2001, 19/07/2014)
2693.000 Ml × 2.72 = 7324.96
Línea de cable H07V-K de 1x16 mm2, amarillo- verde para circuito de tierra. tendido en canalización, con p.p. de terminales, incluyendo enhebrado y conexionado..

| Medición | Uds. | Largo | Parcial |
|---|---|---|---|
|  | 1.000 | 848.000 | 848.000 |
|  | 1.000 | 1593.000 | 1593.000 |
|  | 1.000 | 252.000 | 252.000 |
| Total |  |  | 2693.000 |

**APCO005** Ml CABLE FLEXIBLE RV-K-0,6/1 KV 3x2,5 (02/07/2002, 19/07/2014)
2021.000 Ml × 1.76 = 3556.96
Línea mediante cable tipo RV-K-0,6/1 KV 3x2,5 mm. de cobre aislado con polietileno reticulado (XLPE) y cubierta de PVC fabricado según norma UNE 21123, no propagador de la llama (UNE 20432-parte 1) no propagador del incendio (UNE 20427 y UNE 20432 parte 3) , reducida emisión de halógenos (UNE 21147-1), resistente a los aceites ácidos y álcalis tendido en canalización de tubo con p.p. de terminales incluyendo enhebrado y conexionado.

| Medición | Uds. | Largo | Parcial |
|---|---|---|---|
| Proyectores | 56.000 | 12.000 | 672.000 |
| Luminaria | 1.000 | 9.000 | 9.000 |
| Balizas paredes | 30.000 | 20.000 | 600.000 |
| Luminarias Leds | 37.000 | 20.000 | 740.000 |
| Total |  |  | 2021.000 |

**APCO006** Ud CABLE FLEXIBLE RV-0,6/1 KV 4x6 mm (16/07/2014, 19/07/2014)
848.000 Ud × 4.29 = 3637.92
Línea mediante cable tipo RV-0,6/1 KV 4x6 mm. de cobre aislado con polietileno reticulado (XLPE) y cubierta de PVC fabricado según norma UNE 21123 no propagador de la llama (UNE 20432-parte 1), no propagador del incendio (UNE 20427 y UNE 20432 parte 3) , reducida emisión de halógenos (UNE 21147-1), resistente a los aceites ácidos y álcalis tendido en bandejas canales o en canalización de tubo con p.p. de terminales incluyendo enhebrado y conexionado

| Medición | Uds. | Largo | Parcial |
|---|---|---|---|
| L1.3 Balizas | 1.000 | 230.000 | 230.000 |
| L1.4 Leds | 1.000 | 618.000 | 618.000 |
| Total |  |  | 848.000 |

**APCO010** Ml CABLE FLEXIBLE RV-0,6/1 KV 4x10 mm (02/07/2002, 19/07/2014)
1593.000 Ml × 5.26 = 8379.18
Línea mediante cable tipo RV-0,6/1 KV 4x10 mm. de cobre aislado con polietileno reticulado (XLPE) y cubierta de PVC fabricado según norma UNE 21123 no propagador de la llama (UNE 20432-parte 1), no propagador del incendio (UNE 20427 y UNE 20432 parte 3) , reducida emisión de halógenos (UNE 21147-1), resistente a los aceites ácidos y álcalis tendido en bandejas canales o en canalización de tubo con p.p. de terminales incluyendo enhebrado y conexionado

| Medición | Uds. | Largo | Parcial |
|---|---|---|---|
| L1.1 | 1.000 | 775.000 | 775.000 |
| L1.2 | 1.000 | 818.000 | 818.000 |
| Total |  |  | 1593.000 |

**APCO016** Ml CABLE FLEXIBLE RV-0,6/1 KV 4x16 mm (02/07/2002, 19/07/2014)
252.000 Ml × 7.73 = 1947.96
Línea mediante cable tipo RV-0,6/1 KV 4x16 mm. de cobre aislado con polietileno reticulado (XLPE) y cubierta de PVC fabricado según norma UNE 21123 no propagador de la llama (UNE 20432-parte 1), no propagador del incendio (UNE 20427 y UNE 20432 parte 3) , reducida emisión de halógenos (UNE 21147-1), resistente a los aceites ácidos y álcalis tendido en bandejas canales o en canalización de tubo con p.p. de terminales incluyendo enhebrado y conexionado

| Medición | Uds. | Largo | Parcial |
|---|---|---|---|
| L1.5 Pilonas | 1.000 | 252.000 | 252.000 |
| Total |  |  | 252.000 |

**CPM1** Ud Caja de Protección y Medida para potencia contratada < 15 kW (19/07/2014)
1.000 Ud × 477.98 = 477.98
Caja de Protección y Medida para potencia contratada < 15 kW y red subterránea de distribución, formado por armario inferior para CGP de dimensiones mínimas 532x515 mm con chasis completo tipo PN-55/ALS-2/6,6, y armario superior tipo HIMEL o similar PN-55/2ML/P2TM con dos mirillas y placa de 1 contador trifásico + reloj. Instalado en nicho y totalmente conexionado, según normas de la Compañía Suministradora.

| Medición | Uds. | Parcial |
|---|---|---|
| Riego | 1.000 | 1.000 |
| Total |  | 1.000 |

**D18C0100** Ml Acometida gral. eléctrica B.T. 4x25 mm² (19/07/2014)
40.000 Ml × 13.64 = 545.60
Acometida general eléctrica de B.T. realizada con cable de cobre 4x25 mm² con aislamiento de 0,6/1 kV, canalizados bajo tubo enterrado. Instalada y comprobado su funcionamiento, s/RBT-02. (Sólo cableado y conexionado).

| Medición | Uds. | Largo | Parcial |
|---|---|---|---|
| Alumbrado | 1.000 | 20.000 | 20.000 |
| Riego | 1.000 | 20.000 | 20.000 |
| Total |  |  | 40.000 |

**DIE.RZ1K5X6** Ml Derivación individual mediante cable RZ1-K de 5x6+1x1,5 mm² bajo tubo coarrugado doble pared ø 40 enterrado (19/07/2014)
30.000 Ml × 10.40 = 312.00
Derivación individual mediante cable RZ1-K de 5x6+1x1,5 mm², no propagador del incendio y con emisión de humos y opacidad reducida, según norma UNE 21123-4, bajo tubo corrugado doble pared ø 40 enterrado. Instalado según instrucción ITC-BT-15.

**APCU0051** Ud CUADRO ALUMBRADO ARELSA CITI (03/07/2002, 19/07/2014)
1.000 Ud × 10609.27 = 10609.27
Cuadro de mando y protección para alumbrado público. Modelo Arelsa CITI, fabricado en acero inoxidable, con diferenciales rearmables, sistema URBILUX GSM, detector dinámico del aislamiento, con seis salidas de alumbrado y aparamenta varia, según esquema unifilar, montaje sobre zócalo de fábrica de hormigón con terminación de pinturas al cemento, conexionado y programación de encendidos. En el interior del cuadro, módulo independiente, se equipará la zona de protección y medida. Totalmente instalado y operativo.

**APPL11.7** Ud COLUMNA BENITO URBAN 11,7 M (11/05/2001, 19/07/2014)
15.000 Ud × 1473.23 = 22098.45
Columna cilíndrica fabricada en una sola pieza, BENITO URBAN modelo ICCL120, o equivalente, con posibilidad de fijar hasta 9 proyectores a 3 niveles (a 500, 1200 y 1800 mm del extremo superior) en 3 líneas longitudinales a 120º. Los proyectores se fijan a la columna mediante lira y tornillo M12. Material: columna fabricada en acero S-235-JR galvanizado en caliente. Incluso cimentación de 0,85x0,85x1,00 metros mediante hormigón en masa HM-15, pernos de anclaje, caja de protección con fusibles. Se contempla también la prologación de la cimentación en las zonas ajardinadas mediante forma prismática con cantos romos mediante hormigón en masa HM-15 encofado visto. Totalmente instalada.

**APPL10** Ud COLUMNA BENITO URBAN 10 M (22/07/2014)
1.000 Ud × 1423.62 = 1423.62
Columna cilíndrica fabricada en una sola pieza, BENITO URBAN modelo ICCL100, o equivalente, con posibilidad de fijar hasta 9 proyectores a 3 niveles (a 500, 1200 y 1800 mm del extremo superior) en 3 líneas longitudinales a 120º. Los proyectores se fijan a la columna mediante lira y tornillo M12. Material: columna fabricada en acero S-235-JR galvanizado en caliente. Incluso cimentación de 0,85x0,85x1,00 metros mediante hormigón en masa HM-15, pernos de anclaje, caja de protección con fusibles. Se contempla también la prolongación de la cimentación en las zonas ajardinadas mediante forma prismática con cantos romos mediante hormigón en masa HM-15 encofrado visto. Incluso tubo ø110 mm para entrada eléctrica. Totalmente instalada.

**APPL8.2** Ud COLUMNA BENITO URBAN NATUM ICNT90 C/1 BRAZO (11/05/2001, 19/07/2014)
1.000 Ud × 1340.46 = 1340.46
Columna telescópica fabricada en dos piezas de 9 metros de altura BETINO URBAN modelo NATUM ICNT90APP, o equivalente, con un brazo. Base de sección simétrica respecto un eje diagonal obtenida a partir de una sección cuadrada mediante deslizamiento y rotación respecto a un eje perpendicular. Fuste con sección circular. Con base fabricada en acero S-235-JR galvanizado y acabado oxirón negro. Fuste y brazo fabricados en
acero s-235-Jr galvanizado y acabados en color gris RAL9006. Incluso cimentación de 0,60x0,60x0,80 metros mediante hormigón en masa HM-15, pernos de anclaje, caja de protección con fusibles. Se contempla también la prologación de la cimentación en las zonas ajardinadas mediante forma prismática con cantos romos mediante hormigón en masa HM-15 encofado visto.Totalmente instalada.

**APPL0840** Ud PROYECTOR BENITO URBAN ILCL50C DE 70 W VSAP (11/05/2001, 19/07/2014)
56.000 Ud × 209.78 = 11747.68
Proyector BENITO URBAN modelo ILCL50C de 70 W VSAP con doble nivel, o equivalente, con cuerpo fabricado en chapa de aluminio embutida, bloque óptico mediante reflector de alumino anodizado y electroabrillantado, con distribución simétrica, difusor de vidrio plano, fijación a columna mediante lira con anclaje de 1 tornillo M12, IP65 IK09, Clase II, portalámparas E40, equipo eléctrico alojado en la columna de 70 W VSAP. Totalmente instalado, incluso con parte proporcional de proyectos de legalización y puesta en marcha, probado y funcionando.

**ILAK68** Ud LUMINARIA RESIDENCIAL BENITO URBAN modelo ALASKA LED 60W (30/06/2014, 19/07/2014)
1.000 Ud × 559.05 = 559.05
Luminaria residencial Alaska LED con distribución asimétrica de 60W (ILAKLED68 LED) de BENITO URBAN, o equivalente, compuesto por una fuente de luz es de 54 LEDs con flujo luminoso de 5.000 lm y una temperatura de color de 4000K, para instalación en columna o brazo de pared, con cuerpo en inyección de aluminio y difusor de vidrio plano templado; para instalación Top o lateral a tubo de diámetro 48 o 60mm, grado de protección IP66 (luminaria), IK10, FHS inst: 1%. Instalada y conectada.

| Medición | Uds. | Parcial |
|---|---|---|
| 1 | 1.000 | 1.000 |
| Total |  | 1.000 |

**B403060** Ud TORRETA DE SUMINSITRO ELÉCTRICO RETRÁCTIL 400/300/600 MM C/2 CUADROS DE TOMAS (16/07/2014, 19/07/2014)
2.000 Ud × 1664.59 = 3329.18
Torreta de suministro eléctrico retráctil PILOMAT ENERGY B4030060 de 400x300x600 mm. o equivalente, equipada con dos cuadros con protecciones maganetotérmicas y diferenciales y 6 tomas de corriente I+N+TT 16 A y 2 tomas de corriente III+N+T 16 A. Totalmente instalada y conexionada.

**APBG2249** Ud BEGA 2249 EMPOTRADA PAREDES (16/07/2014, 19/07/2014)
30.000 Ud × 257.08 = 7712.40
Luminaria para empotrar modelo BEGA 2249 o equivalente. Equipos auxiliares, cajetín de empotramiento y ayudas de albañilería. Totalmente terminada.

| Medición | Uds. | Parcial |
|---|---|---|
| Rampas | 20.000 | 20.000 |
| Escaleras | 10.000 | 10.000 |
| Total |  | 30.000 |

**APTSHPV02** Ud LUMINARIA DE EMPOTRAR CON LED RGB 1 M (17/07/2014, 19/07/2014)
288.000 Ud × 166.78 = 48032.64
Luminaria de empotrar con led en PCB rígido de 1 m, LINE LIGHT modelo TS-HPV-002, o equivalente, con equipo de encendido y controladora repetidora, doble salida de cable, óptica de 30º. Grado de protección IP67 - IK5. Voltaje de alimentación 230 V AC. Potencia 21 W. Luminosidad R 314, G 157 y B 647. Eficiencia óptica del 93%. Ángulo de emisión 30º. Vida estimada 35000 horas. Temperatura de color RGB. Instalada y conexionada.

| Medición | Uds. | Largo | Parcial |
|---|---|---|---|
| Cerramiento | 35.000 | 8.000 | 280.000 |
|  | 2.000 | 4.000 | 8.000 |
| En pilares |  |  |  |
| Total |  |  | 288.000 |

**APTSHHPV04** Ud MANDO CONTROLADOR DE 4 CANALES (17/07/2014, 19/07/2014)
36.000 Ud × 78.65 = 2831.40
Mando controlador de 4 canales.

| Código | Ud | Descripción | Cantidad | Precio | Importe |
|---|---|---|---|---|---|
| APTSHPV03 | Ud | CONTROLADORA RGB PARA 10 LUMINARIAS (17/07/2014, 19/07/2014) | 36.000 | 158.91 | 5720.76 |

**APBG2249CC** Ud CAJETIN CONTROLADOR (16/07/2014, 19/07/2014)
36.000 Ud × 28.12 = 1012.32
Cajetín de alojamiento del controlador repetidor de 10 Led RGB, de 25x25x2 mm. de acero inoxidable AISI 316L. Empotrado en pilares, con parte proporcional de canalización oculta y obra de albañilería. Totalmente terminado.

| Medición | Uds. | Parcial |
|---|---|---|
| Alojado en pilares | 36.000 | 36.000 |
| Total |  | 36.000 |

### 1.9 JARDINERIA
Importe: 106129.65

**ZPAAJ004** Ud PARTIDA ALZADA TRASPLANTE DE PLANTAS (06/03/2006)
1.000 Ud × 2745.83 = 2745.83
Partida alzada a justificar de acuerdo con el cuadro de precios del Proyecto para trasplante de las plantas existentes en el trazado de la obra.

| Código | Ud | Descripción | Cantidad | Precio | Importe |
|---|---|---|---|---|---|
| URJR800 | Ud | Pino canario (Pinus canariensis) de 1 metro de altura total, 4 cm de perímetro de tronco, incluyendo plantación, aportación de tierra vegetal, tutor y conservación y riego durante seis meses. (14/10/2004) | 1.000 | 21.36 | 21.36 |

**URJR809** Ud Benjamina (Ficus benjamina) de 2 metros de altura (14/10/2004)
10.000 Ud × 174.66 = 1746.60
Benjamina (Ficus benjamina) de 2 metros de altura total, 6 cm de perímetro de tronco, incluyendo plantación, aportación de tierra vegetal, tutor y conservación y riego durante seis meses.

**URJR810** Ud Ficus lira (Ficus lyrata) de 2,5-3 metros de altu (14/10/2004)
10.000 Ud × 174.66 = 1746.60
Ficus lira (Ficus lyrata) de 2,5-3 metros de altura total, 6 cm de perímetro de tronco, incluyendo plantación, aportación de tierra vegetal, tutor y conservación y riego durante seis meses.

**URJR811** Ud Higuera herrumbrosa (Ficus rubiginosa) de 2,5-3 me (14/10/2004)
8.000 Ud × 174.66 = 1397.28
Higuera herrumbrosa (Ficus rubiginosa) de 2,5-3 metros de altura total, 6 cm de perímetro de tronco, incluyendo plantación, aportación de tierra vegetal, tutor y conservación y riego durante seis meses.

**URJR814** Ud Palmera mejicana (Washingtonia robusta) de 3 metro (14/10/2004)
22.000 Ud × 269.00 = 5918.00
Palmera mejicana (Washingtonia robusta) de 3 metros de altura total, 60 cm de perímetro de tronco, incluyendo plantación, aportación de tierra vegetal, tutor y conservación y riego durante seis meses.

**URJR815** Ud Palmera enana (Phoenix roebelenii) de 1 metro de a (14/10/2004)
3.000 Ud × 119.01 = 357.03
Palmera enana (Phoenix roebelenii) de 1 metro de altura total, 15 cm de perímetro de tronco, incluyendo plantación, aportación de tierra vegetal, tutor y conservación y riego durante seis meses.

**URJR816** Ud Sabina (Juniperus canariensis) de 1,2 metros de al (14/10/2004)
1.000 Ud × 70.71 = 70.71
Sabina (Juniperus canariensis) de 1,2 metros de altura total, 4 cm de perímetro de tronco, incluyendo plantación, aportación de tierra vegetal, tutor y conservación y riego durante seis meses.

**URJR817** Ud Cedro (Juniperus cedrus) de 1,5 metros de altura t (14/10/2004)
5.000 Ud × 70.71 = 353.55
Cedro (Juniperus cedrus) de 1,5 metros de altura total, 4 cm de perímetro de tronco, incluyendo plantación, aportación de tierra vegetal, tutor y conservación y riego durante seis meses.

**URJR818** Ud Cipreses (Cupressus sempervirens) de 1,8-2 metros (14/10/2004)
44.000 Ud × 70.71 = 3111.24
Cipreses (Cupressus sempervirens) de 1,8-2 metros de altura total, 20 cm de perímetro de tronco, incluyendo plantación, aportación de tierra vegetal, tutor y conservación y riego durante seis meses.

**URJR820** Ud Alcornoques (Quercus suber) de 2 metros de altura (14/10/2004)
8.000 Ud × 209.31 = 1674.48
Alcornoques (Quercus suber) de 2 metros de altura total, 12 cm de perímetro de tronco, incluyendo plantación, aportación de tierra vegetal, tutor y conservación y riego durante seis meses.

**URJR821** Ud Olivo (Olea europaea) de 1,8 metros de altura tota (14/10/2004)
3.000 Ud × 428.76 = 1286.28
Olivo (Olea europaea) de 1,8 metros de altura total, 18 cm de perímetro de tronco, incluyendo plantación, aportación de tierra vegetal, tutor y conservación y riego durante seis meses.

**URJR822** Ud Magnolio (Magnolia grandiflora) de 2,5 metros de a (14/10/2004)
20.000 Ud × 209.31 = 4186.20
Magnolio (Magnolia grandiflora) de 2,5 metros de altura total, 6 cm de perímetro de tronco, incluyendo plantación, aportación de tierra vegetal, tutor y conservación y riego durante seis meses.

**URJR823** Ud Ginko (Ginkgo biloba) de 1,8 metros de altura tota (14/10/2004)
14.000 Ud × 70.71 = 989.94
Ginko (Ginkgo biloba) de 1,8 metros de altura total, 4 cm de perímetro de tronco, incluyendo plantación, aportación de tierra vegetal, tutor y conservación y riego durante seis meses.

**URJR826** Ud Plátano de sombra (Plátanus hispánica) de 3 metros (14/10/2004)
10.000 Ud × 209.31 = 2093.10
Plátano de sombra (Plátanus hispánica) de 3 metros de altura total, 12 cm de perímetro de tronco, incluyendo plantación, aportación de tierra vegetal, tutor y conservación y riego durante seis meses.

**URJR828** Ud Buganvilla (Bouganvillea glabra) de 0,6 metros de (14/10/2004)
25.000 Ud × 6.01 = 150.25
Buganvilla (Bouganvillea glabra) de 0,6 metros de altura total, incluyendo plantación, aportación de tierra vegetal, tutor y conservación y riego durante seis meses.

| Código | Ud | Descripción | Cantidad | Precio | Importe |
|---|---|---|---|---|---|
| URJR832 | Ud | Bambú (Bambusa arundinacea) de 2,5 metros de altura total. incluyendo plantación, aportación de tierra vegetal, tutor y conservación y riego durante seis meses. (14/10/2004) | 128.000 | 35.01 | 4481.28 |

**URJR833** Ud Algarrobo (Ceratonia siliqua) de 2,5 metros de alt (14/10/2004)
5.000 Ud × 88.56 = 442.80
Algarrobo (Ceratonia siliqua) de 2,5 metros de altura total, 6 cm de perímetro de tronco, incluyendo plantación, aportación de tierra vegetal, tutor y conservación y riego durante seis meses.

**URJR834** Ud Almendro (Prunus dulcis) de 1,8 metros de altura t (14/10/2004)
3.000 Ud × 21.36 = 64.08
Almendro (Prunus dulcis) de 1,8 metros de altura total, 4 cm de perímetro de tronco, incluyendo plantación, aportación de tierra vegetal, tutor y conservación y riego durante seis meses.

**URJR835** Ud Granado (Púnica granatum) de 1,8 metros de altura (14/10/2004)
2.000 Ud × 21.36 = 42.72
Granado (Púnica granatum) de 1,8 metros de altura total, 4 cm de perímetro de tronco, incluyendo plantación, aportación de tierra vegetal, tutor y conservación y riego durante seis meses.

**URJR836** Ud Guayabero (Psidium guajava) de 1,5 metros de altur (14/10/2004)
2.000 Ud × 21.36 = 42.72
Guayabero (Psidium guajava) de 1,5 metros de altura total, 4 cm de perímetro de tronco, incluyendo plantación, aportación de tierra vegetal, tutor y conservación y riego durante seis meses.

**URJR837** Ud Higuera (Ficus carica) de 1,5 metros de altura tot (14/10/2004)
2.000 Ud × 26.61 = 53.22
Higuera (Ficus carica) de 1,5 metros de altura total, 4 cm de perímetro de tronco, incluyendo plantación, aportación de tierra vegetal, tutor y conservación y riego durante seis meses.

**URJR838** Ud Morera (Morus alba) de 1,5 metros de altura total, (14/10/2004)
1.000 Ud × 21.36 = 21.36
Morera (Morus alba) de 1,5 metros de altura total, 4 cm de perímetro de tronco, incluyendo plantación, aportación de tierra vegetal, tutor y conservación y riego durante seis meses.

**URJR839** Ud Nisperero (Eriobotrya japonica) de 1,5 metros de a (14/10/2004)
2.000 Ud × 21.36 = 42.72
Nisperero (Eriobotrya japonica) de 1,5 metros de altura total, 4 cm de perímetro de tronco, incluyendo plantación, aportación de tierra vegetal, tutor y conservación y riego durante seis meses.

**URJR840** Ud Pitanga (Eugenia uniflora) de 1,5 metros de altura (14/10/2004)
2.000 Ud × 21.36 = 42.72
Pitanga (Eugenia uniflora) de 1,5 metros de altura total, 4 cm de perímetro de tronco, incluyendo plantación, aportación de tierra vegetal, tutor y conservación y riego durante seis meses.

**URJR850** Ud Grupo de plantas "Laurisilva". Compuesto por las siguientes unidades vegetales: Faya, Barbuzano, Mocán, Til, Viñátigo, Madroño Canario, Almacigo y Laurel Loro. Incluyendo plantación, aportación de tierra vegetal, tutor y conservación y riego durante seis (22/07/2014)
4.000 Ud × 324.18 = 1296.72
Grupo de plantas "Laurisilva". Compuesto por las siguientes unidades vegetales: Faya, Barbuzano, Mocán, Til, Viñátigo, Madroño Canario, Almacigo y Laurel Loro. Incluyendo plantación, aportación de tierra vegetal, tutor y conservación y riego durante seis meses.

**URJR851** Ud Grupo de plantas "Arbustos aromáticos". Compuesto por las siguientes unidades vegetales: Romero, Laanda, Híerbabuena y Salvia. Incluyendo plantación, aportación de tierra vegetal, tutor y conservación y riego durante seis meses. (22/07/2014)
6.000 Ud × 18.37 = 110.22

| Medición | Uds. | Parcial |
|---|---|---|
| SEGUN LA MEDICION CAD | 6.000 | 6.000 |
| Total |  | 6.000 |

**URJR845** Ud Fores temporada de 0,2 metros de altura total, inc (14/10/2004)
300.000 Ud × 1.13 = 339.00
Flores de temporada de 0,2 metros de altura total, incluyendo plantación, aportación de tierra vegetal, tutor y conservación y riego durante seis meses.

| Medición | Uds. | Largo | Parcial |
|---|---|---|---|
| 10 UNIDADES POR M2 | 10.000 | 30.000 | 300.000 |
| Total |  |  | 300.000 |

**URJR846** Ud Arbustos de 0,2 metros de altura total, incluyendo (14/10/2004)
60.000 Ud × 6.35 = 381.00
Arbustos de 0,2 metros de altura total, incluyendo plantación, aportación de tierra vegetal, tutor y conservación y riego durante seis meses.

| Medición | Uds. | Largo | Parcial |
|---|---|---|---|
| 2 UNIDADES POR M2 | 2.000 | 30.000 | 60.000 |
| Total |  |  | 60.000 |

**ESCO001** Ml Murete de conformación de plataformas para evitar
1500.000 Ml × 2.00 = 3000.00

| Medición | Uds. | Parcial |
|---|---|---|
| ESTIMACION DE | 1500.000 | 1500.000 |
| Total |  | 1500.000 |

**ESCO002** M2 Muro de escollera en formación de bancales de altu (24/07/2014)
400.000 M2 × 22.00 = 8800.00
Muro de escollera en formación de bancales de altura variable, consistente en la apertura de zanja de 1.00x1.00, con escollera procedente de la excavación o de préstamos, con formación de cara exterior plana y vista, rejuntado con lajas. Totalmente terminado.

| Medición | Uds. | Largo | Alto | Parcial |
|---|---|---|---|---|
| ESTIMACION | 1.000 | 200.000 | 2.000 | 400.000 |
| Total |  |  |  | 400.000 |

**URJR3000** M2 Tratamiento, adecuación y acoondicionamiento final (24/07/2014)
1000.000 M2 × 0.65 = 650.00
Tratamiento, adecuación y acondicionamiento final de remates en zonas verdes, consistente en rastrillados, colocación y extendido de tierra vegetal y/o recebado de piedra, cascajos. Totalmente terminado.

**MTZA0013** M3 EXCAVACIÓN ZANJAS OBRAS URBANAS+DEMOLICION ,
1248.750 M3 × 7.87 = 9827.66

| Medición | Uds. | Largo | Ancho | Alto | Parcial |
|---|---|---|---|---|---|
| EXCAVACIÓN DE PLANTACION | 370.000 | 1.500 | 1.500 | 1.500 | 1248.750 |
| Total |  |  |  |  | 1248.750 |

**MTRS004** M3 Tierra vegetal, DE PRESTAMOS colocada. (13/04/2004)
2248.750 M3 × 20.30 = 45649.63
Tierra vegetal procedente de préstamos, colocada, extendida y rasanteada en isletas.

| Medición | Uds. | Largo | Ancho | Alto | Parcial |
|---|---|---|---|---|---|
| EXCAVACIÓN DE PLANTACION | 370.000 | 1.500 | 1.500 | 1.500 | 1248.750 |
| EXTENDIDO TIERRA VEGETAL | 2000.000 |  |  | 0.500 | 1000.000 |
| Total |  |  |  |  | 2248.750 |

| Código | Ud | Descripción | Cantidad | Precio | Importe |
|---|---|---|---|---|---|
| MTRS0060 | M3 | ARIDO 6/12 -10-20 - EXTENDIDO Y RASANTEADO | 50.000 | 13.65 | 682.50 |

**MTRS0050** M3 ARENA "JABLE" EXTENDIDO Y RASANTEADO (01/04/2004)
2.000 M3 × 12.33 = 24.66
Arena "Jable", extendida y rasanteada por medios mecánicos o manuales.

**URJR6000** ML Bordura de polietileno de alta densidad de 15 cm. (24/07/2014)
220.000 ML × 8.00 = 1760.00
Bordura de polietileno de alta densidad de 15 cm. de altura en delimitación de parterres, con parte proporcional de grapas y accesorios. Totalmente terminado.

**URJR801** Ud Faya (Myrica faya) de 1 metro de altura total, 3 c (14/10/2004)
0.000 Ud × 21.36 = 0.00
Faya (Myrica faya) de 1 metro de altura total, 3 cm de perímetro de tronco, incluyendo plantación, aportación de tierra vegetal, tutor y conservación y riego durante seis meses.

**URJR802** Ud Barbusano (Apollonias barbujana) de 1 metro de alt (14/10/2004)
0.000 Ud × 35.01 = 0.00
Barbusano (Apollonias barbujana) de 1 metro de altura total, 4 cm de perímetro de tronco, incluyendo plantación, aportación de tierra vegetal, tutor y conservación y riego durante seis meses.

**URJR803** Ud Mocán (Visnea mocanera) de 0,8 metros de altura to (14/10/2004)
0.000 Ud × 21.36 = 0.00
Mocán (Visnea mocanera) de 0,8 metros de altura total, 4 cm de perímetro de tronco, incluyendo plantación, aportación de tierra vegetal, tutor y conservación y riego durante seis meses.

**URJR804** Ud Til (Ocotea foetens) de 0,8 metros de altura total (14/10/2004)
0.000 Ud × 41.31 = 0.00
Til (Ocotea foetens) de 0,8 metros de altura total, 3 cm de perímetro de tronco, incluyendo plantación, aportación de tierra vegetal, tutor y conservación y riego durante seis meses.

**URJR805** Ud Viñátigo (Persea índica) de 1,7 metros de altura t (14/10/2004)
0.000 Ud × 70.71 = 0.00
Viñátigo (Persea índica) de 1,7 metros de altura total, 4 cm de perímetro de tronco, incluyendo plantación, aportación de tierra vegetal, tutor y conservación y riego durante seis meses.

**URJR806** Ud Madroño canario (Arbutus canariensis) de 1,2 metro (14/10/2004)
0.000 Ud × 70.71 = 0.00
Madroño canario (Arbutus canariensis) de 1,2 metros de altura total, 4 cm de perímetro de tronco, incluyendo plantación, aportación de tierra vegetal, tutor y conservación y riego durante seis meses.

**URJR807** Ud Almácigo (Pistacia atlántica) de 0,9 metros de alt (14/10/2004)
0.000 Ud × 21.36 = 0.00
Almácigo (Pistacia atlántica) de 0,9 metros de altura total, 4 cm de perímetro de tronco, incluyendo plantación, aportación de tierra vegetal, tutor y conservación y riego durante seis meses.

**URJR808** Ud Laurel-loro (Laurus canariensis-azorica) de 1 metr (14/10/2004)
0.000 Ud × 42.36 = 0.00
Laurel-loro (Laurus canariensis-azorica) de 1 metro de altura total, 4 cm de perímetro de tronco, incluyendo plantación, aportación de tierra vegetal, tutor y conservación y riego durante seis meses.

**URJR812** Ud Turbinto (Schinus terebinthifolius) de 2,0-2,5 met (14/10/2004)
1.000 Ud × 88.56 = 88.56
Turbinto (Schinus terebinthifolius) de 2,0-2,5 metros de altura total, 6 cm de perímetro de tronco, incluyendo plantación, aportación de tierra vegetal, tutor y conservación y riego durante seis meses.

**URJR813** Ud Palmera canaria (Phoenix canariensis) de 0,6 metro (14/10/2004)
1.000 Ud × 209.31 = 209.31
Palmera canaria (Phoenix canariensis) de 0,6 metros de altura total, 60 cm de perímetro de tronco, incluyendo plantación, aportación de tierra vegetal, tutor y conservación y riego durante seis meses.

**URJR819** Ud Encinas (Quercus ilex) de 2 metros de altura total (14/10/2004)
1.000 Ud × 70.71 = 70.71
Encinas (Quercus ilex) de 2 metros de altura total, 6 cm de perímetro de tronco, incluyendo plantación, aportación de tierra vegetal, tutor y conservación y riego durante seis meses.

**URJR824** Ud Álamo blanco (Pópulus alba) de 1,8 metros de altur (14/10/2004)
1.000 Ud × 42.36 = 42.36
Álamo blanco (Pópulus alba) de 1,8 metros de altura total, 4 cm de perímetro de tronco, incluyendo plantación, aportación de tierra vegetal, tutor y conservación y riego durante seis meses.

**URJR825** Ud Álamo temblón (Pópulus trémula) de 1,8 metros de a (14/10/2004)
1.000 Ud × 42.36 = 42.36
Álamo temblón (Pópulus trémula) de 1,8 metros de altura total, 4 cm de perímetro de tronco, incluyendo plantación, aportación de tierra vegetal, tutor y conservación y riego durante seis meses.

**URJR827** Ud Jazmín (Jasminum) de 0,6 metros de altura total, (14/10/2004)
1.000 Ud × 6.01 = 6.01
Jazmín (Jasminum) de 0,6 metros de altura total, incluyendo plantación, aportación de tierra vegetal, tutor y conservación y riego durante seis meses.

**URJR829** Ud Balo (Plocama pendula) de 0,6 metros de altura tot (14/10/2004)
1.000 Ud × 17.16 = 17.16
Balo (Plocama pendula) de 0,6 metros de altura total, incluyendo plantación, aportación de tierra vegetal, tutor y conservación y riego durante seis meses.

**URJR830** Ud Cardón (Euphorbia canariensis) de 0,6 metros de al (14/10/2004)
1.000 Ud × 41.31 = 41.31
Cardón (Euphorbia canariensis) de 0,6 metros de altura total, RAMIFICADO, incluyendo plantación, aportación de tierra vegetal, tutor y conservación y riego durante seis meses.

**URJR831** Ud Tabaiba (Euphorbia lamarchii) de 0,6 metros de alt (14/10/2004)
1.000 Ud × 8.41 = 8.41
Tabaiba (Euphorbia lamarchii) de 0,6 metros de altura total, incluyendo plantación, aportación de tierra vegetal, tutor y conservación y riego durante seis meses.

**URJR841** Ud Romero (Rosmarinus officinalis) de 0,6 metros de a (14/10/2004)
0.000 Ud × 7.78 = 0.00
Romero (Rosmarinus officinalis) de 0,6 metros de altura total, incluyendo plantación, aportación de tierra vegetal, tutor y conservación y riego durante seis meses.

**URJR842** Ud Lavanda (Lavandula canariensis) de 0,6 metros de a (14/10/2004)
0.000 Ud × 3.53 = 0.00
Lavanda (Lavandula canariensis) de 0,6 metros de altura total, incluyendo plantación, aportación de tierra vegetal, tutor y conservación y riego durante seis meses.

| Código | Ud | Descripción | Cantidad | Precio | Importe |
|---|---|---|---|---|---|
| URJR843 | Ud | Híerbabuena (Mentha spicata) de 0,2 metros de altura total, incluyendo plantación, aportación de tierra vegetal, tutor y conservación y riego durante seis meses. (14/10/2004) | 0.000 | 3.53 | 0.00 |

**URJR844** Ud Salvia (Salvia officinalis) de 0,2 metros de altur (14/10/2004)
0.000 Ud × 3.53 = 0.00
Salvia (Salvia officinalis) de 0,2 metros de altura total, incluyendo plantación, aportación de tierra vegetal, tutor y conservación y riego durante seis meses.

| Código | Ud | Descripción | Cantidad | Precio | Importe |
|---|---|---|---|---|---|
| URJR847 | M2 | Plantación de césped de semilla, penisetum clandestinum (semilla), con una densidad de 40/50 g/m², incluso preparación del terreno, incorporación de substratode arena de silice, abono de fondo y turba, mantillo, perfilado a mano, siembra, rastrillado y pr | 0.000 | 6.68 | 0.00 |

### 1.10 MOBILIARIO Y EQUIPAMIENTO
Importe: 520240.74

#### 1.10.1 MOBILIARIO Y EQUIPAMIENTO: PISTA DE SKATEPARK
Importe: 95634.04

**URMO300** Ud Ud. de elemento de CONV. BOWL1500 (16/07/2014)
1.000 Ud × 16831.82 = 16831.82
Ud. de elemento de CONV. BOWL1500 , o equivalente, (Altura: 1,5 m xAnchura: 10,5 m xLongitud: 3,36 m), en conformación de pista de SKATE prefabricada según especificaciones reseñadas en Memoria y Anejo Nº3. Totalmente instalado, operativo, con certificados y pruebas de homologación.

**URMO301** Ud Ud. de elemento de MINIRAMP1200 (16/07/2014)
1.000 Ud × 6580.04 = 6580.04
Ud. de elemento de MINIRAMP1200 , o equivalente, (Altura: 1,2 m xAnchura: 2,44 m xLongitud: 10,5 m), en conformación de pista de SKATE prefabricada según especificaciones reseñadas en Memoria y Anejo Nº3. Totalmente instalado, operativo, con certificados y pruebas de homologación.

**URMO302** Ud Ud. de elemento de MINIRAMP1500 (16/07/2014)
1.000 Ud × 7155.23 = 7155.23
Ud. de elemento de MINIRAMP1500 , o equivalente, (Altura: 1,5 m xAnchura: 2,44 m xLongitud: 10,5 m), en conformación de pista de SKATE prefabricada según especificaciones reseñadas en Memoria y Anejo Nº3. Totalmente instalado, operativo, con certificados y pruebas de homologación.

**URMO303** Ud Ud. de elemento de QUARTER + Q.MINIRAMP 1500 (16/07/2014)
1.000 Ud × 3846.15 = 3846.15
Ud. de elemento de QUARTER + Q.MINIRAMP 1500, o equivalente, (Altura: 1,5 m xAnchura: 2,44 m xLongitud: 4,52 m), en conformación de pista de SKATE prefabricada según especificaciones reseñadas en Memoria y Anejo Nº3. Totalmente instalado, operativo, con certificados y pruebas de homologación.

**URMO304** Ud Ud. de elemento de BANKHIP+BANK M.RAMP 1500 (16/07/2014)
1.000 Ud × 5483.94 = 5483.94
Ud. de elemento de BANKHIP+BANK M.RAMP 1500, o equivalente, (Altura: 1,5 m xAnchura: 5,08 m xLongitud: 4,53 m), en conformación de pista de SKATE prefabricada según especificaciones reseñadas en Memoria y Anejo Nº3. Totalmente instalado, operativo, con certificados y pruebas de homologación.

**URMO305** Ud Ud. de elemento de FLYBOX BANK 1500 (16/07/2014)
1.000 Ud × 5247.17 = 5247.17
Ud. de elemento de FLYBOX BANK 1500 , o equivalente, (Altura: 1,5 m xAnchura: 3,66 m xLongitud: 7,77 m), en conformación de pista de SKATE prefabricada según especificaciones reseñadas en Memoria y Anejo Nº3. Totalmente instalado, operativo, con certificados y pruebas de homologación.

**URMO306** Ud Ud. de elemento de PLANTER+CAJON 250/500 (16/07/2014)
1.000 Ud × 1977.36 = 1977.36
Ud. de elemento de PLANTER+CAJON 250/500 , o equivalente, (Altura: 0,25/0,5 m xAnchura: 1,22 m xLongitud: 2,84 m), en conformación de pista de SKATE prefabricada según especificaciones reseñadas en Memoria y Anejo Nº3. Totalmente instalado, operativo, con certificados y pruebas de homologación.

**URMO307** Ud Ud. de elemento de MINIRAMP1500 (16/07/2014)
1.000 Ud × 8154.30 = 8154.30
Ud. de elemento de MINIRAMP1500 , o equivalente, (Altura: 1,5 m xAnchura: 2,44 m xLongitud: 12,8 m), en conformación de pista de SKATE prefabricada según especificaciones reseñadas en Memoria y Anejo Nº3. Totalmente instalado, operativo, con certificados y pruebas de homologación.

**URMO308** Ud Ud. de elemento de MINIRAMP + Q.MINIRAMP1900 (16/07/2014)
1.000 Ud × 13205.12 = 13205.12
Ud. de elemento de MINIRAMP + Q.MINIRAMP1900, o equivalente, (Altura: 1,9 m xAnchura: 3,66 m xLongitud: 14,9 m), en conformación de pista de SKATE prefabricada según especificaciones reseñadas en Memoria y Anejo Nº3. Totalmente instalado, operativo, con certificados y pruebas de homologación.

**URMO309** Ud Ud. de elemento de QUARTER HIP 1900 (16/07/2014)
1.000 Ud × 6976.20 = 6976.20
Ud. de elemento de QUARTER HIP 1900 , o equivalente, (Altura: 1,9 m xAnchura: 3,74 m 20º xLongitud: 4,6 m), en conformación de pista de SKATE prefabricada según especificaciones reseñadas en Memoria y Anejo Nº3. Totalmente instalado, operativo, con certificados y pruebas de homologación.

**URMO310** Ud Ud. de elemento de SPINE 1500 (16/07/2014)
1.000 Ud × 3171.63 = 3171.63
Ud. de elemento de SPINE 1500 , o equivalente, (Altura: 1,5 m xAnchura: 2,44 m xLongitud: 4,6 m), en conformación de pista de SKATE prefabricada según especificaciones reseñadas en Memoria y Anejo Nº3. Totalmente instalado, operativo, con certificados y pruebas de homologación.

**URMO311** Ud Ud. de elemento de PLANTER DOBLE 250/500 (16/07/2014)
1.000 Ud × 1977.36 = 1977.36
Ud. de elemento de PLANTER DOBLE 250/500 , o equivalente, (Altura: 0,25/0,5 m xAnchura: 2,44 m xLongitud: 2,44 m), en conformación de pista de SKATE prefabricada según especificaciones reseñadas en Memoria y Anejo Nº3. Totalmente instalado, operativo, con certificados y pruebas de homologación.

**URMO312** Ud Ud. de elemento de CARACOL 1000 (16/07/2014)
1.000 Ud × 4693.92 = 4693.92
Ud. de elemento de CARACOL 1000, o equivalente, (Altura: 1 m xAnchura: 2,44 m xLongitud: 4 m), en conformación de pista de SKATE prefabricada según especificaciones reseñadas en Memoria y Anejo Nº3. Totalmente instalado, operativo, con certificados y pruebas de homologación.

**URMO313** Ud Ud. de elemento de GRINDBOX DOBLE+RAIL (16/07/2014)
1.000 Ud × 5043.89 = 5043.89
Ud. de elemento de GRINDBOX DOBLE+RAIL , o equivalente, (Altura: 1 m xAnchura: 2,44 m xLongitud: 9,54 m), en conformación de pista de SKATE prefabricada según especificaciones reseñadas en Memoria y Anejo Nº3. Totalmente instalado, operativo, con certificados y pruebas de homologación.

**URMO314** Ud Ud. de elemento deFUNBOX DISASTER (16/07/2014)
1.000 Ud × 3999.77 = 3999.77
Ud. de elemento deFUNBOX DISASTER , o equivalente, (Altura: 0,6 m xAnchura: 2,84 m xLongitud: 4,76 m), en conformación de pista de SKATE prefabricada según especificaciones reseñadas en Memoria y Anejo Nº3. Totalmente instalado, operativo, con certificados y pruebas de homologación.

**URMO315** Ud Ud. de elemento de PLANTER SIMPLE (16/07/2014)
1.000 Ud × 974.82 = 974.82
Ud. de elemento de PLANTER SIMPLE, o equivalente, (Altura:0,6 m xAnchura: 2,84 m xLongitud: 4,76 m), en conformación de pista de SKATE prefabricada según especificaciones reseñadas en Memoria y Anejo Nº3. Totalmente instalado, operativo, con certificados y pruebas de homologación.

**URMO316** Ud Ud. de elemento de RAIL 600 (16/07/2014)
1.000 Ud × 315.32 = 315.32
Ud. de elemento de RAIL 600 , o equivalente, (Altura: 0,6 m xLongitud: 3 m), en conformación de pista de SKATE prefabricada según especificaciones reseñadas en Memoria y Anejo Nº3. Totalmente instalado, operativo, con certificados y pruebas de homologación.

#### 1.10.2 MOBILIARIO Y EQUIPAMIENTO: EQUIPAMIENTO INFANTIL
Importe: 210873.59

**URJU010** Ud Juego infantil: Red de pesca, modelo COR20600 de (16/07/2014)
1.000 Ud × 16921.91 = 16921.91
Juego infantil: Red de pesca, modelo COR20600 de Kompan o equivalente. Totalmente instalado y operativo.

**URJU011** Ud Juego infantil: El Gimnasio, modelo ELE400231 (16/07/2014)
1.000 Ud × 23113.86 = 23113.86
Juego infantil: El Gimnasio, modelo ELE400231 de Kompan o equivalente. Totalmente instalado y operativo.

**URJU012** Ud Juego infantil: Columpio Combi nido 1,20cm, modelo KSW91063-0009 (16/07/2014)
1.000 Ud × 5754.21 = 5754.21
Juego infantil: Columpio Combi nido 1,20cm, modelo KSW91063-0009 de Kompan o equivalente. Total mente instalado y operativo.

**URJU013** Ud Juego infantil: La Casita, modelo BASIC750P (16/07/2014)
1.000 Ud × 1461.08 = 1461.08
Juego infantil: La Casita, modelo BASIC750P de Kompan o equivalente. Totalmente instalado y operativo.

**URJU014** Ud Juego infantil: Casita con bancos y mesa, modelo NAT 404 (16/07/2014)
1.000 Ud × 4104.87 = 4104.87
Juego infantil: Casita con bancos y mesa, modelo NAT 404 de Kompan o equivalente. Totalmente instalado y operativo.

**URJU015** Ud Juego infantil: Piruetas trío, modelo M871 (16/07/2014)
1.000 Ud × 977.13 = 977.13
Juego infantil: Piruetas trío, modelo M871 de Kompan o equivalente. Totalmente instalado y operativo.

**URJU016** Ud Juego infantil: Combinación 3 torres con túnel, modelo GSP400101 (16/07/2014)
1.000 Ud × 14894.88 = 14894.88
Juego infantil: Combinación 3 torres con túnel, modelo GSP400101 de Kompan o equivalente. Totalmente instalado y operativo.

**URJU017** Ud Juego infantil: Túnel Peekaboo, modelo GSP000500 (16/07/2014)
1.000 Ud × 3325.25 = 3325.25
Juego infantil: Túnel Peekaboo, modelo GSP000500 de Kompan o equivalente. Totalmente instalado y operativo.

**URJU018** Ud Juego infantil: El Pesquero -Tobogán acero, modelo MS3272P (16/07/2014)
1.000 Ud × 21061.43 = 21061.43
Juego infantil: El Pesquero -Tobogán acero, modelo MS3272P de Kompan o equivalente. Totalmente instalado y operativo.

**URJU019** Ud Juego infantil: El girasol, modelo M951P (16/07/2014)
1.000 Ud × 1495.73 = 1495.73
Juego infantil: El girasol, modelo M951P de Kompan o equivalente. Totalmente instalado y operativo.

**URJU020** Ud Juego infantil: Balancín moto, modelo M183P (16/07/2014)
1.000 Ud × 2294.99 = 2294.99
Juego infantil: Balancín moto, modelo M183P de Kompan o equivalente. Totalmente instalado y operativo.

**URJU021** Ud Juego infantil: Pista Pana 8 alta-HDPE, modelo FRE402003-0913 (16/07/2014)
1.000 Ud × 8014.55 = 8014.55
Juego infantil: Pista Pana 8 alta-HDPE, modelo FRE402003-0913 de Kompan o equivalente. Totalmente instalado y operativo.

**URJU022** Ud Juego infantil: Pista Multideporte CLASSIC 12x22 m, modelo FRE1112BL (16/07/2014)
1.000 Ud × 21598.50 = 21598.50
Juego infantil: Pista Multideporte CLASSIC 12x22 m, modelo FRE1112BL de Kompan o equivalente. Totalmente instalado y operativo.

**URJU0232** M2 Juego infantil: Pavimento caucho 40 MM, modelo A SURF 030 (16/07/2014)
1100.000 M2 × 65.84 = 72424.00
Juego infantil: Pavimento caucho 40 MM, modelo A SURF 030 de Kompan o equivalente. Totalmente instalado y operativo.

**URJU024** M2 Juego infantil: Pavimento caucho 50 MM, modelo A SURF 050 (16/07/2014)
50.000 M2 × 71.61 = 3580.50
Juego infantil: Pavimento caucho 50 MM, modelo A SURF 050 de Kompan o equivalente. Totalmente instalado y operativo.

**URJU025** M2 Juego infantil: Pavimento caucho 70 MM, modelo A SURF 070 (16/07/2014)
10.000 M2 × 80.27 = 802.70
Juego infantil: Pavimento caucho 70 MM, modelo A SURF 070 de Kompan o equivalente. Totalmente instalado y operativo.

**URJU0251** M2 Juego infantil: Pavimento caucho 100 MM, modelo A SURF 070 (16/07/2014)
70.000 M2 × 92.40 = 6468.00
Juego infantil: Pavimento caucho 100 MM, modelo A SURF 070 de Kompan o equivalente. Totalmente instalado y operativo.

**URJU0231** Ml Cercado de zona infantíl con chapa de HDPE de 0.90 (23/07/2014)
86.000 Ml × 30.00 = 2580.00
Cercado de zona infantíl con chapa de HDPE de 0.90 m. de altura. Totalmente terminado incluso estructura de soporte y anclaje.

#### 1.10.3 MOBILIARIO Y EQUIPAMIENTO: EQUIPAMIENTO MAYORES
Importe: 154527.48

**URJU050** Ud Equipamiento mayores: Red, modelo COR10280001 (16/07/2014)
1.000 Ud × 40868.52 = 40868.52
Equipamiento mayores: Red, modelo COR10280001 de Kompan o equivalente. Totalmente instalado y operativo.

**URJU051** Ud Equipamiento mayores: Bloqx 6, escalada 6 módulos, modelo BLX4105 (16/07/2014)
1.000 Ud × 29028.62 = 29028.62
Equipamiento mayores: Bloqx 6, escalada 6 módulos, modelo BLX4105 de Kompan o equivalente. Totalmente instalado y operativo.

**URJU052** Ud Equipamiento mayores: Emerido col.lima, escalada, modelo GXY953012 (16/07/2014)
1.000 Ud × 62728.05 = 62728.05
Equipamiento mayores: Emerido col.lima, escalada, modelo GXY953012 de Kompan o equivalente. Totalmente instalado y operativo.

**URJU053** Ud Equipamiento mayores: Starsurfer lima, banco dinámico, modelo GXY935012 (16/07/2014)
1.000 Ud × 2500.58 = 2500.58
Equipamiento mayores: Starsurfer lima, banco dinámico, modelo GXY935012 de Kompan o equivalente. Totalmente instalado y operativo.

**URJU054** Ud Equipamiento mayores (FITNESS): Barras paralelas dobles, modelo KPX126 (16/07/2014)
1.000 Ud × 1506.12 = 1506.12
Equipamiento mayores (FITNESS): Barras paralelas dobles, modelo KPX126 de Kompan o equivalente. Totalmente instalado y operativo.

**URJU055** Ud Equipamiento mayores (FITNESS): Corredor aéreo, modelo KPX120 (16/07/2014)
1.000 Ud × 2455.53 = 2455.53
Equipamiento mayores (FITNESS): Corredor aéreo, modelo KPX120 de Kompan o equivalente. Totalmente instalado y operativo.

**URJU056** Ud Equipamiento mayores (FITNESS): Rueda estiramientos, modelo KPX122 (16/07/2014)
1.000 Ud × 1254.33 = 1254.33
Equipamiento mayores (FITNESS): Rueda estiramientos, modelo KPX122 de Kompan o equivalente. Totalmente instalado y operativo.

**URJU057** Ud Equipamiento mayores (FITNESS): Bicicleta elíptica, modelo KPX125 (16/07/2014)
1.000 Ud × 2805.50 = 2805.50
Equipamiento mayores (FITNESS): Bicicleta elíptica, modelo KPX125 de Kompan o equivalente. Totalmente instalado y operativo.

**URJU058** Ud Equipamiento mayores (FITNESS): Bicicleta estática, modelo KPX129 (16/07/2014)
1.000 Ud × 2544.47 = 2544.47
Equipamiento mayores (FITNESS): Bicicleta estática, modelo KPX129 de Kompan o equivalente. Totalmente instalado y operativo.

**URJU059** Ud Equipamiento mayores (FITNESS): Banco abdominales, modelo KPX121 (16/07/2014)
1.000 Ud × 1307.46 = 1307.46
Equipamiento mayores (FITNESS): Banco abdominales, modelo KPX121 de Kompan o equivalente. Totalmente instalado y operativo.

**URJU060** Ud Equipamiento mayores (FITNESS): Torsión corporal, modelo KPX123 (16/07/2014)
1.000 Ud × 2329.64 = 2329.64
Equipamiento mayores (FITNESS): Torsión corporal, modelo KPX123 de Kompan o equivalente. Totalmente instalado y operativo.

**URJU061** Ud Equipamiento mayores (FITNESS): Ejercicios elevación, modelo KPX128 (16/07/2014)
1.000 Ud × 1157.31 = 1157.31
Equipamiento mayores (FITNESS): Ejercicios elevación, modelo KPX128 de Kompan o equivalente. Totalmente instalado y operativo.

**URJU062** Ud Equipamiento mayores (FITNESS): Rueda estiramiento+torsión, modelo KPX220 (16/07/2014)
1.000 Ud × 2150.61 = 2150.61
Equipamiento mayores (FITNESS): Rueda estiramiento+torsión, modelo KPX220 de Kompan o equivalente. Totalmente instalado y operativo.

**URJU063** Ud Equipamiento mayores (FITNESS): Torsión corp+ elevación, modelo KPX224 (16/07/2014)
1.000 Ud × 1890.74 = 1890.74
Equipamiento mayores (FITNESS): Torsión corp+ elevación, modelo KPX224 de Kompan o equivalente. Totalmente instalado y operativo.

#### 1.10.4 MOBILIARIO Y EQUIPAMIENTO: JUEGOS EN ARENA
Importe: 30425.06

**URJU030** Ud Equipamiento ARENA: Equilibrio, modelo KPL804 (16/07/2014)
1.000 Ud × 3261.72 = 3261.72
Equipamiento ARENA: Equilibrio, modelo KPL804 de Kompan o equivalente. Totalmente instalado y operativo.

**URJU031** Ud Equipamiento ARENA: Twist, equilibrio y tirolinas, modelo NAT826 (16/07/2014)
1.000 Ud × 2024.72 = 2024.72
Equipamiento ARENA: Twist, equilibrio y tirolinas, modelo NAT826 de Kompan o equivalente. Totalmente instalado y operativo.

**URJU032** Ud Equipamiento ARENA: Hopper, balancines, modelo ELE400022 (16/07/2014)
1.000 Ud × 2554.86 = 2554.86
Equipamiento ARENA: Hopper, balancines, modelo ELE400022 de Kompan o equivalente. Totalmente instalado y operativo.

**URJU033** Ud Equipamiento ARENA: El Arenero, modelo M582P (16/07/2014)
1.000 Ud × 11345.57 = 11345.57
Equipamiento ARENA: El Arenero, modelo M582P de Kompan o equivalente. Totalmente instalado y operativo.

**URJU034** Ud Equipamiento ARENA: El gallo bromista, modelo M101P (16/07/2014)
1.000 Ud × 574.04 = 574.04
Equipamiento ARENA: El gallo bromista, modelo M101P de Kompan o equivalente. Totalmente instalado y operativo.

**URJU035** Ud Equipamiento ARENA: El dragón, modelo M113P (16/07/2014)
1.000 Ud × 860.48 = 860.48
Equipamiento ARENA: El dragón, modelo M113P de Kompan o equivalente. Totalmente instalado y operativo.

**URJU036** Ud Equipamiento ARENA: El mamut, modelo M123P (16/07/2014)
1.000 Ud × 798.11 = 798.11
Equipamiento ARENA: El mamut, modelo M123P de Kompan o equivalente. Totalmente instalado y operativo.

**URJU037** Ud Equipamiento ARENA: El gorila, modelo M165P (16/07/2014)
1.000 Ud × 860.48 = 860.48
Equipamiento ARENA: El gorila, modelo M165P de Kompan o equivalente. Totalmente instalado y operativo.

**URJU038** Ud Equipamiento ARENA: La mariquita, modelo M168P (16/07/2014)
1.000 Ud × 860.48 = 860.48
Equipamiento ARENA: La mariquita, modelo M168P de Kompan o equivalente. Totalmente instalado y operativo.

**URJU039** Ud Equipamiento ARENA: El pequeño patito, modelo M188P (16/07/2014)
1.000 Ud × 689.54 = 689.54
Equipamiento ARENA: El pequeño patito, modelo M188P de Kompan o equivalente. Totalmente instalado y operativo.

**URJU040** Ud Equipamiento ARENA: El pequeño elefante, modelo M189P (16/07/2014)
1.000 Ud × 994.46 = 994.46
Equipamiento ARENA: El pequeño elefante, modelo M189P de Kompan o equivalente. Totalmente instalado y operativo.

**URJU041** Ud Equipamiento ARENA: El cisne, modelo M106P (16/07/2014)
1.000 Ud × 1182.72 = 1182.72
Equipamiento ARENA: El cisne, modelo M106P de Kompan o equivalente. Totalmente instalado y operativo.

**URJU042** Ud Equipamiento ARENA: Escalera de cuerda pequeña, modelo COR20200 (16/07/2014)
1.000 Ud × 4417.88 = 4417.88
Equipamiento ARENA: Escalera de cuerda pequeña, modelo COR20200 de Kompan o equivalente. Totalmente instalado y operativo.

#### 1.10.5 MOBILIARIO Y EQUIPAMIENTO
Importe: 28780.57

**URMO200** Ud Papelera: 55x36 cm Ø, 40 litros, madera tropical; modelo MP156 (16/07/2014)
60.000 Ud × 79.70 = 4782.00
Papelera: 55x36 cm Ø, 40 litros, madera tropical; modelo MP156 de MANUFACTURAS DEPORTIVAS o equivalente. Totalmente instalado y operativo.

**URMO204** Ud Banco: Portio 2 m; modelo MB079 (16/07/2014)
79.000 Ud × 191.73 = 15146.67
Banco: Portio 2 m; modelo MB079 de MANUFACTURAS DEPORTIVAS o equivalente. Totalmente instalado y operativo.

**URMO206** Ud Aparcabicicletas: Soportes bicicleta 1.20 m, 4 plazas; modelo MV204 (16/07/2014)
4.000 Ud × 114.35 = 457.40
Aparcabicicletas: Soportes bicicleta 1.20 m, 4 plazas; modelo MV204 de MANUFACTURAS DEPORTIVAS o equivalente. Totalmente instalado y operativo.

**MTZA0013** M3 EXCAVACIÓN ZANJAS OBRAS URBANAS+DEMOLICION ,
50.000 M3 × 7.87 = 393.50

| Medición | Uds. | Parcial |
|---|---|---|
| FORMACION DE ANCLAJES DE LOS EQUIPOS | 50.000 | 50.000 |
| Total |  | 50.000 |

**HRMA016** M3 HM-20/P/20/IIa-b, sin encofrado
50.000 M3 × 86.02 = 4301.00

| Medición | Uds. | Parcial |
|---|---|---|
| FORMACION DE ANCLAJES DE LOS EQUIPOS | 50.000 | 50.000 |
| Total |  | 50.000 |

| Código | Ud | Descripción | Cantidad | Precio | Importe |
|---|---|---|---|---|---|
| CARTEL001 | Ud | Cartel de la imagen del Parque, de placa de acero corten de 900x560x3 mm. Totalmente terminado según planos de detalle. (24/07/2014) | 2.000 | 100.00 | 200.00 |

**CARTEL002** Ud Cartel indicativo de placa de acero corten de 300x220x3 mm. con placa de acero inoxidable de 250x170x2.5 mm. atornillada al soporte de acero. Con perfil angular de 100x100x3 mm. doblado a 45º y anclado en un dado de hormigón de 50x50x50 cm. Totalmente t (24/07/2014)
50.000 Ud × 70.00 = 3500.00
Cartel indicativo de placa de acero corten de 300x220x3 mm. con placa de acero inoxidable de 250x170x2.5 mm. atornillada al soporte de acero. Con perfil angular de 100x100x3 mm. doblado a 45º y anclado en un dado de hormigón de 50x50x50 cm. Totalmente terminado incluso grabación de la placa.

## 2 OBRAS ACCESORIAS, SEGURIDAD Y SALUD, GESTION DE RESIDUOS Y CONTROL DE CALIDAD
Importe: 61983.73

**ZPAAJ002** PA SEGURIDAD Y SALUD. (03/11/2014, 19/05/2006)
1.000 PA × 43983.73 = 43983.73
ESTUDIO DE SEGURIDAD Y SALUD

**ZPAAJ2003** PA GESTION DE RESIDUOS (24/07/2014, 29/03/2009)
1.000 PA × 18000.00 = 18000.00
Partida alzada a justificar para el desarrollo del Plan de Gestión de Residuos.

**%BI** % Beneficio Industrial
Precio: 6.00
Benficio Industrial

| Código | Ud | Descripción | Precio |
|---|---|---|---|
| %CC | % | Control Calidad | 0.00 |
| %CI | % | Costes Indirectos (0.00; 6.00; 6.00) | 0.00 |
| %GG | % | Gastos Generales | 13.00 |
| %HN | % | Honorarios | 0 |

**%IVA** % tipo IVA
Precio: 7.00
tipo Impuesto Valor Añadido

| Código | Ud | Descripción | Precio |
|---|---|---|---|
| %VAR | % | Porcentaje varios | 0.00 |

**%PCAC001** % Pérdidas por desp.y calib
Precios: 8.00; 2.00
Pérdidas por despunte y calibrado.

**%PCAF002** % P.P.mantenimiento afecciones
Precios: 3.00; 2.00
P.P. de mantenimiento y reposición de líneas de infraestructura o servidumbres afectadas durante la ejecución de las obras, incluso actividades de gestión e identificación de los servicios.

**%PCAF003** % P.P.protección, desvios y mantenimiento tráfico
Precios: 3.00; 2.00
P.P. de actividades y materiales de protección de las excavaciones, desvios provisionales, señalización y mantenimiento del tráfico.

| Código | Ud | Descripción | Precio |
|---|---|---|---|
| %PCCI001 | % | Costes indirectos (5.00; 2.00) | 5.00 |
| %PCCI0011 | % | Medios auxiliares (3.00; 2.00) | 3.00 |
| %PCCI0011B | % | Montaje, medios auxiliares y accesorios. (3.00; 2.00) | 3.00 |
| %PCCI00131 | % | Materiales, medios y actividades auxiliares. (15.00; 2.00) | 15.00 |
| %PCCL001 | % | Clavazón y alambre (10.00; 2.00) | 10.00 |

**%PCCP001** % P.P de colocación, prueba
Precios: 15.00; 2.00
P.P de colocación y prueba

**%PCCP002** % P.P. de colocación y prue
Precios: 10.00; 2.00
P.P. de colocación y prueba.

| Código | Ud | Descripción | Precio |
|---|---|---|---|
| %PCCP004 | % | P.P. de colocación y prueba. (5.00; 2.00) | 5.00 |
| %PCCP0073 | % | Parte proporcional de accesorios y montaje. (10.00; 2.00) | 10.00 |

**%PCCP009** % Montaje y accesorios
Precios: 25.00; 2.00
de montaje y accesorios.

**%PCCP0092** % Parte proporcional de trabajos auxiliares
Precios: 10.00; 2.00
Parte proporcional de trabajos auxiliares: Excavación, formación de dados de empotramiento, empotramiento a las fábricas y albañileria.

**%PCCP0172** % P.P de encofrado, enrejados, puntales en GAVIONES.
Precios: 5.00; 2.00
P.P de encofrado o enrejado de madera o metálico y apuntalamiento en formación de las superficies de los gaviones.

**%PCCP019** % P.P. Montaje y accesorios .
Precios: 15.00; 2.00
P.P. de montaje y accesorios.

**%PCCP0251** % P.P. FRATASADO
Precios: 10.00; 2.00
Parte proporcional de fratasado con helicoptero de palas móviles, planas y dispuestas casi paralelas al pavimento.

**%PCJA001** % Abono, siembra y mantenim
Precios: 25.00; 2.00
Abono, siembra y mantenimiento durante seis meses

| Código | Ud | Descripción | Precio |
|---|---|---|---|
| %PCPE001 | % | P.P. de piezas especiales (10.00; 2.00) | 10.00 |

**%PCPM001** % Herramientas, pequeño material: 3% s/ Mano de obra
Precios: 3.00; 2.00
Herramientas y pequeño material: Imputación 3% s/ Mano de obra

| Código | Ud | Descripción | Precio |
|---|---|---|---|
| %PCPM0100 | % | Medios auxiliares (3.00; 2.00) | 3.00 |
| E.CH55ALS26.6U | Ud | Chasis completo HIMEL CH-55/ALS-3/6,6U para PN 55/ALS-2/6,6 (material; 19/07/2014) | 263.80 |
| E.DX30324 | Ml | TUBO FLEXIBLE RESISTENTE SERIE DF GEWISS, ø 16 mm (material; 19/07/2014) | 1.50 |

**E.DX35000** Ml Tubo de polietileno coarrugado de doble pared ø 40 mm GEWISS DX 35000 para canalización subterránea (material; 19/07/2014)
Precio: 1.37
Tubo de polietileno corrugado de doble pared ø 40 mm GEWISS DX 35000 para canalización subterránea

| Código | Ud | Descripción | Precio |
|---|---|---|---|
| E.ES07Z1.5 | Ml | Cable ES 07Z1-K s/UNE 211002-2000 de 1x1,5 mm² (material; 19/07/2014) | 0.34 |

**E.ILAK68** Ud LUMINARIA RESIDENCIAL BENITO URBAN modelo ALASKA LED 60W (material; 19/07/2014)
Precio: 504.60
Luminaria residencial Alaska LED con distribución asimétrica de 60W (ILAKLED68 LED) de BENITO URBAN, o equivalente, compuesto por una fuente de luz es de 54 LEDs con flujo luminoso de 5.000 lm y una temperatura de color de 4000K, para instalación en columna o brazo de pared, con cuerpo en inyección de aluminio y difusor de vidrio plano templado; para instalación Top o lateral a tubo de diámetro 48 o 60mm, grado de protección IP66 (luminaria), IK10, FHS inst: 1%. Instalada y conectada.

| Código | Ud | Descripción | Precio |
|---|---|---|---|
| E.P.PDX54020 | Ud | p.p. de racores de conexión IP64 serie DF de GEWIIS (material; 19/07/2014) | 1.04 |
| E.PN552MLP2TM | Ud | Armario HIMEL PN-55/2ML/P2TM de 521x536x231 mm con 2 mirillas + placa Trif/Monof. (material; 19/07/2014) | 120.23 |
| E.PPN553PL | Ud | Armario HIMEL PN-55 de dimensiones 521x536x231 con cierre de 3 puntos. (material; 19/07/2014) | 43.36 |
| E.RZ1K5X6 | Ml | Cable RZ1-K 0,6/1 KV s/UNE 21123-4-1999 de 5x6 mm² (material; 19/07/2014) | 4.02 |

**E.TSHPV02** Ud LUMINARIA DE EMPOTRAR CON LED RGB 1 M (material; 19/07/2014)
Precio: 144.92
Luminaria de empotrar con led en PCB rígido de 1 m, LINE LIGHT modelo TS-HPV-002, o equivalente, con equipo de encendido y controladora repetidora, doble salida de cable, óptica de 30º. Grado de protección IP67 - IK5. Voltaje de alimentación 230 V AC. Potencia 21 W. Luminosidad R 314, G 157 y B 647. Eficiencia óptica del 93%. Ángulo de emisión 30º. Vida estimada 35000 horas. Temperatura de color RGB. Instalada y conexionada.

| Código | Ud | Descripción | Precio |
|---|---|---|---|
| E.TSHPV04 | Ud | MANDO CONTROLADOR DE 4 CANALES (material; 19/07/2014) | 71.34 |
| E22IB0030 | m | Cable 0,6/1kV de 4x25 mm². aisl. PVC (material; 19/07/2014) | 8.82 |

**EAPBG2249** Ud BEGA 2249 (material; 19/07/2014)
Precio: 217.01
Luminaria para empotrar BEGA 2249 o equivalente.

**EAPBG2249CC** Ud CAJETIN CONTROLADOR (material; 19/07/2014)
Precio: 20.00
Cajetín de 250X250X1.5 mm. de acero inoxidable AISI 316L. Diseñado para alojar la controlador repetidor del Led RGB. Totalmente equipado y puesto en obra.

**EB403060** Ud TORRETA DE SUMINSITRO ELÉCTRICO RETRÁCTIL 400/300/600 MM C/2 CUADROS DE TOMAS (material; 19/07/2014)
Precio: 1501.83
Torreta de suministro eléctrico retráctil PILOMAT ENERGY B4030060 de 400x300x600 mm. o equivalente, equipada con dos cuadros con protecciones magnetotérmicas y diferenciales y 6 tomas de corriente I+N+TT 16 A y 2 tomas de corriente III+N+T 16 A. Totalmente instalada y conexionada.

**JUEGO010** Ud. Juego infantil: Red de pesca, modelo COR20600 de (material; 16/07/2014, 13/07/2014)
Precio: 14651.00
Juego infantil: Red de pesca, modelo COR20600 de Kompan o equivalente. Totalmente equipado y en obra.

**JUEGO011** Ud. Juego infantil: El Gimnasio, modelo ELE400231 (material; 16/07/2014, 13/07/2014)
Precio: 20012.00
Juego infantil: El Gimnasio, modelo ELE400231 de Kompan o equivalente. Totalmente equipado y en obra.

**JUEGO012** Ud. Juego infantil: Columpio Combi nido 1,20cm, modelo KSW91063-0009 (material; 16/07/2014, 13/07/2014)
Precio: 4982.00
Juego infantil: Columpio Combi nido 1,20cm, modelo KSW91063-0009 de Kompan o equivalente. Totalmente equipado y en obra.

**JUEGO013** Ud. Juego infantil: La Casita, modelo BASIC750P (material; 16/07/2014, 13/07/2014)
Precio: 1265.00
Juego infantil: La Casita, modelo BASIC750P de Kompan o equivalente. Totalmente equipado y en obra.

**JUEGO014** Ud. Juego infantil: Casita con bancos y mesa, modelo NAT 404 (material; 16/07/2014, 13/07/2014)
Precio: 3554.00
Juego infantil: Casita con bancos y mesa, modelo NAT 404 de Kompan o equivalente. Totalmente equipado y en obra.

**JUEGO015** Ud. Juego infantil: Piruetas trío, modelo M871 (material; 16/07/2014, 13/07/2014)
Precio: 846.00
Juego infantil: Piruetas trío, modelo M871 de Kompan o equivalente. Totalmente equipado y en obra.

**JUEGO016** Ud. Juego infantil: Combinación 3 torres con túnel, modelo GSP400101 (material; 16/07/2014, 13/07/2014)
Precio: 12896.00
Juego infantil: Combinación 3 torres con túnel, modelo GSP400101 de Kompan o equivalente. Totalmente equipado y en obra.

**JUEGO017** Ud. Juego infantil: Túnel Peekaboo, modelo GSP000500 (material; 16/07/2014, 13/07/2014)
Precio: 2879.00
Juego infantil: Túnel Peekaboo, modelo GSP000500 de Kompan o equivalente. Totalmente equipado y en obra.

**JUEGO018** Ud. Juego infantil: El Pesquero -Tobogán acero, modelo MS3272P (material; 16/07/2014, 13/07/2014)
Precio: 18235.00
Juego infantil: El Pesquero -Tobogán acero, modelo MS3272P de Kompan o equivalente. Totalmente equipado y en obra.

**JUEGO019** Ud. Juego infantil: El girasol, modelo M951P (material; 16/07/2014, 13/07/2014)
Precio: 1295.00
Juego infantil: El girasol, modelo M951P de Kompan o equivalente. Totalmente equipado y en obra.

**JUEGO020** Ud. Juego infantil: Balancín moto, modelo M183P (material; 16/07/2014, 13/07/2014)
Precio: 1987.00
Juego infantil: Balancín moto, modelo M183P de Kompan o equivalente. Totalmente equipado y en obra.

**JUEGO021** Ud. Juego infantil: Pista Pana 8 alta-HDPE, modelo FRE402003-0913 (material; 16/07/2014, 13/07/2014)
Precio: 6939.00
Juego infantil: Pista Pana 8 alta-HDPE, modelo FRE402003-0913 de Kompan o equivalente. Totalmente equipado y en obra.

**JUEGO022** Ud. Juego infantil: Pista Multideporte CLASSIC 12x22 m, modelo FRE1112BL (material; 16/07/2014, 13/07/2014)
Precio: 18700.00
Juego infantil: Pista Multideporte CLASSIC 12x22 m, modelo FRE1112BL de Kompan o equivalente. Totalmente equipado y en obra.

**JUEGO0232** M2 Juego infantil: Pavimento caucho 40 MM, modelo A SURF 030 (material; 13/07/2014)
Precio: 57.00
Juego infantil: Pavimento caucho 40 MM, modelo A SURF 030 de Kompan o equivalente. Totalmente equipado y en obra.

**JUEGO024** Ud. Juego infantil: Pavimento caucho 50 MM, modelo A SURF 050 (material; 13/07/2014)
Precio: 62.00
Juego infantil: Pavimento caucho 50 MM, modelo A SURF 050 de Kompan o equivalente. Totalmente equipado y en obra.

**JUEGO025** Ud. Juego infantil: Pavimento caucho 70 MM, modelo A SURF 070 (material; 13/07/2014)
Precio: 69.50
Juego infantil: Pavimento caucho 70 MM, modelo A SURF 070 de Kompan o equivalente. Totalmente equipado y en obra.

**JUEGO0251** M2 Juego infantil: Pavimento caucho 100 MM, modelo A SURF 070 (material; 13/07/2014)
Precio: 80.00
Juego infantil: Pavimento caucho 100 MM, modelo A SURF 070 de Kompan o equivalente. Totalmente equipado y en obra.

**JUEGO030** Ud. Equipamiento ARENA: Equilibrio, modelo KPL804 de Kompan (material; 16/07/2014, 13/07/2014)
Precio: 2824.00
Equipamiento ARENA: Equilibrio, modelo KPL804 de Kompan o equivalente.Totalmente equipado y en obra.

**JUEGO031** Ud. Equipamiento ARENA: Twist, equilibrio y tirolinas, modelo NAT826 (material; 16/07/2014, 13/07/2014)
Precio: 1753.00
Equipamiento ARENA: Twist, equilibrio y tirolinas, modelo NAT826 de Kompan o equivalente. Totalmente equipado y en obra

**JUEGO032** Ud. Equipamiento ARENA: Hopper, balancines, modelo ELE400022 (material; 16/07/2014, 13/07/2014)
Precio: 2212.00
Equipamiento ARENA: Hopper, balancines, modelo ELE400022 de Kompan o equivalente. Totalmente equipado y en obra

**JUEGO033** Ud. Equipamiento ARENA: El Arenero, modelo M582P (material; 16/07/2014, 13/07/2014)
Precio: 9823.00
Equipamiento ARENA: El Arenero, modelo M582P de Kompan o equivalente.Totalmente equipado y en obra

**JUEGO034** Ud. Equipamiento ARENA: El gallo bromista, modelo M101P (material; 16/07/2014, 13/07/2014)
Precio: 497.00
Equipamiento ARENA: El gallo bromista, modelo M101P de Kompan o equivalente. Totalmente equipado y en obra

**JUEGO035** Ud. Equipamiento ARENA: El dragón, modelo M113P (material; 16/07/2014, 13/07/2014)
Precio: 745.00
Equipamiento ARENA: El dragón, modelo M113P de Kompan o equivalente. Totalmente instalado y operativo.

**JUEGO036** Ud. Equipamiento ARENA: El mamut, modelo M123P (material; 16/07/2014, 13/07/2014)
Precio: 691.00
Equipamiento ARENA: El mamut, modelo M123P de Kompan o equivalente. Totalmente instalado y operativo.

**JUEGO037** Ud. Equipamiento ARENA: El gorila, modelo M165 (material; 16/07/2014, 13/07/2014)
Precio: 745.00
Equipamiento ARENA: El gorila, modelo M165P de Kompan o equivalente. Totalmente instalado y operativo.

**JUEGO038** Ud. Equipamiento ARENA: La mariquita, modelo M168P (material; 16/07/2014, 13/07/2014)
Precio: 745.00
Equipamiento ARENA: La mariquita, modelo M168P de Kompan o equivalente. Totalmente instalado y operativo.

**JUEGO039** Ud. Equipamiento ARENA: El pequeño patito, modelo M188P (material; 16/07/2014, 13/07/2014)
Precio: 597.00
Equipamiento ARENA: El pequeño patito, modelo M188P de Kompan o equivalente. Totalmente instalado y operativo.

**JUEGO040** Ud. Equipamiento ARENA: El pequeño elefante, modelo M189P (material; 16/07/2014, 13/07/2014)
Precio: 861.00
Equipamiento ARENA: El pequeño elefante, modelo M189P de Kompan o equivalente. Totalmente instalado y operativo.

**JUEGO041** Ud. Equipamiento ARENA: El cisne, modelo M106P (material; 16/07/2014, 13/07/2014)
Precio: 1024.00
Equipamiento ARENA: El cisne, modelo M106P de Kompan o equivalente. Totalmente instalado y operativo.

**JUEGO042** Ud. Equipamiento ARENA: Escalera de cuerda pequeña, modelo COR20200 (material; 16/07/2014, 13/07/2014)
Precio: 3825.00
Equipamiento ARENA: Escalera de cuerda pequeña, modelo COR20200 de Kompan o equivalente. Totalmente instalado y operativo.

**JUEGO050** Ud. Equipamiento mayores: Red, modelo COR10280001 (material; 16/07/2014, 13/07/2014)
Precio: 35384.00
Equipamiento mayores: Red, modelo COR10280001 de Kompan o equivalente. Totalmente instalado y operativo.

**JUEGO051** Ud. Equipamiento mayores: Bloqx 6, escalada 6 módulos, modelo BLX4105 (material; 16/07/2014, 13/07/2014)
Precio: 25133.00
Equipamiento mayores: Bloqx 6, escalada 6 módulos, modelo BLX4105 de Kompan o equivalente. Totalmente instalado y operativo.

**JUEGO052** Ud. Equipamiento mayores: Emerido col.lima, escalada, modelo GXY953012 (material; 16/07/2014, 13/07/2014)
Precio: 54310.00
Equipamiento mayores: Emerido col.lima, escalada, modelo GXY953012 de Kompan o equivalente. Totalmente instalado y operativo.

**JUEGO053** Ud. Equipamiento mayores: Starsurfer lima, banco dinámico, modelo GXY935012 (material; 16/07/2014, 13/07/2014)
Precio: 2165.00
Equipamiento mayores: Starsurfer lima, banco dinámico, modelo GXY935012 de Kompan o equivalente. Totalmente instalado y operativo.

**JUEGO054** Ud. Equipamiento mayores (FITNESS): Barras paralelas dobles, modelo KPX126. (material; 16/07/2014, 13/07/2014)
Precio: 1304.00
Equipamiento mayores (FITNESS): Barras paralelas dobles, modelo KPX126 de Kompan o equivalente. Totalmente instalado y operativo.

**JUEGO055** Ud. Equipamiento mayores (FITNESS): Corredor aéreo, modelo KPX120 (material; 16/07/2014, 13/07/2014)
Precio: 2126.00
Equipamiento mayores (FITNESS): Corredor aéreo, modelo KPX120 de Kompan o equivalente. Totalmente instalado y operativo.

**JUEGO056** Ud. Equipamiento mayores (FITNESS): Rueda estiramientos, modelo KPX122 (material; 16/07/2014, 13/07/2014)
Precio: 1086.00
Equipamiento mayores (FITNESS): Rueda estiramientos, modelo KPX122 de Kompan o equivalente. Totalmente instalado y operativo.

**JUEGO057** Ud. Equipamiento mayores (FITNESS): Bicicleta elíptica, modelo KPX125 (material; 16/07/2014, 13/07/2014)
Precio: 2429.00
Equipamiento mayores (FITNESS): Bicicleta elíptica, modelo KPX125 de Kompan o equivalente. Totalmente instalado y operativo.

**JUEGO058** Ud. Equipamiento mayores (FITNESS): Bicicleta estática, modelo KPX129 (material; 16/07/2014, 13/07/2014)
Precio: 2203.00
Equipamiento mayores (FITNESS): Bicicleta estática, modelo KPX129 de Kompan o equivalente. Totalmente instalado y operativo.

**JUEGO059** Ud. Equipamiento mayores (FITNESS): Banco abdominales, modelo KPX121 (material; 16/07/2014, 13/07/2014)
Precio: 1132.00
Equipamiento mayores (FITNESS): Banco abdominales, modelo KPX121 de Kompan o equivalente. Totalmente instalado y operativo.

**JUEGO060** Ud. Equipamiento mayores (FITNESS): Torsión corporal, modelo KPX123 (material; 16/07/2014, 13/07/2014)
Precio: 2017.00
Equipamiento mayores (FITNESS): Torsión corporal, modelo KPX123 de Kompan o equivalente. Totalmente instalado y operativo.

**JUEGO061** Ud. Equipamiento mayores (FITNESS): Ejercicios elevación, modelo KPX128 (material; 16/07/2014, 13/07/2014)
Precio: 1002.00
Equipamiento mayores (FITNESS): Ejercicios elevación, modelo KPX128 de Kompan o equivalente. Totalmente instalado y operativo.

**JUEGO062** Ud. Equipamiento mayores (FITNESS): Rueda estiramiento+torsión, modelo KPX220 (material; 16/07/2014, 13/07/2014)
Precio: 1862.00
Equipamiento mayores (FITNESS): Rueda estiramiento+torsión, modelo KPX220 de Kompan o equivalente. Totalmente instalado y operativo.

**JUEGO063** Ud. Equipamiento mayores (FITNESS): Torsión corp+ elevación, modelo KPX224. (material; 16/07/2014, 13/07/2014)
Precio: 1637.00
Equipamiento mayores (FITNESS): Torsión corp+ elevación, modelo KPX224 de Kompan o equivalente. Totalmente instalado y operativo.

| Código | Ud | Descripción | Precio |
|---|---|---|---|
| MABA001 | M3 | Agua (material; 19/07/2014) | 1.20 |

**MABA005** M3 Madera en tablas (material; 23/12/2001, 30/11/1999)
Precio: 275.26
Madera en tablas o tablones para encofrado

**MABA017** Tn Cemento CEM II/B(P) exposición IIa - IIb (material; 19/07/2014)
Precio: 95.00
Cemento CEM II/A-P en exposición IIa y IIb, a granel y transportado a obra y tipo CEM IV/B(P) en sacos.

| Código | Ud | Descripción | Precio |
|---|---|---|---|
| MABA028 | M3 | Zahorra lavada <<Revuelto lavado HUSO SC-20>>. (material; 18/06/2010, 22/06/2001, 26/10/1990) | 9.92 |
| MABA030 | Tn | Arena machaqueo 0/5 (material; 22/06/2001, 26/10/1990) | 9.92 |
| MABA032 | Tn | Arena lavada 0/5 (material; 19/07/2014) | 9.92 |

**MABA0320** M3 Arena de río de 0/5 mm. (material; 05/10/2005, 26/10/1990)
Precio: 15.00
Arena de río de 0/5 mm. Puesta en obra en contenedor.

**MABA033** M3 arena volcanica ROJO o NEGRO. 0-3 mm. (material; 20/10/1988, 30/11/1999)
Precio: 12.00
Arena volcánica, 0-3 mm. en colores rojo o negro. Transportado a obra

**MABA034** Tn Árido fino machaqueo 5/10 (material; 22/06/2001, 26/10/1990)
Precio: 7.51
Árido fino de machaqueo 5/10

| Código | Ud | Descripción | Precio |
|---|---|---|---|
| MABA036 | Tn | Grava de machaqueo 10/20-25 (material; 19/07/2014) | 7.51 |
| MABA037 | Tn | Grava de machaqueo 20/40 (material; 19/07/2014) | 7.51 |
| MABA037B | Tn | Grava de machaqueo 40/70 (mano de obra; 05/08/2014) | 7.51 |

**MABA040** M3 Árido puzolánico JABLE de 5/10 mm., (material; 20/12/1991, 26/10/1990)
Precio: 10.00
Árido puzolánico "Jable" de 5/10 mm., Transportado a obra.

| Código | Ud | Descripción | Precio |
|---|---|---|---|
| MABA044 | M3 | Piedra basáltica en rama (material; 30/10/1999, 05/05/1996) | 10.52 |
| MABA045 | M3 | Piedra basáltica en rama (material; 15/06/2007, 21/12/1991) | 5.00 |

**MABA052** Tn Betún B 60/70 <<transporte a planta 30 km>> (material; 10/09/2007, 28/12/1991)
Precio: 390.00
Betún B 60/70. Transportado a Planta

**MABA054** Tn Emulsión ECR-1 ECL-1 (material; 30/06/2007, 21/12/1991)
Precio: 510.00
Emulsión ECR-1 para riegos de adherencia o ECL-1 en riegos de imprimación, a granel transportada a obra.

**MABA0682** Kg Mortero acrílico. Compotop Composan o equivalente. (material; 30/10/2008, 29/10/1990)
Precio: 1.04
Mortero acrílico en color rojo. Compotop-Composan <<abrasión taber <0.2 gr. y micras>25 poises>>, o equivalente. Con rendimiento de 2.00 Kg/m2.

**MABA06831** Kg Mortero acrílico antideslizante COMPOMIX-Composan o equivalente. (material; 30/10/2008, 29/10/1990)
Precio: 7.79
Mortero bicomponente acrílico epoxi, en color rojo o verde. Compomix-Composan, en dos capas <<abrasión taber <0.2 gr.>>, o equivalente. Con rendimiento de 0.40 Kg/m2 por capa.

**MABA06841** Kg Pintuira acrilica antideslizante PAINTMIX-Composan o equivalente. (material; 30/10/2008, 29/10/1990)
Precio: 9.38
Pintura bicomponente acrílico-epoxi, en color rojo o verde, en capa de sellado. Paintmix-Composan << Taber<0.20 g y micras>40 poises>>, o equivalente. Con rendimiento de 0.2 Kg/m2.

**MABA0691** Kg Acero estructural CORTEN" (material; 20/11/2005, 30/08/1995)
Precio: 1.10
Acero estructural AE-355-W2D según UNE EN 10025-5: 2004, Acero Corten.

**MABA070** Kg Acero B-500S o B-500T (material; 20/05/2004, 26/10/1990)
Precio: 0.59
Acero en redondos B-500S, o mallazo electrosoldado B-500T.

**MABA086** M3 Mallazo gavión 10x8 -2.70 mm. (material; 30/05/2007, 05/05/1996)
Precio: 19.25
De estructura de mallazo de alambre galvanizado de 2,7 mm. y con protección de plastificado de PVC, en escuadría de 10x8 cm., en formación de caja de gavión de cualquier medida, incluso con parte proporcional de alambre de atar de 2.40 mm..

**MABA096** Ml Cable acero 2mm.galvaniza (material; 19/07/2014)
Precio: 0.05
Cable de acero de 2 mm. galvanizado

**MABA110** M3 Tierra vegetal (material; 20/01/1997, 24/02/1997)
Precio: 14.00
Tierra vegetal procedente de préstamos. Transportada a obra.

**MABA137** Ml Cerca NYLOFOR 3D BEKAFIX (material; 20/03/2006, 06/10/1998)
Precio: 70.00
Cerca de cerramiento de paneles rígidos de 2500x2030 mm, de mallas soldadas de 200x50 mm., con malla de curvatura de refuerzo de 100x50 mm, con alambres de acero galvanizado en caliente de 5 mm., postes de plancha soldada de sección 70x45 de galvanizada interior y exteriores, provisto de alojamientos para fijación de los paneles.
Protección de recubrimiento de zinc 16 gr/m2, capa de adherencia y plastificación en poliéster.
Material totalmente equipado con capuchones de material sintético en postes, piezas de fijación y pequeño material. Tipo NYLOFOR D-a con postes BEKAFIX o equivalente.

**MABA200** Kg Mortero THOROSEAL (material; 15/10/1993)
Precio: 2.50
Mortero de cemento modificado tipo THOROSEAL o equivalente.

**MABA213** M2 Encofrado metálico (material; 19/07/2014)
Precio: 90.15
Encofrado metálico articulado, totalmente dotado.

| Código | Ud | Descripción | Precio |
|---|---|---|---|
| MABA501 | M3 | Pasta de cemento blanco. (material; 15/05/1990) | 114.19 |

**MABA510** Kg Acabado epoxi APOKOR W-BETTOR (material; 08/04/1996)
Precio: 17.43
Acabado epoxi de dos componentes, coloreado, sin disolvente, para superficies de alta resistencia al desgaste, tipo APOKOR W de BETTOR o equivalente.

**MABA514** Kp Aditivo ACRYL-60 (material; 15/10/1993)
Precio: 3.01
Aditivo líquido de polímeros acrílicos <<ACRYL 60 o equivalente>>.

**MABA515** Kg Mortero modificados RENDEROC S2 (material; 20/05/2007, 19/04/1997)
Precio: 1.00
Mortero de cementos modificados, sin retracción, arena y cargas clasificadas. Tipo Renderoc S2 de Fosroc o equivalente.

**MACA005B** M2 POLIESTIRENO 50 MM. (material; 30/12/1998, 24/05/1995)
Precio: 3.31
Placa de poliestireno expandido de densidad nominal 15 kg/m3 << L=0,037 W/mk>>, de 50 mm. de espesor.

**MACO071** Ml Tub.fund.dúct.stnd.DN80mm (material; 30/09/2009, 21/12/1991)
Precio: 19.06
Tubería de fundición dúctil K-9 con junta standard, DN 80.

**MACO072** Ml Tub.fund.dúct.std.DN100 mm (material; 30/09/2009, 21/12/1991)
Precio: 23.53
Tubería de fundición dúctil K-9 con junta standard, DN 100. K-9

**MACO074** Ml Tub.fund.dúct.std.DN150mm (material; 30/09/2009, 21/12/1991)
Precio: 33.55
Tubería de fundición dúctil K-9 con junta standard, DN 150.

**MACO075** Ml Tub.fund.dúct.std.DN200mm (material; 30/09/2009, 21/12/1991)
Precio: 45.98
Tubería de fundición dúctil K-9 con junta standard, DN 200.

**MACO077** Ml Tubería FD STANDARD DN300 (material; 30/09/2009, 21/12/1991)
Precio: 76.33
Tubería de fundición dúctil K-9 con junta standard, DN 300.

**MACO101** Ml Tub.pol.AD, PE100, DN25mm,PN16 (material; 30/05/2007, 27/10/1990)
Precio: 0.48
Tubería de polietileno AD, PE100, DN 25 mm, PN 16

**MACO102** Ml Tub.pol.AD,PE100, DN32mm,PN16 (material; 30/05/2007, 27/10/1990)
Precio: 0.78
Tubería de polietileno AD, PE100, DN 32mm, PN 16

**MACO103** Ml Tub.pol.AD,PE100, DN40mm,PN16 (material; 30/05/2007, 27/10/1990)
Precio: 1.20
Tubería de polietileno AD, PE100, DN 40mm, PN 16

**MACO105** Ml Tub.pol.AD,PE100, DN63mm,PN16 (material; 30/05/2007, 27/10/1990)
Precio: 2.95
Tubería de polietileno AD, PE100, DN 63mm, PN 16

**MACO107** Ml Tub.pol.AD,PE100, DN90mm,PN16 (material; 30/05/2007, 27/10/1990)
Precio: 6.00
Tubería de polietileno AD, PE100, DN 90mm, PN 16

**MACO131** Ml Tub.poliet.A.D.DN25 PN6 (material; 15/01/2005, 21/12/1991)
Precio: 0.63
Tubería de polietileno A.D. DN-25 PN-6. PE-50.

**MACO190** Ml Tub.corrugada PVC, DN50 conducción de cables (material; 26/10/1988, 27/10/1990)
Precio: 1.29
Tubería corrugada PVC, DN 50, conducción de cables

**MACO193** Ml Tub.corrugada PVC, DN100, conducción de cables (material; 19/07/2014)
Precio: 3.68
Tubería corrugada PVC, DN 100, conducción de cables

**MACO214** Ml TUBO PEAD-CABLEADO Ø 110 (material; 19/07/2014)
Precio: 4.02
Tubería corrugada de doble pared de PEAD DN-110, según norma UNE-EN-50.086-4, totalmente equipada incluso con p.p. de manguitos, separadores y tapones.

**MACO253** Ml Tub.PVC san.DN200mm, Rigidez 4 Kn/m2 (material; 30/05/2007, 27/10/1990)
Precio: 20.62
Tubería PVC saneamiento, DN 200 mm, Rigidez 4 Kn/m2, color teja RAL-8023, Tipo SN-4

**MACO255** Ml Tub.PVC san.DN315mm, Rigidez 4 Kn/m2 (material; 30/05/2007, 27/10/1990)
Precio: 50.61
Tubería PVC saneamiento, DN 315 mm, Rigidez 4 Kn/m2, color teja RAL-8023, Tipo SN-4

**MACO286** Ud TE DN-200 SANEAMIENTO (material; 30/07/1999, 29/12/1991)
Precio: 76.16
Derivación en TE a 90º, de PVC. de saneamiento DN-200. con junta elástica.

**MACO414** Ml DREN PVC,DN-200 RANURAS (material; 30/05/2007, 21/11/1996)
Precio: 22.91
Tubería de drenaje DN-200 de PVC. de doble pared, con ranuras en 220º.

**MACO430** Ml TUBERIA MICROIRRIGACION PEBD PE-32 DN-12, PN-2.5 (material; 11/12/2013, 07/11/1996)
Precio: 0.22
Tubería para microirrigación de polietileno de baja densidad PE-32, DN-12, PN-2.5.

**MACO435** Ml TUBERIA MICROIRRIGACION PEBD PE-32 DN-12, PN-4 (material; 11/12/2013)
Precio: 0.24
Tubería para microirrigación de polietileno de baja densidad PE-32, DN-12, PN-4

**MACO438** Ml TUBERIA MICROIRRIGACION PEBD PE-32 DN-25, PN-4 (material; 11/12/2013)
Precio: 0.84
Tubería para microirrigación de polietileno de baja densidad PE-32, DN-25, PN-4

**MACO443** Ml Tubería AGRICOLA de polietileno PE-40, DN-32 PN-4. Extruline Systems (material; 30/10/2008, 18/03/1995)
Precio: 0.81
Tubería agrícola de polietileno PE-40, diámetro DN-32, PN-4. Densidad 0.932. Fabricado según norma UNE EN 12201. Marca Extruline Systems o equivalente

**MACO471** Ud GOTERO NETAFIM INSERTAR DE 4 LTS/H Y 5 A 35 M.C.A. (material; 11/12/2013, 18/03/1995)
Precio: 0.25
Gotero autocompensante para insertar en la tubería. Modelo NETAFIM de 4 lts/hora de caudal y rango de trabajo de 5 a 35 m.c.a. Totalmente equipado, incluso material auxiliar.

**MACO475** Ml TUBO PE-32, DN-16, PN-4 GOTERO INSERTADO 50 CM. (material; 11/12/2013, 18/03/1995)
Precio: 0.74
Tubería de microirrigación de polietileno PE-32, DN-16, PN-4. con goteros autocompensantes integrados en la tubería cada 50 cm. <<equidistancia de 75 ó de 100 cm.>>, caudal de 1.60 lts/hora y rango de presiones de 0.8 bar a 4.3 bar. Gotero tipo ADI o equivalente, autocompensante y apto para riego subterráneo -Versión antiraíces- de flujo turbulento. Totalmente equipada incluso accesorios.

**MAEL0512** Ud Esparrago anclaje.M-22 (material; 19/07/2014)
Precio: 1.20
Espárrago de anclaje, M-22 galvanizado de 600 mm.

**MAEL0591** Ud Lámpara S.A.P-70 W (material; 19/07/2014)
Precio: 16.53
Lámpara de SODIO ALTA PRESIÓN de 70 W. con auxiliares eléctricos.

**MAEL0691** Ud Columna cilíndrica de 11700 mm BENITO URBAN modelo ICCL 120 (material; 19/07/2014)
Precio: 1035.47
Columna cilíndrica fabricada en una sola pieza, BENITO URBAN modelo ICCL120, o equivalente, con posibilidad de fijar hasta 9 proyectores a 3 niveles (a 500, 1200 y 1800 mm del extremo superior) en 3 líneas longitudinales a 120º. Los proyectores se fijan a la columna mediante lira y tornillo M12. Material: columna fabricada en acero S-235-JR galvanizado en caliente. Incluso cimentación de 0,60x0,60x0,80 metros mediante hormigón en masa HM-15, pernos de anclaje, caja de protección con fusibles. Totalmente instalada.

**MAEL0692** Ud COLUMNA BENITO URBAN NATUM ICNT90 C/1 BRAZO (material; 19/07/2014)
Precio: 1123.32
Columna telescópica fabricada en dos piezas de 9 metros de altura BETINO URBAN modelo NATUM ICNT90APP, o equivalente, con un brazo. Base de sección simétrica respecto un eje diagonal obtenida a partir de una sección cuadrada mediante deslizamiento y rotación respecto a un eje perpendicular. Fuste con sección circular. Con base fabricada en acero S-235-JR galvanizado y acabado oxirón negro. Fuste y brazo fabricados en acero s-235-Jr galvanizado y acabados en color gris RAL9006. Incluso cimentación de 0,60x0,60x0,80 metros mediante hormigón en masa HM-15, pernos de anclaje, caja de protección con fusibles. Totalmente instalada.

**MAEL0693** Ud Columna cilíndrica de 10000 mm BENITO URBAN modelo ICCL 100 (material; 22/07/2014)
Precio: 989.60
Columna cilíndrica fabricada en una sola pieza de 10 m, BENITO URBAN modelo ICCL100, o equivalente, con posibilidad de fijar hasta 9 proyectores a 3 niveles (a 500, 1200 y 1800 mm del extremo superior) en 3 líneas longitudinales a 120º. Los proyectores se fijan a la columna mediante lira y tornillo M12. Material: columna fabricada en acero S-235-JR galvanizado en caliente. Incluso cimentación de 0,60x0,60x0,80 metros mediante hormigón en masa HM-15, pernos de anclaje, caja de protección con fusibles. Totalmente instalada.

**MAEL0861** Ud PROYECTOR BENITO URBAN ILCL50C DE 70 W VSAP DN (material; 19/07/2014)
Precio: 155.43
Proyector BENITO URBAN modelo ILCL50C de 70 W VSAP con doble nivel, o equivalente, con cuerpo fabricado en chapa de aluminio embutida, bloque óptico mediante reflector de aluminio anodizado y electroabrillantado, con distribución simétrica, difusor de vidrio plano, fijación a columna mediante lira con anclaje de 1 tornillo M12, IP65 IK09, Clase II, portalámparas E40, equipo eléctrico alojado en la columna de 70 W VSAP. Totalmente instalado, incluso con parte proporcional de proyectos de legalización y puesta en marcha, probado y funcionando.

**MAEL091** Ud Caja de protección (material; 19/07/2014)
Precio: 12.01
Caja de protección CLAVED-1465 o equivalente.

**MAEL095** Ud Pica acero cobreado 2m. Ø 14 mm (material; 19/07/2014)
Precio: 5.86
Pica de acero recubierto de cobre de Ø 14 mm. y 2.00 m. de longitud.

**MAEL096** Ud ARQUETA TIERRA DE 200x200 mm., (material; 19/07/2014)
Precio: 11.83
Arqueta de poliéster de 200x200 mm., para puesta a tierra.

**MAEL4121** Ml CABLE DE TIERRA DE 1x16 mm2 AMARILLO-VERDE (material; 19/07/2014)
Precio: 1.88
Línea de cable H07V-K de 1x16 mm2, amarillo- verde para circuito de tierra. Totalmente equipado.

**MAEL414** Ml CABLE FLEXIBLE RV-K-0,6/1 KV 3x2,5 mm (material; 19/07/2014)
Precio: 0.56
Cable flexible tipo RV-K-0,6/1 KV 3x2,5 mmý, de cobre aislado con polietileno reticulado (XLPE) y cubierta de PVC, fabricado según norma UNE 21123, no propagador de la llama (UNE 20432-parte 1), no propagador del incendio (UNE 20427 y UNE 20432 parte 3), baja emisión de gases corrosivos (UNE 21147-1), resistente a los aceites, ácidos y álcalis.

**MAEL415** Ml CABLE FLEXIBLE RV-0,6/1 KV 4x10 mm (material; 19/07/2014)
Precio: 3.90
Cable tipo RV-0,6/1 KV 4x10 mm2, de cobre aislado con polietileno reticulado (XLPE) y cubierta de PVC, fabricado según norma UNE 21123, no propagador de la llama (UNE 20432-parte 1), no propagador del incendio (UNE 20427 y UNE 20432 parte 3), baja emisión de halógenos (UNE 21147-1), resistente a los aceites, ácidos y álcalis.

**MAEL416** Ml CABLE FLEXIBLE RV-0,6/1 KV 4x16 mm (material; 19/07/2014)
Precio: 5.97
Cable tipo RV-0,6/1 KV 4x16 mm2, de cobre aislado con polietileno reticulado (XLPE) y cubierta de PVC, fabricado según norma UNE 21123, no propagador de la llama (UNE 20432-parte 1), no propagador del incendio (UNE 20427 y UNE 20432 parte 3), baja emisión de halógenos (UNE 21147-1), resistente a los aceites, ácidos y álcalis.

**MAEL416.** Ud CABLE FLEXIBLE RV-0,6/1 KV 4x6 mm (material; 19/07/2014)
Precio: 2.97
Cable tipo RV-0,6/1 KV 4x6 mm2, de cobre aislado con polietileno reticulado (XLPE) y cubierta de PVC, fabricado según norma UNE 21123, no propagador de la llama (UNE 20432-parte 1), no propagador del incendio (UNE 20427 y UNE 20432 parte 3), baja emisión de halógenos (UNE 21147-1), resistente a los aceites, ácidos y álcalis.

**MAEL42072** Ud CUADRO ALUMBRADO ARELSA ARI (material; 19/07/2014)
Precio: 9787.90
Cuadro de mando y protección para alumbrado público. Modelo Arelsa CITI, fabricado en acero inoxidable, con diferenciales rearmables, sistema URBILUX GSM, detector dinámico del aislamiento, con tres salidas con estabilizador reductor de tensión. Totalmente equipado.

**MAFU007** Ud Tapa-cerco 300x300x29 B-125 (material; 30/05/2007, 21/12/1991)
Precio: 19.76
Tapa y cerco de fundición 300x300X29 mm con tapa de 235x235 mm. Clase B-125. Tipo RE.30.S.1F.D. de Funditubo.

**MAFU0071** Ud Tapa-cerco 410X410 C-250. (material; 15/05/2005, 21/12/1991)
Precio: 38.47
Tapa y cerco de fundición 410X410X40 mm con tapa de 300x300 mm. Clase C-250. Tipo RE.30.V2.KD. VENETO de Funditubo.

**MAFU012** Ud Tap-cerc 500x500 A-1 (material; 19/07/2014)
Precio: 38.81
Tapa y cerco de fundición 500x500x35 mm con tapa de 455x455x25 mm, para arquetas eléctricas del Ayuntamiento de Santa Cruz de Tenerife y Unelco, tipo A-1.

**MAFU013** Ud Tap-cerc 750x500 A-2 (material; 19/07/2014)
Precio: 60.48
Tapa y cerco de fundición 752x500x30 mm con tapa de 710x460x45 mm, para arquetas eléctricas del Ayuntamiento de Santa Cruz de Tenerife y Unelco, tipo A-2.

**MAFU015** Ud Tapa-Cerco 250X250 Ø 150 mm. B-125. (material; 30/11/1997, 28/10/1990)
Precio: 12.00
Tapa y cerco de fundición de 250x250x17 mm. con tapa Ø 150 mm. Clase B-125. Modelo RE 25 TO FD de Saint-Gobain o equivalente

**MAFU0151** Ud Tapa-Cerco 250X250 Ø 181 mm. C-250 (material; 30/11/1997, 28/10/1990)
Precio: 44.00
Tapa y cerco de fundición de 250x250x147 mm. con tapa Ø 181 mm. Clase C-250. Modelo RE 25 S4 PD de Saint-Gobain o equivalente.

**MAFU017** Ud TAPA C-250 APARCAM 50X50 (material; 15/05/2005, 27/12/1991)
Precio: 63.78
Tapa y cerco de fundición de 500X500 mm.-360X360 mm., altura 80 mm., peso 29,70 mm., Tipo C-250, para aparcamientos y calles peatonales. Tipo ITALIA de Funditubo o similar.

**MAFU025B** Ud REJA-CERCO 350x350 SQUADRA CONCAVA 410x410 (material; 10/12/2004, 31/01/1997)
Precio: 50.00
Reja y cerco de fundición, rectangular, de marco 410x410x58/40 mm., reja de 350x350 mm., de 22.7 kg., de superficie de absorción de 5.0 dm2, con marco plano y reja cóncava, Clase C-250 -25 TN-. Tipo Funditubo- SQUADRA cóncava, modelo ECSQ40CFN o equivalente.

**MAFU027** Ud Reja-Cerco D-400 AXAM 370x430 (material; 30/06/1999, 31/01/1997)
Precio: 86.58
Reja y cerco de fundición, rectangular, de marco 525x590x100 mm., reja de 370x430x100 mm., de 39.9 kg., de superficie de absorción de 10,2 dm2, con marco reforzado articulado, Clase D-400 -40 TN-. Tipo Funditubo-Axam o equivalente.

**MAFU036** Ud. Tapa,cerco DN-850-600-REXEL SEGURIDAD (material; 15/04/1997, 30/03/1994)
Precio: 191.00
Tapa y cerco de fundición de diámetro 850-600 mm., alto 100 mm., MODELO D-400 REXEL de Funditubo o SOLO de Norinco o equivalente <<88,00 kg>>, con dispositivo de seguridad KIT -SCS- con tornillo y llave de seguridad, totalmente equipada. y leyenda de acuerdo al P.P.T.P. de la obra.

**MAJA005** Ud Flamboyán 1,50m fuste (material; 30/05/2007, 19/01/1992)
Precio: 27.65
Flamboyán de 1,50m de fuste

**MAJA800** Ud Pino canario (Pinus canariensis) de 1 metro de altura total, (material; 3005, 05/11/1996)
Precio: 11.00
Pino canario (Pinus canariensis) de 1 metro de altura total, 4 cm de perímetro de tronco. Puesto en obra.

**MAJA801** Ud Faya (Myrica faya) de 1 metro de altura total, 3 c (material; 3005, 05/11/1996)
Precio: 11.00
Faya (Myrica faya) de 1 metro de altura total, 3 cm de perímetro de tronco. Puesto en obra.

**MAJA802** Ud Barbusano (Apollonias barbujana) de 1 metro de alt (material; 3005, 05/11/1996)
Precio: 24.00
Barbusano (Apollonias barbujana) de 1 metro de altura total, 4 cm de perímetro de tronco. Puesto en obra.

**MAJA803** Ud Mocán (Visnea mocanera) de 0,8 metros de altura to (material; 3005, 05/11/1996)
Precio: 11.00
Mocán (Visnea mocanera) de 0,8 metros de altura total, 4 cm de perímetro de tronco. Puesto en obra.

**MAJA804** Ud Til (Ocotea foetens) de 0,8 metros de altura total (material; 3005, 05/11/1996)
Precio: 30.00
Til (Ocotea foetens) de 0,8 metros de altura total, 3 cm de perímetro de tronco. Puesto en obra.

**MAJA805** Ud Viñátigo (Persea índica) de 1,7 metros de altura t (material; 3005, 05/11/1996)
Precio: 58.00
Viñátigo (Persea índica) de 1,7 metros de altura total, 4 cm de perímetro de tronco. Puesto en obra.

**MAJA806** Ud Madroño canario (Arbutus canariensis) de 1,2 metro (material; 3005, 05/11/1996)
Precio: 58.00
Madroño canario (Arbutus canariensis) de 1,2 metros de altura total, 4 cm de perímetro de tronco. Puesto en obra.

**MAJA807** Ud Almácigo (Pistacia atlántica) de 0,9 metros de alt (material; 3005, 05/11/1996)
Precio: 11.00
Almácigo (Pistacia atlántica) de 0,9 metros de altura total, 4 cm de perímetro de tronco. Puesto en obra.

**MAJA808** Ud Laurel-loro (Laurus canariensis-azorica) de 1 metr (material; 3005, 05/11/1996)
Precio: 31.00
Laurel-loro (Laurus canariensis-azorica) de 1 metro de altura total, 4 cm de perímetro de tronco. Puesto en obra.

**MAJA809** Ud Benjamina (Ficus benjamina) de 2 metros de altura (material; 3005, 05/11/1996)
Precio: 157.00
Benjamina (Ficus benjamina) de 2 metros de altura total, 6 cm de perímetro de tronco. Puesto en obra.

**MAJA810** Ud Ficus lira (Ficus lyrata) de 2,5-3 metros de altu (material; 3005, 05/11/1996)
Precio: 157.00
Ficus lira (Ficus lyrata) de 2,5-3 metros de altura total, 6 cm de perímetro de tronco. Puesto en obra.

| Código | Ud | Descripción | Precio |
|---|---|---|---|
| MAJA811 | Ud | Higuera herrumbrosa (Ficus rubiginosa) de 2,5-3 metros de altura total, 6 cm de perímetro de tronco, incluyendo plantación, aportación de tierra vegetal, tutor y conservación y riego durante seis meses. (material; 3005, 05/11/1996) | 157.00 |

**MAJA812** Ud Turbinto (Schinus terebinthifolius) de 2,0-2,5 met (material; 3005, 05/11/1996)
Precio: 75.00
Turbinto (Schinus terebinthifolius) de 2,0-2,5 metros de altura total, 6 cm de perímetro de tronco. Puesto en obra.

**MAJA813** Ud Palmera canaria (Phoenix canariensis) de 0,6 metro (material; 3005, 05/11/1996)
Precio: 190.00
Palmera canaria (Phoenix canariensis) de 0,6 metros de altura total, 60 cm de perímetro de tronco. Puesto en obra.

**MAJA814** Ud Palmera mejicana (Washingtonia robusta) de 3 metro (material; 3005, 05/11/1996)
Precio: 247.00
Palmera mejicana (Washingtonia robusta) de 3 metros de altura total, 60 cm de perímetro de tronco. Puesto en obra.

**MAJA815** Ud Palmera enana (Phoenix roebelenii) de 1 metro de a (material; 3005, 05/11/1996)
Precio: 104.00
Palmera enana (Phoenix roebelenii) de 1 metro de altura total, 15 cm de perímetro de tronco. Puesto en obra.

**MAJA816** Ud Sabina (Juniperus canariensis) de 1,2 metros de al (material; 3005, 05/11/1996)
Precio: 58.00
Sabina (Juniperus canariensis) de 1,2 metros de altura total, 4 cm de perímetro de tronco. Puesto en obra.

**MAJA817** Ud Cedro (Juniperus cedrus) de 1,5 metros de altura t (material; 3005, 05/11/1996)
Precio: 58.00
Cedro (Juniperus cedrus) de 1,5 metros de altura total, 4 cm de perímetro de tronco. Puesto en obra.

**MAJA818** Ud Cipreses (Cupressus sempervirens) de 1,8-2 metros (material; 3005, 05/11/1996)
Precio: 58.00
Cipreses (Cupressus sempervirens) de 1,8-2 metros de altura total, 20 cm de perímetro de tronco. Puesto en obra.

**MAJA819** Ud Encinas (Quercus ilex) de 2 metros de altura total (material; 3005, 05/11/1996)
Precio: 58.00
Encinas (Quercus ilex) de 2 metros de altura total, 6 cm de perímetro de tronco, incluyendo plantación. Puesto en obra.

**MAJA820** Ud Alcornoques (Quercus suber) de 2 metros de altura (material; 3005, 05/11/1996)
Precio: 190.00
Alcornoques (Quercus suber) de 2 metros de altura total, 12 cm de perímetro de tronco. Puesto en obra.

**MAJA821** Ud Olivo (Olea europaea) de 1,8 metros de altura tota (material; 3005, 05/11/1996)
Precio: 399.00
Olivo (Olea europaea) de 1,8 metros de altura total, 18 cm de perímetro de tronco. Puesto en obra.

**MAJA822** Ud Magnolio (Magnolia grandiflora) de 2,5 metros de a (material; 3005, 05/11/1996)
Precio: 190.00
Magnolio (Magnolia grandiflora) de 2,5 metros de altura total, 6 cm de perímetro de tronco. Puesto en obra.

**MAJA823** Ud Ginko (Ginkgo biloba) de 1,8 metros de altura tota (material; 3005, 05/11/1996)
Precio: 58.00
Ginko (Ginkgo biloba) de 1,8 metros de altura total, 4 cm de perímetro de tronco. Puesto en obra.

**MAJA824** Ud Álamo blanco (Pópulus alba) de 1,8 metros de altur (material; 3005, 05/11/1996)
Precio: 31.00
Álamo blanco (Pópulus alba) de 1,8 metros de altura total, 4 cm de perímetro de tronco. Puesto en obra.

**MAJA825** Ud Álamo temblón (Pópulus trémula) de 1,8 metros de a (material; 3005, 05/11/1996)
Precio: 31.00
Álamo temblón (Pópulus trémula) de 1,8 metros de altura total, 4 cm de perímetro de tronco. Puesto en obra.

**MAJA826** Ud Plátano de sombra (Plátanus hispánica) de 3 metros (material; 3005, 05/11/1996)
Precio: 190.00
Plátano de sombra (Plátanus hispánica) de 3 metros de altura total, 12 cm de perímetro de tronco. Puesto en obra.

**MAJA827** Ud Jazmín (Jasminum) de 0,6 metros de altura total, (material; 3005, 05/11/1996)
Precio: 3.00
Jazmín (Jasminum) de 0,6 metros de altura total. Puesto en obra.

**MAJA828** Ud Buganvilla (Bouganvillea glabra) de 0,6 metros de (material; 3005, 05/11/1996)
Precio: 3.00
Buganvilla (Bouganvillea glabra) de 0,6 metros de altura total. Puesto en obra.

**MAJA829** Ud Balo (Plocama pendula) de 0,6 metros de altura tot (material; 3005, 05/11/1996)
Precio: 7.00
Balo (Plocama pendula) de 0,6 metros de altura total. Puesto en obra.

**MAJA830** Ud Cardón (Euphorbia canariensis) de 0,6 metros de al (material; 3005, 05/11/1996)
Precio: 30.00
Cardón (Euphorbia canariensis) de 0,6 metros de altura total, RAMIFICADO. Puesto en obra.

**MAJA831** Ud Tabaiba (Euphorbia lamarchii) de 0,6 metros de alt (material; 3005, 05/11/1996)
Precio: 3.00
Tabaiba (Euphorbia lamarchii) de 0,6 metros de altura tota. Puesto en obra.

**MAJA832** Ud Bambú (Bambusa arundinacea) de 2,5 metros de altur (material; 3005, 05/11/1996)
Precio: 24.00
Bambú (Bambusa arundinacea) de 2,5 metros de altura total. Puesto en obra.

**MAJA833** Ud Algarrobo (Ceratonia siliqua) de 2,5 metros de alt (material; 3005, 05/11/1996)
Precio: 75.00
Algarrobo (Ceratonia siliqua) de 2,5 metros de altura total, 6 cm de perímetro de tronco. Puesto en obra.

**MAJA834** Ud Almendro (Prunus dulcis) de 1,8 metros de altura t (material; 3005, 05/11/1996)
Precio: 11.00
Almendro (Prunus dulcis) de 1,8 metros de altura total, 4 cm de perímetro de tronco. Puesto en obra.

**MAJA835** Ud Granado (Púnica granatum) de 1,8 metros de altura (material; 3005, 05/11/1996)
Precio: 11.00
Granado (Púnica granatum) de 1,8 metros de altura total, 4 cm de perímetro de tronco. Puesto en obra.

**MAJA836** Ud Guayabero (Psidium guajava) de 1,5 metros de altur (material; 3005, 05/11/1996)
Precio: 11.00
Guayabero (Psidium guajava) de 1,5 metros de altura total, 4 cm de perímetro de tronco. Puesto en obra.

**MAJA837** Ud Higuera (Ficus carica) de 1,5 metros de altura total, 4 cm de perímetro de tronco, incluyendo plantación, aportación de tierra vegetal, tutor y conservación y riego durante seis meses. (material; 3005, 05/11/1996)
Precio: 16.00
Higuera (Ficus carica) de 1,5 metros de altura total, 4 cm de perímetro de tronco. Puesto en obra.

**MAJA838** Ud Morera (Morus alba) de 1,5 metros de altura total, (material; 3005, 05/11/1996)
Precio: 11.00
Morera (Morus alba) de 1,5 metros de altura total, 4 cm de perímetro de tronco. Puesto en obra.

**MAJA839** Ud Nisperero (Eriobotrya japonica) de 1,5 metros de a (material; 3005, 05/11/1996)
Precio: 11.00
Nisperero (Eriobotrya japonica) de 1,5 metros de altura total, 4 cm de perímetro de tronco. Puesto en obra.

**MAJA840** Ud Pitanga (Eugenia uniflora) de 1,5 metros de altura (material; 3005, 05/11/1996)
Precio: 11.00
Pitanga (Eugenia uniflora) de 1,5 metros de altura total, 4 cm de perímetro de tronco. Puesto en obra.

**MAJA841** Ud Romero (Rosmarinus officinalis) de 0,6 metros de a (material; 3005, 05/11/1996)
Precio: 4.00
Romero (Rosmarinus officinalis) de 0,6 metros de altura total. Puesto en obra.

**MAJA842** Ud Lavanda (Lavandula canariensis) de 0,6 metros de a (material; 3005, 05/11/1996)
Precio: 2.00
Lavanda (Lavandula canariensis) de 0,6 metros de altura total. Puesto en obra.

**MAJA843** Ud Hierbabuena (Mentha spicata) de 0,2 metros de altu (material; 3005, 05/11/1996)
Precio: 2.00
Hierbabuena (Mentha spicata) de 0,2 metros de altura total. Puesto en obra.

**MAJA844** Ud Salvia (Salvia officinalis) de 0,2 metros de altur (material; 3005, 05/11/1996)
Precio: 2.00
Salvia (Salvia officinalis) de 0,2 metros de altura total. Puesto en obra.

**MAJA845** Ud Fores temporada de 0,2 metros de altura total, inc (material; 3005, 05/11/1996)
Precio: 0.60
Flores temporada de 0,2 metros de altura total. Puesto en obra.

**MAJA846** Ud Arbustos de 0,2 metros de altura total, incluyendo (material; 3005, 05/11/1996)
Precio: 4.00
Arbustos de 0,2 metros de altura total. Puesto en obra.

**MAJA847** M2 CESPED-RAIGRAS con sustrato de 7 cm rico arena síl (material; 3005, 05/11/1996)
Precio: 5.00
Césped "Raigras", plantación por esquejes.

**MAJAR001** Ml Membrana ROOT BARRIER PEAD de 60 cm. y 1 mm. (material; 24/06/2013)
Precio: 10.67
Membrana de PEAD de 60 cm. y 1 mm. de espesor y dotada de nervios para dirigir a las raíces, con peso de 0.60 Kg por ml. Modelo SRER600A de Root Barrier de Greenleaf o equivalente. Puesto en obra.

**MAJAR002** Ml CINTA ADHESIVA MEMBRANA ROOT BARRIER PEAD (material; 24/06/2013)
Precio: 3.44
Cinta adhesiva para unir membranas de PEAD. Modelo SRERJTA de Root Barrier de Greenleaf o equivalente. Puesto en obra.

**MAMO200** Ud. Papelera: 55x36 cm. de Ø, de 40 litros, madera tropical; modelo MP156 (material; 15/01/2009, 24/07/2004)
Precio: 69.00
Papelera: 55x36 cm. de Ø, de 40 litros, madera tropical; modelo MP156 de MANUFACTURAS DEPORTIVAS o equivalente. Totalmente equipado y puesta en obra.

**MAMO204** Ud. Banco: Portio 2 m; modelo MB079 de (material; 15/01/2009, 24/07/2004)
Precio: 166.00
Banco: Portio 2 m; modelo MB079 de MANUFACTURAS DEPORTIVAS o equivalente. Totalmente equipado y puesta en obra.

**MAMO206** Ud. Aparcabicicletas: Soportes bicicleta 1.20 m, 4 plazas; modelo MV204 (material; 15/01/2009, 24/07/2004)
Precio: 99.00
Aparcabicicletas: Soportes bicicleta 1.20 m, 4 plazas; modelo MV204 de MANUFACTURAS DEPORTIVAS o equivalente. Totalmente equipado y puesta en obra.

**MAMO207** Ud. Fuentes: Fuente Fundición 1.25 m. alto, dos grifos, con pulsador; modelo MV042 (material; 15/01/2009, 24/07/2004)
Precio: 394.00
Fuentes: Fuente Fundición 1.25 m. alto, dos grifos, con pulsador; modelo MV042 de MANUFACTURAS DEPORTIVAS o equivalente. Totalmente equipado y puesta en obra.

**MAMO208** Ud. Fuentes: Base de hormigón doble para fuente ref MV042 (material; 15/01/2009, 24/07/2004)
Precio: 179.00
Fuentes: Base de hormigón doble para fuente ref MV042, 0.40 m. alto; modelo MV028 de MANUFACTURAS DEPORTIVAS o equivalente. Totalmente equipado y puesta en obra.

**MAMO300** Ud. Ud. de elemento de CONV. BOWL1500 (material; 15/01/2009, 24/07/2004)
Precio: 14573.00
Ud. de elemento de CONV. BOWL1500 (Altura: 1,5 m xAnchura: 10,5 m xLongitud: 3,36 m), en conformación de pista de SKATE prefabricada según especificaciones reseñadas en Memoria y Anejo Nº3. Totalmente equipado y puesta en obra.

**MAMO301** Ud. Ud. de elemento de MINIRAMP1200 (material; 15/01/2009, 24/07/2004)
Precio: 5697.00
Ud. de elemento de MINIRAMP1200 (Altura: 1,2 m xAnchura: 2,44 m xLongitud: 10,5 m), en conformación de pista de SKATE prefabricada según especificaciones reseñadas en Memoria y Anejo Nº3.Totalmente equipado y puesta en obra.

**MAMO302** Ud. Ud. de elemento de MINIRAMP1500 (Altura: 1,5 m xAnchura: 2,44 m xLongitud: 10,5 m), en conformación de pista de SKATE prefabricada según especificaciones reseñadas en Memoria y Anejo Nº3. Totalmente instalado, operativo, con certificados y pruebas de homol (material; 15/01/2009, 24/07/2004)
Precio: 6195.00
Ud. de elemento de MINIRAMP1500 (Altura: 1,5 m xAnchura: 2,44 m xLongitud: 10,5 m), en conformación de pista de SKATE prefabricada según especificaciones reseñadas en Memoria y Anejo Nº3. Totalmente equipado y puesta en obra.

**MAMO303** Ud. Ud. de elemento de QUARTER + Q.MINIRAMP 1500 (Altura: 1,5 m xAnchura: 2,44 m xLongitud: 4,52 m), en conformación de pista de SKATE prefabricada según especificaciones reseñadas en Memoria y Anejo Nº3. Totalmente instalado, operativo, con certificados y pr (material; 15/01/2009, 24/07/2004)
Precio: 3330.00
Ud. de elemento de QUARTER + Q.MINIRAMP 1500 (Altura: 1,5 m xAnchura: 2,44 m xLongitud: 4,52 m), en conformación de pista de SKATE prefabricada según especificaciones reseñadas en Memoria y Anejo Nº3. Totalmente equipado y puesta en obra.

**MAMO304** Ud. Ud. de elemento de BANKHIP+BANK M.RAMP 1500 (Altura: 1,5 m xAnchura: 5,08 m xLongitud: 4,53 m), en conformación de pista de SKATE prefabricada según especificaciones reseñadas en Memoria y Anejo Nº3. Totalmente instalado, operativo, con certificados y prue (material; 15/01/2009, 24/07/2004)
Precio: 4748.00
Ud. de elemento de BANKHIP+BANK M.RAMP 1500 (Altura: 1,5 m xAnchura: 5,08 m xLongitud: 4,53 m), en conformación de pista de SKATE prefabricada según especificaciones reseñadas en Memoria y Anejo Nº3. Totalmente equipado y puesta en obra.

**MAMO305** Ud. Ud. de elemento de CONV. BOWL1500 (Altura: 1,5 m xAnchura: 10,5 m xLongitud: 3,36 m), en conformación de pista de SKATE prefabricada según especificaciones reseñadas en Memoria y Anejo Nº3. Totalmente instalado, operativo, con certificados y pruebas de hom (material; 15/01/2009, 24/07/2004)
Precio: 4543.00
Ud. de elemento de FLYBOX BANK 1500 (Altura: 1,5 m xAnchura: 3,66 m xLongitud: 7,77 m), en conformación de pista de SKATE prefabricada según especificaciones reseñadas en Memoria y Anejo Nº3. Totalmente equipado y puesta en obra.

**MAMO306** Ud. Ud. de elemento de PLANTER+CAJON 250/500 (Altura: 0,25/0,5 m xAnchura: 1,22 m xLongitud: 2,84 m), en conformación de pista de SKATE prefabricada según especificaciones reseñadas en Memoria y Anejo Nº3. Totalmente instalado, operativo, con certificados y pr (material; 15/01/2009, 24/07/2004)
Precio: 1712.00
Ud. de elemento de PLANTER+CAJON 250/500 (Altura: 0,25/0,5 m xAnchura: 1,22 m xLongitud: 2,84 m), en conformación de pista de SKATE prefabricada según especificaciones reseñadas en Memoria y Anejo Nº3. Totalmente equipado y puesta en obra.

**MAMO307** Ud. Ud. de elemento de MINIRAMP1500 (Altura: 1,5 m xAnchura: 2,44 m xLongitud: 12,8 m), en conformación de pista de SKATE prefabricada según especificaciones reseñadas en Memoria y Anejo Nº3. Totalmente instalado, operativo, con certificados y pruebas de homol (material; 15/01/2009, 24/07/2004)
Precio: 7060.00
Ud. de elemento de MINIRAMP1500 (Altura: 1,5 m xAnchura: 2,44 m xLongitud: 12,8 m), en conformación de pista de SKATE prefabricada según especificaciones reseñadas en Memoria y Anejo Nº3. Totalmente equipado y puesta en obra.

**MAMO308** Ud. Ud. de elemento de MINIRAMP + Q.MINIRAMP1900 (Altura: 1,9 m xAnchura: 3,66 m xLongitud: 14,9 m), en conformación de pista de SKATE prefabricada según especificaciones reseñadas en Memoria y Anejo Nº3. Totalmente instalado, operativo, con certificados y pru (material; 15/01/2009, 24/07/2004)
Precio: 11433.00
Ud. de elemento de MINIRAMP + Q.MINIRAMP1900 (Altura: 1,9 m xAnchura: 3,66 m xLongitud: 14,9 m), en conformación de pista de SKATE prefabricada según especificaciones reseñadas en Memoria y Anejo Nº3.Totalmente equipado y puesta en obra.

**MAMO309** Ud. Ud. de elemento de QUARTER HIP 1900 (Altura: 1,9 m xAnchura: 3,74 m 20º xLongitud: 4,6 m), en conformación de pista de SKATE prefabricada según especificaciones reseñadas en Memoria y Anejo Nº3. Totalmente instalado, operativo, con certificados y pruebas d (material; 15/01/2009, 24/07/2004)
Precio: 6040.00
Ud. de elemento de QUARTER HIP 1900 (Altura: 1,9 m xAnchura: 3,74 m 20º xLongitud: 4,6 m), en conformación de pista de SKATE prefabricada según especificaciones reseñadas en Memoria y Anejo Nº3.Totalmente equipado y puesta en obra.

**MAMO310** Ud. Ud. de elemento de SPINE 1500 (Altura: 1,5 m xAnchura: 2,44 m xLongitud: 4,6 m), en conformación de pista de SKATE prefabricada según especificaciones reseñadas en Memoria y Anejo Nº3. Totalmente instalado, operativo, con certificados y pruebas de homolog (material; 15/01/2009, 24/07/2004)
Precio: 2746.00
Ud. de elemento de SPINE 1500 (Altura: 1,5 m xAnchura: 2,44 m xLongitud: 4,6 m), en conformación de pista de SKATE prefabricada según especificaciones reseñadas en Memoria y Anejo Nº3. Totalmente equipado y puesta en obra.

**MAMO311** Ud. Ud. de elemento de PLANTER DOBLE 250/500 (Altura: 0,25/0,5 m xAnchura: 2,44 m xLongitud: 2,44 m), en conformación de pista de SKATE prefabricada según especificaciones reseñadas en Memoria y Anejo Nº3. Totalmente instalado, operativo, con certificados y pr (material; 15/01/2009, 24/07/2004)
Precio: 1712.00
Ud. de elemento de PLANTER DOBLE 250/500 (Altura: 0,25/0,5 m xAnchura: 2,44 m xLongitud: 2,44 m), en conformación de pista de SKATE prefabricada según especificaciones reseñadas en Memoria y Anejo Nº3. Totalmente equipado y puesta en obra.

**MAMO312** Ud. Ud. de elemento de CARACOL 1000 (Altura: 1 m xAnchura: 2,44 m xLongitud: 4 m), en conformación de pista de SKATE prefabricada según especificaciones reseñadas en Memoria y Anejo Nº3. Totalmente instalado, operativo, con certificados y pruebas de homologaci (material; 15/01/2009, 24/07/2004)
Precio: 4064.00
Ud. de elemento de CARACOL 1000 (Altura: 1 m xAnchura: 2,44 m xLongitud: 4 m), en conformación de pista de SKATE prefabricada según especificaciones reseñadas en Memoria y Anejo Nº3.Totalmente equipado y puesta en obra.

**MAMO313** Ud. Ud. de elemento de GRINDBOX DOBLE+RAIL (Altura: 1 m xAnchura: 2,44 m xLongitud: 9,54 m), en conformación de pista de SKATE prefabricada según especificaciones reseñadas en Memoria y Anejo Nº3. Totalmente instalado, operativo, con certificados y pruebas de (material; 15/01/2009, 24/07/2004)
Precio: 4367.00
Ud. de elemento de GRINDBOX DOBLE+RAIL (Altura: 1 m xAnchura: 2,44 m xLongitud: 9,54 m), en conformación de pista de SKATE prefabricada según especificaciones reseñadas en Memoria y Anejo Nº3. Totalmente equipado y puesta en obra.

**MAMO314** Ud. Ud. de elemento deFUNBOX DISASTER (Altura: 0,6 m xAnchura: 2,84 m xLongitud: 4,76 m), en conformación de pista de SKATE prefabricada según especificaciones reseñadas en Memoria y Anejo Nº3. Totalmente instalado, operativo, con certificados y pruebas de hom (material; 15/01/2009, 24/07/2004)
Precio: 3463.00
Ud. de elemento deFUNBOX DISASTER (Altura: 0,6 m xAnchura: 2,84 m xLongitud: 4,76 m), en conformación de pista de SKATE prefabricada según especificaciones reseñadas en Memoria y Anejo Nº3. Totalmente equipado y puesta en obra.

**MAMO315** Ud. Ud. de elemento de PLANTER SIMPLE (Altura:0,6 m xAnchura: 2,84 m xLongitud: 4,76 m), en conformación de pista de SKATE prefabricada según especificaciones reseñadas en Memoria y Anejo Nº3. Totalmente instalado, operativo, con certificados y pruebas de homo (material; 15/01/2009, 24/07/2004)
Precio: 844.00
Ud. de elemento de PLANTER SIMPLE (Altura:0,6 m xAnchura: 2,84 m xLongitud: 4,76 m), en conformación de pista de SKATE prefabricada según especificaciones reseñadas en Memoria y Anejo Nº3. Totalmente equipado y puesta en obra.

**MAMO316** Ud. Ud. de elemento de RAIL 600 (Altura: 0,6 m xLongitud: 3 m), en conformación de pista de SKATE prefabricada según especificaciones reseñadas en Memoria y Anejo Nº3. Totalmente instalado, operativo, con certificados y pruebas de homologación. (material; 15/01/2009, 24/07/2004)
Precio: 273.00
Ud. de elemento de RAIL 600 (Altura: 0,6 m xLongitud: 3 m), en conformación de pista de SKATE prefabricada según especificaciones reseñadas en Memoria y Anejo Nº3. Totalmente equipado y puesta en obra.

**MAPI020** Kg Emulsión asfáltica COMPO E-4 COMPOSAN (material; 22/06/2001, 30/11/1999)
Precio: 1.45
Emulsión asfáltica viscosa para impermeabilización de obras enterradas, tipo Compo E-4 Composan o similar.

**MAPI112** Lts ACRITON-LISA (material; 19/07/2014)
Precio: 7.01
Pintura pétrea a base de resinas de polimerización acrílica <<ACRITON-LISA o similar>>.

**MAPR0011** Ml Bordillo 100x28x17-14 DE DOBLE CAPA (material; 10/01/2002, 28/10/1990)
Precio: 8.65
Bordillo hormigón 100x28x17-14 , de HM-30 en el ensayo de UNE-7242 de probeta cilíndrica de 30x15 centímetros, fabricación de doble capa con mortero de arena silícea -TIPO I-

**MAPR0025** Ud Bordillo de hormigón de 50x20x10 cm. (material; 14/04/1997, 28/10/1990)
Precio: 3.35
Bordillo de hormigón de 50x20x10 cm. de HM-30 en el ensayo de UNE-7242 de probeta cilíndrica de 30x15 centímetros. Puesto en obra.

**MAPR013** Ud Losa remate 500x500x5x5 (material; 20/04/2006, 28/10/1990)
Precio: 9.50
Losa de remate de hormigón prefabricado visto. medidas 500x500x5. según planos de detalle.

**MAPR017** Ml Grada 800x400x50 (material; 30/03/1996, 28/10/1990)
Precio: 20.00
Grada de hormigón prefabricado de 800x400x50 mm. y contrahuella de 350x400x5 cm. de áridos de triturado de mármol, terminación de lavado al ácido de color blanco, puesta en obra.

| Código | Ud | Descripción | Precio |
|---|---|---|---|
| MAPR100 | Ud | Bloque hueco 20x25x50cm (material; 20/04/2006, 30/11/1999) | 0.76 |

**MAPR1000** M2 GEOMALLA ANTIHIERBAS (material; 30/01/2011, 28/08/1995)
Precio: 0.90
Geomalla antihierbas de fibras de polipropileno, no tejida, de 125 gr/m2 y de color marrón. En rollos de 100 metros de longitud y 330 cm. de ancho. Modelo Plantex de Du-Pont o equivalente. Puesta en obra.

**MAPR1101B** Ud Bloque hueco COLUMBIA TRIPLE CAMARA.40x20x15 cm. (material; 11/01/1992)
Precio: 1.05
Fábrica de bloque hueco de hormigón vibrado de 40x20x15 cm. de triple cámara, tipo Columbia.

**MAPR153** M2 Geotex.polipropileno, 230 gr/m2 (material; 25/10/1997)
Precio: 1.66
Geotextil de fibras de polipropileno, fabricado no tejido y textura mediante punzonamiento, de 230 gr/m2.

**MAPR157** M2 Geotex.polipropileno, 530 gr/m2 COMPOSAN (material; 30/05/2005, 25/10/1997)
Precio: 3.98
Geotextil de fibras de polipropileno, fabricado no tejido y textura mediante punzonamiento y termofusión, de 530 gr/m2. Tipo GEOTESAN NT-58 COMPOSAN o equivalente.

**MAPV0361** Ml Bordillo IGNIMBRITA VIOLETA DE ARICO 10X25 (material; 03/08/1997)
Precio: 33.00
Bordillo de piedra ignimbrita violeta de Arico, de 10x25 cm., en piezas de largo variable <<de 50 o 60 cm.>>.

**MAPV0370** M2 PAVIMENTO PIEDRA VIOLADA 5 CM. (material; 03/08/1997)
Precio: 50.00
Pavimento de losas de piedra ignimbrita "Violada" procedente de Arico. En losas de 5 cm. de espesor, al corte de sierra, con tratamiento hidrófugo y terminación lisa o abujardada según el criterio de la Dirección Facultativa.

**MAPV03700** M2 Paviment.Piedra40X20x3 cm. (material; 03/08/1997)
Precio: 51.00
Pavimento de losas de piedra basáltica molinera al corte de sierra, de 40x20x5 cm., con terminación lisa o abujardada según el criterio de la Dirección Facultativa.

**MAPV03700B** Ml Conjunto de Piedra Basáltica Molinera al corte de sierra, (material; 03/08/1997)
Precio: 23.00
Conjunto de Piedra Basáltica Molinera al corte de sierra, en losa de 37X30X5 cm. y de 30x11x2 cm. En formación de huella y contrahuella de escalera, colocada sobre solera de hormigón con capa de mortero M-16 de 4 cm., según planos de detalle, incluso cortes especiales. Puesto en obra.

**MAPV03701** M2 Paviment.Piedra VIOLADA 40x20x2 cm. (material; 03/08/1997)
Precio: 22.50
Pavimento de losas de piedra ignimbrita "Violada" procedente de Arico. En losas de 40x20x2 cm. al corte de sierra, con tratamiento hidrófugo y terminación abujardada según el criterio de la Dirección Facultativa.

**MAPV0371** M2 PAVIMENTO PIEDRA VIOLADA 6 CM. (material; 03/08/1997)
Precio: 58.00
Pavimento de losas de piedra ignimbrita "Violada" procedente de Arico. En losas de 6 cm. de espesor, al corte de sierra, con tratamiento hidrófugo y terminación lisa o abujardada según el criterio de la Dirección Facultativa.

**MAPV0372** M2 PAVIMENTO PIEDRA VIOLADA 8 CM. (material; 03/08/1997)
Precio: 75.00
Pavimento de losas de piedra ignimbrita "Violada" procedente de Arico. En losas de 8 cm. de espesor, al corte de sierra, con tratamiento hidrófugo y terminación lisa o abujardada según el criterio de la Dirección Facultativa.

**MAPV0451** M2 Adoquín Klinker cerámico,MAPESA FLASEADO ROJO, 19,70x9,70x5,00 (material; 13/12/2004)
Precio: 19.90
Adoquín de Klinker cerámico tipo MAPESA o equivalente, de 19,70x9,70x5,00 centímetros <<Material de dureza Mohs: según UNE 67.108, de 8 -topacio->>, modelo FLASEADO ROJO-MARRÓN o equivalente.

**MAPV0501** Kg Líquido de curado, Bettocure C de Bettor. (material; 20/08/2005, 20/04/1997)
Precio: 2.15
Líquido de curado de emulsión de parafinas (dotación típica 150 gr/m2). Producto Bettocure C de Bettor.

**MAPV1000** ML Pieza de hormigón prefabricado en taller de sección sesún planos de detalle <<aprox 30x25>>, y de 30 cm. de longitud. Puesta en la fábrica según planos. Con parte proporcional de manipulación, cortes para formación de piezas especiales en formación de ángu (material; 24/06/2014, 03/08/1997)
Precio: 18.90
Pieza de hormigón prefabricado en taller de sección según planos de detalle <<aprox 30x25>>, y de 30 cm. de longitud. Puesta en obra.

| Código | Ud | Descripción | Precio |
|---|---|---|---|
| MAPV1001 | ML | Pieza de hormigón prefabricado en taller de sección según planos de detalle <<aprox 20x20 cm.>>, y de 30 cm. de longitud. Puesta en obra. (material; 03/08/1997) | 6.84 |

**MAST010** Ud Cono revolución Ø 110-60x45x15 cm. (material; 15/04/1997, 27/10/1990)
Precio: 60.47
Tronco de cono de revolución para pozo de saneamiento, de hormigón prefabricado de Ø 110-60x45x15 cm. y unión de machihembrado, puesto en obra.

**MAST011** Ud Cono recto de Ø 110-60x80x15 cm. (material; 15/04/1997, 27/10/1990)
Precio: 72.22
Tronco de cono de generatriz recta para pozo de saneamiento, de hormigón prefabricado de Ø 110-60x80x15 cm. y unión de machihembrado, puesto en obra.

**MAST012** Ud Cilindro de Ø 110x100x15 cm. (material; 15/04/1997, 27/10/1990)
Precio: 89.16
Cilindro de pozo de saneamiento, de hormigón prefabricado de Ø 110x100x15 cm. y unión de machihembrado, puesto en obra.

**MAST013** Ud Cilindro de Ø 110x50x15 cm. (material; 15/04/1997, 27/10/1990)
Precio: 59.79
Cilindro de pozo de saneamiento, de hormigón prefabricado de Ø 110x50x15 cm. y unión de machihembrado, puesto en obra.

**MAST014** Ud Cilindro de Ø 110x25x15 cm. (material; 15/04/1997, 27/10/1990)
Precio: 23.15
Cilindro de pozo de saneamiento, de hormigón prefabricado de Ø 110x25x15 cm. y unión de machihembrado, puesto en obra.

**MAST022** Ud EUROPATE DE 330x240 (material; 30/05/2005, 27/10/1990)
Precio: 4.00
Pate de redondo de acero corrugado de Ø 12 mm. recubierto de copolímero de polipropileno y fabricado según la norma ASTM C-478 y C-497, de 330x180 mm y 85 mm. de perno de empotramiento.

**MAVA001** Ud Valv.bola 20 mm. TUBO PEAD 25 mm. (material; 30/05/2007, 21/12/1991)
Precio: 31.50
Válvula de bola, paso macho o palanca, de bronce, asientos de PTFE, PN-25, rosca hembra a acoplamiento a tubos de polietileno de 25 mm, de 20 mm-3/4". <<BELGICAST 05-34>>

**MAVA002** Ud Válv.bola 25 mm, TUBO PEAD 32 mm. (material; 30/05/2007, 31/03/1994)
Precio: 37.86
Válvula de bola, paso macho o palanca, de bronce, asientos de PTFE, PN-25, rosca hembra o acoplamiento a tubos de polietileno 32 mm, de 25 mm- 1".<<BELGICAST 05-34>>

**MAVA003** Ud Válv.bola 32 mm, TUBO PEAD 40 mm. (material; 30/05/2007, 31/03/1994)
Precio: 60.59
Válvula de bola, paso macho o palanca, de bronce, asientos de PTFE, PN-25, rosca hembra o acoplamiento a tubos de polietileno 40 mm, de 32 mm- 1 1/4".<<BELGICAST 05-34>>

**MAVA015** Ud Válv.Comp.Poliet.DN-90MEC (material; 30/03/1996, 31/03/1994)
Precio: 227.18
Válvula de compuerta de cierre elástico, DN-80 mm., PN-10/16, acoplamiento mecánico a tubería de polietileno DN-90, <<BELGICAST 05-47>>.

**MAVA072** Ud Válv.elast.DN 80,PN-16 (material; 20/05/2007, 27/10/1990)
Precio: 127.00
Válvula de compuerta, cierre elástico DN 80mm, PN 16 (chasis corto GGG-50), Modelo BV-05-47 Belgicast , EURO 20 Funditubo o Beta 200-VAG,

**MAVA073** Ud Válv.elast.DN100,PN-16 (material; 20/05/2007, 27/10/1990)
Precio: 152.00
Válvula de compuerta, cierre elástico DN 100mm, PN 16 (chasis corto GGG-50), Modelo BV-05-47 Belgicast , EURO 20 Funditubo o Beta 200-VAG,

**MAVA075** Ud Válv.elast DN150,PN-16 (material; 20/05/2007, 27/10/1990)
Precio: 259.00
Válvula de compuerta, cierre elástico DN 150mm, PN 16 (chasis corto GGG-50), Modelo BV-05-47 Belgicast , EURO 20 Funditubo o Beta 200-VAG.

**MAVA1291** Ud INCENDIOS BARCELONA 65 mm (material; 30/10/1995, 31/01/1994)
Precio: 130.00
Boca de riego << Tipo Barcelona, BV-05-63 Belgicast>>, o similar, arqueta, cuerpo y cabeza GGG-25 (nodular), Enlace a la red y racor de toma DN-65, mm. PN-16.

**MAVA132** Ud Hidrante Doble Belgicast (material; 30/10/1995, 31/01/1994)
Precio: 416.50
Hidrante doble, modelo BV-05-63 Belgicast o equivalente, PN-16, DN-100 de enlace a la red con arqueta y tapa, cuerpo y cabeza GG-25 (gris), racores de toma Barcelona 70.

**MAVA150** Ud Contador Ø 40- 1 1/2" (material; 20/12/1991, 27/10/1990)
Precio: 60.00
Contador de chorro múltiple de Ø 40 1-1/2, PN-16, modelo EBRO-MAGNUN o equivalente.

**MAVA201** Ud Junt.QUICK DN-80,PN-16, ACERROJADA (material; 20/05/2007, 26/12/1991)
Precio: 49.26
Junta desmontable tipo: Adaptador de brida "ULTRAQUICK", DN-80, PN-16

**MAVA202** Ud Jun.QUICK DN-100,PN-16 , ACERROJADA (material; 20/05/2007, 26/12/1991)
Precio: 58.22
Junta desmontable tipo: Adaptador de brida "ULTRAQUICK", DN-100, PN-16

**MAVA204** Ud Jun.QUICK DN-150,PN-16 , ACERROJADA (material; 20/05/2007, 26/12/1991)
Precio: 93.00
Junta desmontable tipo: Adaptador de brida "ULTRAQUICK", DN-150, PN-16

| Código | Ud | Descripción | Precio |
|---|---|---|---|
| MOOF001 | H | Oficial Primera. (mano de obra; 03/11/2014, 19/07/2014) | 13.83 |
| MOOF002 | H | Oficial Segunda. (mano de obra; 03/11/2014, 19/07/2014) | 13.58 |
| MOOF004 | H | Oficial electricista (mano de obra; 03/11/2014, 19/07/2014) | 13.86 |
| MOOF005 | H | Ayudante electricista (mano de obra; 03/11/2014, 19/07/2014) | 13.16 |
| MOPE001 | H | Peón. (mano de obra; 03/11/2014, 19/07/2014) | 13.16 |
| MOPE002 | H | Peón jardinero (mano de obra; 03/11/2014, 26/10/1990) | 13.24 |

**MQEL001** H Camión con grúa de 6Tn. (maquinaria; 20/12/2001, 26/10/1990)
Precio: 48.08
Camión equipado con grúa de 6 TN.

| Código | Ud | Descripción | Precio |
|---|---|---|---|
| MQEL002 | H | Grúa autopropulsada de 12 Tn (maquinaria; 20/12/2001, 04/11/1995) | 51.09 |

**MQHR001** H Hormig.movíl hor.250L,15c (maquinaria; 20/12/2001, 26/10/1990)
Precio: 3.61
Hormigonera móvil de eje horizontal de 250 L. y 15 C.V.

**MQHR002** H Vibrador aguja 5 c.v. . (maquinaria; 20/12/2001, 19/07/2014)
Precio: 1.50
Vibrador de aguja de 5 C.V.

**MQHR003** H Planta hormigón (maquinaria; 20/12/2001, 19/07/2014)
Precio: 66.11
Planta de hormigón. 40 m3/ hora.

**MQHR004** H Camión horm.cap.6m3,130cv (maquinaria; 20/12/2001, 19/07/2014)
Precio: 51.09
Camión hormigonera de 6M3 de capacidad y 130 C.V.

**MQHR005** H Bomba de hormigón (maquinaria; 20/12/2001, 08/10/1991)
Precio: 96.16
Bomba de hormigón, autopropulsada.

**MQHR007** H Regla vibrante 5 c.v. . (maquinaria; 20/12/2001, 26/10/1990)
Precio: 1.50
Regla vibrante de 5 C.V.

**MQHR008** H Cortadora juntas. (maquinaria; 20/12/2001, 26/10/1990)
Precio: 2.10
Cortadora de juntas de 1.50 CV.

| Código | Ud | Descripción | Precio |
|---|---|---|---|
| MQMA001 | H | Martillo eléctrico (maquinaria; 18/07/2014) | 1.60 |

**MQMT002** H Excavadora orugas 130 cv (maquinaria; 20/12/2001, 19/07/2014)
Precio: 45.08
Excavadora de orugas de 130 C.V.

| Código | Ud | Descripción | Precio |
|---|---|---|---|
| MQMT003 | H | Excavadora hidráulica de orugas de 150 C.V. Modelo Caterpillar 323 D. (maquinaria; 20/12/2001, 19/07/2014) | 46.58 |

**MQMT003ZZ** H Retroexcav. orugas 135 cv (maquinaria; 20/12/2001, 26/10/1990)
Precio: 46.58
Retroexcavadora sobre orugas de 135 C.V.

**MQMT004** H Camión de 20 TN. y 150 C. (maquinaria; 20/12/2001, 19/07/2014)
Precio: 30.05
Camión de 20 TN. y 150 C.V.

**MQMT005** H Comp.autopr.10 tn.130 cv. (maquinaria; 20/12/2001, 26/10/1990)
Precio: 27.05
Compactador autopropulsado de 10 TN. y 130 CV.

**MQMT006** H Compresor móvil de 30 CV. (maquinaria; 20/12/2001, 26/10/1990)
Precio: 15.03
Compresor móvil de 30 CV. equipado con dos martillos.

**MQMT007** H Camión cist. 10 tn.150 cv (maquinaria; 05/03/2009, 26/10/1990)
Precio: 30.00
Camión cisterna de 10 TN. y 150 CV.

**MQMT0071** H Camión cist 10 m³ c/bomba y asp alq c/cond (maquinaria; 02/12/2000, 23/02/2012)
Precio: 25.50
Camión cisterna 10 m³ con bomba y aspersores, alq. con conductor.

**MQMT008** H Bandeja vibratoria 6 cv. (maquinaria; 20/12/2001, 19/07/2014)
Precio: 3.01
Bandeja vibratoria de 6 CV.

| Código | Ud | Descripción | Precio |
|---|---|---|---|
| MQMT009 | H | Dumper de 1 TN. y 10 CV. (maquinaria; 20/12/2001, 26/10/1990) | 9.02 |

**MQMT010** H Martillo rompedor 1300 Kg (maquinaria; 20/12/2001, 19/07/2014)
Precio: 27.05
Martillo rompedor hidráulico de 1300 Kg. de peso operativo

**MQMT011** H Pala carg.ruedas 130 cv. (maquinaria; 20/12/2001, 19/07/2014)
Precio: 39.07
Pala cargadora de ruedas de 130 CV.

**MQMT012** H Retroexc.75 cv.ruedas. (maquinaria; 20/12/2001, 19/07/2014)
Precio: 42.07
Retroexcavadora de 75 CV. sobre ruedas.

**MQMT0121** H Retrocargadora ligera ruedas, CAT-232 (maquinaria; 20/12/2001, 26/10/1990)
Precio: 30.00
Retrocargadora ligera de ruedas, modelo CAT-232, de 88 Hp., equipada con martillo rompedor de 500 kG.

| Código | Ud | Descripción | Precio |
|---|---|---|---|
| MQMT013 | H | Motoniveladora de 125 CV. (maquinaria; 20/12/2001, 26/10/1990) | 51.09 |
| MQMT0181 | H | Pala cargadora de cadenas, de 275 HP, modelo CAT 983B (mano de obra; 20/12/2001, 26/04/2001) | 60.10 |

**MQPV001** H Planta asfáltica. (maquinaria; 30/05/2007, 26/10/1990)
Precio: 500.00
Planta asfáltica discontinua de 100 TN/h para mezclas en caliente.

**MQPV002** H Hora de extend.niveladora (maquinaria; 20/12/2001, 26/10/1990)
Precio: 90.15
Hora de extendedora niveladora.

| Código | Ud | Descripción | Precio |
|---|---|---|---|
| MQPV003 | H | Compactador neumático. (maquinaria; 20/12/2001, 26/10/1990) | 36.06 |
| MQPV004 | H | Apisonadora estática. (maquinaria; 20/12/2001, 26/10/1990) | 33.06 |

**MQPV005** H Camión bituminador 8000 L (maquinaria; 20/12/2001, 26/10/1990)
Precio: 42.07
Camión bituminador de 8.000 Litros.

**MQPV009** H Maquina Cortajuntas. (maquinaria; 20/12/2001, 26/10/1990)
Precio: 9.02
Máquina cortajuntas.

| Código | Ud | Descripción | Precio |
|---|---|---|---|
| QAA0080 | H | Pala cargadora Caterp 920 (maquinaria; 02/12/2000, 23/02/2012) | 29.82 |

**QAF0010** H Camión cist 10 m³ c/bomba y asp alq c/cond (maquinaria; 02/12/2000, 23/02/2012)
Precio: 25.50
Camión cisterna 10 m³ con bomba y aspersores, alq. con conductor.

**QAF0040** H Compact neumát Dinapac CP 22 c/maquinista (maquinaria; 02/12/2000, 23/02/2012)
Precio: 27.44
Compactador neumático Dinapac CP. 22 con maquinista

| Código | Ud | Descripción | Precio |
|---|---|---|---|
| QBD0010 | H | Bandeja vibrante Vibromat con operarío (maquinaria; 02/12/2000, 23/02/2012) | 18.22 |

**VACA001** M3 Canon extracc.material (maquinaria; 27/10/1988, 30/11/1999)
Precio: 0.45
Canon de extracción de material

**VAEL001** pp Mejora del terreno . (material; 19/07/2014)
Precio: 9.48
Mejora del terreno con tierra vegetal, carbón y sal.

**VAESTRUC011** Kg Fabricación en taller de estructura de acero CORTEN (maquinaria; 16/09/2002)
Precio: 1.12
Fabricación en taller de estructura de acero AE-355-W2D según UNE EN 10025-5: 2004, Acero Corten, corte y soldadura totalmente terminado.

**VAESTRUC012** Kg Tratamiento en taller de estructura de acero CORTEN (maquinaria; 16/09/2002)
Precio: 0.09
Tratamiento superficial en taller de estructura de acero AE-355-W2D según UNE EN 10025-5: 2004, Acero Corten.

**VAESTRUC013** Kg Transporte de estructura de acero a obra. (maquinaria; 16/09/2002)
Precio: 0.42
Transporte de estructura de acero a la obra.

**VAESTRUC014** Kg Montaje de estructura de acero. (maquinaria; 16/09/2002)
Precio: 0.45
Montaje de la estructura, maquinaria de elevación, pequeño material auxiliar, tornillería de acero inoxidable, Totalmente terminada y montada.

**VAOF026** M3 Hormigón HM-30 PREFABRICADO (maquinaria; 11/04/2007, 11/12/1995)
Precio: 80.00
Hormigón HM-30/P/20, fabricado con cemento a granel CEM II/A-P 42,5 R. en central y transportado a obra.

**VAOF0260** M3 Hormigón HM-30 CEMENTO CEM IV/A(P) 42,5 R/MR (maquinaria; 11/04/2007, 11/12/1995)
Precio: 84.00
Hormigón HM-30/P/20/IIIa, fabricado en central con cemento CEM IV/A(P) 42,5 R/MR y transportado a obra.

**VAOF028** M3 Hormigón HP-45 PREFABRICADO (maquinaria; 11/04/2007, 11/12/1995)
Precio: 90.00
Hormigón HP-45, fabricado en central y transportado a obra.

**VAOF050** Tn Mezcla asfáltica discontinua en caliente tipo 8.B (material; 04/11/2008)
Precio: 53.00
Mezcla asfáltica discontinua en caliente tipo BBTM 8B <<anterior M-8>>. Fabricación y transporte

**VAPRINT001** M2 Proceso de impresión en aglomerado asfático según (mano de obra; 30/10/2008, 13/08/2007)
Precio: 21.67
Proceso de impresión en aglomerado asfáltico según el método de Street Print o equivalente, con tratamiento de tráfico Street Bond de sellado, endurecedor y de color, Terminación tipo de piedra de cantero de color gris, Totalmente terminado.

**ZZARIPAQ001** M3 ARIPAQ (material; 02/12/2000, 23/02/2012)
Precio: 150.00
Material de áridos seleccionados y aditivos. Aripaq o equivalente.

**ALFB004** M2 Fábr.bloque hueco 20 cm (19/05/2006)
Precio: 22.16
Fábrica de bloque hueco de hormigón vibrado de 20 cm de espesor (50x25x20).

**APAC001** Ud Caja protección CLAVED (19/07/2014)
Precio: 41.80
Caja de fibra de vidrio para protección y derivación en báculo o columna, tipo CLAVED-1465 B, o equivalente, incluso regleta de conexión de hasta 25mm2, totalmente instalada en báculo o columna y conexionada.

**APAC0212** Ud Base columna 0.60x0.60x0.80 (06/06/2002, 19/07/2014)
Precio: 83.79
Base de columna de 0.60x0.60x0.80 m. de hormigón en masa HM-15, espárragos de anclaje y accesorios, totalmente terminada.

**APAC1085** Ud Base columna 0.85x0.85x1.00 m (16/07/2014, 19/07/2014)
Precio: 144.37
Base de columna de 0.85x0.85x1.00 m de hormigón en masa HM-15, espárragos de anclaje y accesorios, totalmente terminada.

**CRES010** Ud Pate polipropileno 330x240 mm, varilla de Ø 12 (02/06/2002, 07/06/2005)
Precio: 12.96
Pate de pozo de registro de cuerpo de acero corrugado de Ø 12 mm. y formas de copolímero de polipropileno, fabricado según la norma ASTM C-478 y C-497, de dimensiones 330x240 mm., instalación mediante perforación de Ø 25 mm. y empotramiento de 85 mm., totalmente colocado incluso perforación, y mortero de masilla para rejuntado.

**CRRE025** Ud Reja de fundición SQUADRA 350X350 mm. y cerco de 410X410 mm. CLASE C-250 (11/12/2004)
Precio: 81.69
Reja de fundición para sumidero peatonal, de planta cóncava de 350x350x58/40 mm. y cerco plano rectangular de 410X410 mm. Clase C-250 -25 TN- <<de superficie de absorción de 5.0 dm2>>, Tipo Funditubo- SQUADRA cóncava, modelo ECSQ40CFN o equivalente. Totalmente colocada en la obra de fábrica del sumidero.

**CRTA003** Ud Tapa 300x300 B-125 (25/03/2004)
Precio: 36.13
Tapa y cerco de fundición de 270x270x13 mm. Tipo B-125, <<cerco 298x298x23 mm.>>, colocada.

**CRTA0071** Ud Tapa-cerco 410X410 C-250. (25/03/2004)
Precio: 55.78
Tapa y cerco de fundición 410X410X40 mm con tapa de 300x300 mm. Clase C-250. Tipo RE.30.V2.KD. VENETO de Funditubo. Totalmente colocada.

**CRTA010** Ud Tapa,cerco DN-600-850 REXEL SEGURIDAD (06/11/2003, 01/05/2004)
Precio: 236.06
Tapa y cerco de fundición de diámetro 600-850 mm., alto 100 mm., MODELO D-400, REXEL -Funditubo o SOLO Norinco o equivalente <<88,00 kg>>, con dispositivo acerrojado de seguridad, colocada.

**CRTA0301** Ud TAPA 500X500 TRAFICO C-250 (08/03/2003, 18/12/2004)
Precio: 97.74
Tapa y cerco de fundición de 500X500 mm.-360X360x80 mm., para aparcamientos y calles peatonales. tipo C-250. Modelo Itálica de Funditubo o equivalente. Totalmente colocada.

**CRTA031** Ud Tapa 500x500 TIPO A-1 (24/01/2003, 19/07/2014)
Precio: 56.14
Tapa y cerco de fundición de 455x455x25 mm. <<cerco 500x500x35 mm.>>, tipo A-1, C-250, en arquetas eléctricas de aceras, colocada.

**CRTA032** Ud Tapa 700x500 TIPO A-2 (24/01/2003, 19/07/2014)
Precio: 78.89
Tapa y cerco de fundición de 710x500x30 mm. <<cerco 752x460x45 mm.>>, tipo A-2, C-250, en arquetas eléctricas de aceras, colocada.

**ENCO013** M3 ENCOFRAD.METAL.PEQUEÑAS OBRAS (01/01/2003, 19/07/2014)
Precio: 10.73
Encofrado metálico recto o curvo en pequeñas obras de fábrica de hormigón, con terminación de superficie vista, totalmente terminado incluso desencofrado, limpieza y acopio para un empleo posterior o transporte a almacén.

**MTCA001** M3 CARGA+TRANSPORTE (27/04/2001, 19/07/2014)
Precio: 1.44
Carga de material en acopio y transporte a vertedero o lugar de empleo.

**MTRS0061** Ud Relleno árido 10/20 mm, RELLENOS DE ZANJAS (13/12/2003, 19/07/2014)
Precio: 16.21
Relleno de árido de machaqueo 10/20 mm, colocado en rellenos de drenajes. totalmente terminado.

**RVEN002** M2 Enlucido hidrófugo M-20 (02/12/2008)
Precio: 11.57
Enlucido hidrófugo mortero de cemento M-20

**RVEN007** M2 Revestimiento THOROSEAL 2.5 kG/M2 (24/12/2001, 11/03/2005)
Precio: 13.57
Revestimiento impermeable a base de mortero de cemento modificado, tipo THOROSEAL o similar, en paramentos horizontales o verticales, en dos manos con brocha, con consumo de 2.50 kg/m2, totalmente terminado incluso preparación del soporte.

**STPO119** Ud TRONCO CONO RECTO Ø 110-60x80x15 (22/06/2001, 01/05/2004)
Precio: 104.06
Tronco de cono de generatriz recta para pozo de saneamiento, de hormigón prefabricado de Ø 110-60x80x15 cm. y unión de machihembrado, totalmente colocado y terminado según planos.

**STPO120** Ud TRONCO CONO REVOLUCION Ø 110-60x45x15 c (22/06/2001, 01/05/2004)
Precio: 91.72
Tronco de cono de revolución para pozo de saneamiento, de hormigón prefabricado de Ø 110-60x45x15 cm. y unión de machihembrado, totalmente colocado y terminado según planos.

**STPO121** Ud CILINDRO POZO DE Ø 110x25x15 cm (22/06/2001, 01/05/2004)
Precio: 44.54
Cilindro de pozo de saneamiento, de hormigón prefabricado de Ø 110x25x15 cm. y unión de machihembrado, totalmente colocado y terminado según planos.

**STPO122** Ud CILINDRO POZO DE Ø 110x50x15 cm (22/06/2001, 01/05/2004)
Precio: 83.01
Cilindro de pozo de saneamiento, de hormigón prefabricado de Ø 110x50x15 cm. y unión de machihembrado, totalmente colocado y terminado según planos.

**STPO123** Ud CILINDRO POZO DE Ø 110x100x15 cm (22/06/2001, 06/06/2005)
Precio: 121.84
Cilindro de pozo de saneamiento, de hormigón prefabricado de Ø 110x100x15 cm. y unión de machihembrado, totalmente colocado y terminado según planos.

**URPV0505** Tn Mezcla asfáltica discont. BBTM 8B (06/09/2003, 22/07/2004)
Precio: 62.67
Mezcla asfáltica discontinua en caliente tipo BBTM 8B <<anterior M-8>>, extendida y compactada.

**ZZAXEN001** M2 Encf.rect.cim.mur,o.f.des (11/05/2001, 16/05/2005)
Precio: 13.61
Encofrado recto en cimientos, muros y obras de fábrica, incluso desencofrado.

**ZZAXEN005** M2 Encofrad.metál.80 puestas (07/12/2008)
Precio: 2.37
Encofrado metálico en formación de cimientos de bordillo, de hormigón no visto, En módulos totalmente terminados y operativos, con parte proporcional de pequeño material auxiliar, productos de limpieza y desencofrado.<< Apto para 80 puestas >>.

**ZZAXEN007** M2 Encofrad.metál.50 puestas (19/07/2014)
Precio: 10.22
Encofrado metálico en formación de pequeñas obras de fábrica de hormigón, recto o curvo, con terminación de hormigón visto, totalmente terminado incluso pequeño material auxiliar, productos de limpieza y desencofrado. << Apto para 50 puestas >>.

**ZZAXHR003** M3 Horm.HM-15,/P/20, FABR+TRANSP (19/07/2014)
Precio: 68.52
Hormigón en masa tipo HM-15/P/20, fabricación y transporte.

**ZZAXHR005** M3 Hormigón HM-20/P/20, FABR+TRANSP. (25/01/2003, 19/07/2014)
Precio: 75.21
Hormigón HM-20/P/20, fabricación y transporte .

**ZZAXHR011** M3 HM-30/P/20, exposición IIa, IIb, IIIa PREFABRICADO (22/09/2003, 13/04/2004)
Precio: 80.00
Hormigón en masa HM-30/P/20, exposición IIa, IIb, IIIa, fabricado en central con cemento CEM II/A-P 42,5 R, y transportado a obra.

**ZZAXHR0112** M3 HM-30/P/20, EXPOSIC.IIIb PREFABRICADO (CEM IV/A(P) 42,5 R/MR) (17/08/2003, 20/10/2004)
Precio: 84.00
Hormigón en masa HM-30/P/20, exposición IIIb- IIIc, fabricado en central con cemento CEM IV/A(P) 42,5 R/MR y transportado a obra.

**ZZAXMO001** M3 Mortero M-4, de 250 kg de cemento. (25/04/2006)
Precio: 76.35
Mortero M-4 N/mm2, de dosificación 1: 6, de 250 Kg de cemento CEM IV/A 32,5 R.

**ZZAXMO002** M3 Mortero M-16, de 450 Kg de cemento (26/03/2004, 25/04/2006)
Precio: 92.32
Mortero M-16 N/mm2, de dosificación 1: 3, de 450 Kg de cemento CEM IV/A 32,5 R.

**ZZAXMO0021** LTS Mortero de cementos modificados, de alta resistencia y sin retracción, (26/03/2004, 14/12/2004)
Precio: 2.29
Mortero modificados, de alta resistencia y sin retracción, de un solo componente. Tipo Renderoc-Fosroc o equivalente.

**ZZAXMO003** M3 Mortero M-20, de 600 Kg de cemento. (17/11/2005)
Precio: 104.29
Mortero M-20 N/mm2, de dosificación 1: 2, de 600 Kg de cemento CEM IV/A 32,5 R.

**ZZAXMT002** M3 Desmonte roca med. mecan. (17/11/2003, 25/05/2004)
Precio: 7.39
Desmonte en roca con medios mecánicos, incluso transporte a vertedero.

**ZZAXMT003** M3 Desmonte en transito (17/11/2003, 14/05/2004)
Precio: 1.97
Desmonte en terreno de tránsito, incluso transporte a vertedero.

**ZZAXMT0041** M3 CARGA-TRANSPORTE-ACOPIOS (14/01/2004, 19/02/2004)
Precio: 1.37
Carga y transporte a obra de suelos apropiados para relleno seleccionado, seleccionados en acopio o en el frente de trabajo o de los suelos seleccionados procedentes de la excavación o de préstamos.

**ZZAXMT006** M3 Exc.zanja,roca,mec.y tran (19/07/2014)
Precio: 14.82
Excavación en zanja, en roca por medios mecánicos, incluso transporte a vertedero.

**ZZAXMT007** M3 Exc.zan.terr.trán y trans (19/07/2014)
Precio: 4.51
Excavación en zanja en terreno de tránsito, incluso transporte a vertedero del material sobrante.
